# Stadtwerke Wkbg - NBG Wkb-West -FW,WL,Strom,LWL,DL
Angebotsaufforderung (GAEB 90, DA83)
DV-Nummer: E253
Eröffnung: 21.05.26
Währung: EUR
Auftraggeber: Stadtwerke Waldkraiburg GmbH, Meisenweg 1, 84478 Waldkraibur

## NEUBAUGEBIET WALDKRAIBURG WEST
Datum: 21.04.26

### 1 WASSERVERSORGUNG

#### 1.01 BAUSTELLENEINRICHTUNG/ALLGEMEIN

*Hinweis*
Baustelleneinrichtung und Verkehrssicherung
Baustelleneinrichtung und -räumung,
Baustellengemeinkosten u. all. Geschäftskosten,
enthaltend alle festen Kosten unabhängig von den
Mengen, Anfuhr, Aufbau, Abbau und Abfuhr aller
erforderl. Einrichtungen u. Geräte, Herstellung u.
Abbau der notwendigen Anschlüsse. Stellung eines
verantwortl. Bauleiters nach Art. 76 Bay.BO
Aufräumung der gesamten Baustelle
einschl. Schlußreinigung der
Bauwerke, der Ablaufkanäle u. der
Außenanlagen. Einzurechnen ist
ferner das Aufbauen, Vorhalten u.
Abbauen eines Baubüros und einer
Naßzelle.

##### 1.01.01 Baustelleneinrichtung

**1.01.01.001 Baustelleneinrichtung**
Baustelleneinrichtung und Verkehrssicherung
Baustelleneinrichtung und -räumung,
Baustellengemeinkosten u. all.
Geschäftskosten, enthaltend alle festen
Kosten unabhängig von den Mengen, Anfuhr,
Aufbau, Abbau und Abfuhr aller erforderl.
Einrichtungen u. Geräte, Herstellung u.
Abbau der notwendigen Anschlüsse. Stellung
eines verantwortl. Bauleiters nach Art. 76
Bay.BO Aufräumung der gesamten Baustelle
einschl. Schlussreinigung der Bauwerke, der
Ablaufkanäle u. der Außenanlagen.
Einzurechnen ist ferner das Aufbauen,
Vorhalten u. Abbauen eines Baubüros und
einer Nasszelle.
Menge: 1,000 psch

**1.01.01.002 Vermessungsarbeiten für Absteckung**
StL-Nr. 22290193199
Vermessungsarbeiten für die Absteckung von Bauteilen
nach Unterlagen des AG einschließlich aller Geräte-
und Personalkosten durchführen.
Bauteil(e) 'Trasse Wasserversorgung'
Menge: 1,000 Psch

**1.01.01.003 Leitungserkundung**
Erkundung von Kabeln und Leitungen aller Art durch geeignete Methoden, z.B. durch Einholen von Kabelplänen
und/oder Einweisung durch den Leitungsträger. Die Vorschriften der Leitungsträger sind zu beachten.
Menge: 1,000 Psch

##### 1.01.03 Entsorgung

**1.01.03.001 Entsorgung Z0**
Material vom Zwischenlagerplatz innerhalb der Baustelle
aufnehmen und entsorgen.
Zuordnungswert nach LAGA = Z 0
Menge: 2000,000 m3

**1.01.03.002 Entsorgung Z1.1**
Material vom Zwischenlagerplatz innerhalb der Baustelle
aufnehmen und entsorgen.
Zuordnungswert nach LAGA = Z 1.1
Menge: 500,000 m3

**1.01.03.003 Entsorgung Z1.2**
Material vom Zwischenlagerplatz innerhalb der Baustelle
aufnehmen und entsorgen.
Zuordnungswert nach LAGA = Z 1.2
Menge: 260,000 m3

##### 1.01.04 Dokumentation

**1.01.04.001 Dokumentation Netz**
Dokumentation Netz
Für den Bauherrn ist eine Projektdokumentation zu
erstellen.
In dieser Position sind diesbezügliche Aufwendungen für
das Los Wasserleitung zu kalkulieren und abzurechnen.

Die Dokumentation ist zweifach dem AG vor der Abnahme
in A4-Ordnern mit Einteilung in Rubriken und
Inhaltsverzeichnis zu übergeben.
Rückenschild nach Wunsch des AG.

- Rohrbuch
- Wasserproben
- Druckprüfungsprotokoll
- Bedienungs und Wartungsanleitungen Armaturen
- Rohr - und Werkszeugnisse
- PE Schweissnachweise - Protokolle
- Schweisserzeugnisse - PE
Menge: 1,000 psch

**1.01.04.002 Einmessen und Leitungsdokumentation Wasser**
Einmessen und Leitungsdokumentation Wasser

Einmessen und Leitungsdokumentation gemäss
Zeichnungsvorschrift Stadtwerke Waldkraiburg vom
23.09.2014. Einzurechnen sind alle Aufwendungen für die
Vermessung und Dokumentation gemäss
Zeichnungsvorschrift - hier für Wasser. Abrechnung die
einfache Länge der Wasserleitung. Unter dieser
Positionen sind alle neuverlegten Versorgungsleitungen
sowie Hausanschlussleitungen abzurechnen.
Menge: 2750,000 m

**1.01.04.003 Einmessen und Leitungsdokumentation Wasser - Knotenpunkte**
Einmessen und Leitungsdokumentation Wasser

Knotenpunkte

Einmessen und Leitungsdokumentation gemäss
Zeichnungsvorschrift Stadtwerke Waldkraiburg vom
23.09.2014. Einzurechnen sind alle Aufwendungen für die
Vermessung und Dokumentation gemäss
Zeichnungsvorschrift - hier für Wasser. Abrechnung die
einfache Länge der Wasserleitung. Unter dieser
Positionen sind alle neuverlegten Versorgungsleitungen
sowie Hausanschlussleitungen abzurechnen.
Menge: 29,000 St

#### 1.02 WV-HAUPTLEITUNGEN

##### 1.02.01 Rohrgrabenaushub

*Hinweis*
einbauen u. verdichten als Mittelpreis
Vergütung u. Abrechnung nach ZTV
Rohrgraben "Erdarbeiten".

*Hinweis*

**1.02.01.001 Leitungsgraben herstellen, wieder einbauen**
b= 1,00 m; von Oberkante Baustraße bis 30 cm unter OK
Baustraße,

Boden des AN (Frostschutzkies)

lösen, fördern, lagern, teilweise umsetzen, teilweise
längsfördern, wieder aufnehmen, lagenweise wieder
einbauen

Eine Lagerung in Haufwerken ist nicht notwendig.
Menge: 415,000 m3

**1.02.01.002 Leitungsgraben herstellen, zwischenlagern**
b= 1,00 m; von 0,30 m unter OK Baustraße bis 1,60 m
unter OK Baustraße,

Boden der Homogenbereiche B1, B2, B3

lösen, fördern, lagern, teilweise umsetzen, teilweise
längsfördern, wieder aufnehmen, lagenweise wieder
einbauen

Innerhalb der Baustelle in Haufwerken zwischenlagern
Menge: 1800,000 m3

*Hinweis*

**1.02.01.003 Leitungsgraben herstellen, zwischenlagern (bis DN250)**
b= 1,00 m; von UK Bestandsasphalt bis 1,95 m unter OK
Fahrbahn,

Boden der Homogenbereiche B1, B2, B3

lösen, fördern, lagern, teilweise umsetzen, teilweise
längsfördern, wieder aufnehmen, lagenweise wieder
einbauen

Innerhalb der Baustelle in Haufwerken zwischenlagern
Menge: 750,000 m3

**1.02.01.004 Leitungsgraben herstellen, zwischenlagern (DN400)**
b= 1,20 m; von UK Bestandsasphalt bis 1,95 m unter OK
Fahrbahn,

Boden der Homogenbereiche B1, B2, B3

lösen, fördern, lagern, teilweise umsetzen, teilweise
längsfördern, wieder aufnehmen, lagenweise wieder
einbauen

Innerhalb der Baustelle in Haufwerken zwischenlagern
Menge: 160,000 m3

**1.02.01.005 ZS für Saugbagger**
Zuschlag zur Pos. 001-004
für die Herstellung des Rohrgaben/Baugrube

Nur auf Anordnung vom Auftraggeber.
Menge: 10,000 m3

##### 1.02.02 Erschwernisse

**1.02.02.001 Mehraufwand durch vorh. Leitungen längslaufend**
Art der Leitung: Strom-/Fernmeldekabel
Vergütung nur, wenn nicht vom AN selbst hergestellt

Nachweis über Fotos zwingend erforderlich
Menge: 350,000 m

**1.02.02.002 Mehraufwand durch vorh. Leitungen längslaufend**
Art der Leitung: Strom-/Fernmeldekabelbündel;
Bündel bis max. 5 Kabel
Vergütung nur, wenn nicht vom AN selbst hergestellt

Nachweis über Fotos zwingend erforderlich
Menge: 200,000 m

**1.02.02.003 Mehraufwand durch vorh. Leitungen längslaufend**
Art der Leitung: Gashochdruckleitung DN150
Vergütung nur, wenn nicht vom AN selbst hergestellt

Nachweis über Fotos zwingend erforderlich
Menge: 10,000 m

**1.02.02.004 Mehraufwand durch vorh. Leitungen längslaufend**
Art der Leitung: Wasserleitung PVC bis DN150 in Betrieb
Vergütung nur, wenn nicht vom AN selbst hergestellt

Nachweis über Fotos zwingend erforderlich
Menge: 75,000 m

**1.02.02.005 Mehraufwand durch vorh. Leitungen querend**
Art der Leitung: Strom-/Fernmeldekabel
Vergütung nur, wenn nicht vom AN selbst hergestellt

Nachweis über Fotos zwingend erforderlich
Menge: 25,000 St

**1.02.02.006 Mehraufwand durch vorh. Leitungen querend**
Art der Leitung: Strom-/Fernmeldekabelbündel;
Bündel bis max. 5 Kabel
Vergütung nur, wenn nicht vom AN selbst hergestellt

Nachweis über Fotos zwingend erforderlich
Menge: 15,000 St

**1.02.02.007 Mehraufwand durch vorh. Leitungen querend**
Art der Leitung: Gashochdruckleitung DN150
Vergütung nur, wenn nicht vom AN selbst hergestellt

Nachweis über Fotos zwingend erforderlich
Menge: 5,000 St

**1.02.02.008 Mehraufwand durch vorh. Leitungen querend**
Art der Leitung: Wasserleitung PVC bis DN150 in Betrieb
Vergütung nur, wenn nicht vom AN selbst hergestellt

Nachweis über Fotos zwingend erforderlich
Menge: 5,000 St

**1.02.02.009 Suchschlitze für Leitungen**
bis T. ca. '1,90 m',
 B= '0,50 m'

lösen, fördern, lagern, teilweise umsetzen, teilweise
längsfördern, wieder aufnehmen, lagenweise wieder
einbauen
Menge: 30,000 m

**1.02.02.010 ZS für Handschachtung**
ohne Rücksicht auf Tiefe und Bodenart.
Bekannte Hindernisse werden
nach einschlägiger Position vergütet.
Menge: 10,000 m3

##### 1.02.03 Erdarbeiten

**1.02.03.001 ZS Leitungszone bis Da 160**
Sand K 0/4 mm liefern und einbauen für
Rohrbettung und Überdeckung entspr. DWA
Regelzeichnung bei nicht brauchbarem vorh.
Material.
a = 10 cm
c = 20 cm
Menge: 1530,000 m

**1.02.03.002 ZS Leitungszone bis DN250**
Kies-Sand K 0/16 mm liefern und einbauen für
Rohrbettung und Überdeckung entspr. DWA
Regelzeichnung bei nicht brauchbarem vorh.
Material.
a = 10 cm
c = 20 cm
Menge: 360,000 m

**1.02.03.003 ZS Leitungszone bis DN400**
Kies-Sand K 0/16 mm liefern und einbauen für
Rohrbettung und Überdeckung entspr. DWA
Regelzeichnung bei nicht brauchbarem vorh.
Material.
a = 10 cm
c = 20 cm
Menge: 80,000 m

**1.02.03.004 Lieferung, Einbau u. Verdichten von**
kiesigem Material (GW/GU nach DIN
18196) zur Rohrgrabenauffüllung im
Straßenbereich bis UK
Frostschutzschicht,

Vergütete Massen
entspr. Rohrgrabenaushub abzgl.
Verdrängung, Rohrüberdeckung und
Einbaustärken der
Oberflächenwiederherstellung.
Menge: 1050,000 m3

**1.02.03.005 Fördern, Einbau u. Verdichten von**
gelagertem kiesigem Material zur Rohrgrabenauffüllung
im Straßenbereich bis UK Frostschutzschicht,

Vergütete Massen
entspr. Rohrgrabenaushub abzgl.
Verdrängung, Rohrüberdeckung und
Einbaustärken des frostsicheren Oberbaus inkl.
Bodenaustausch für den Oberbau
Menge: 470,000 m3

##### 1.02.04 Zuschlag für Oberflächenarbeiten

*Hinweis*
nach ZTV-Rohrgraben bzw ZTV-A Stb
der aktuellen Fassung.
Der darüberhinausgehende
Mehraufwand durch seitl. Bruchränder
ist einzureichen.

**1.02.04.001 Gebundenen Oberbau aufbrechen im RG**
Gebundenen Oberbau aufbrechen und
aufnehmen. Material soweit erforderlich
zerkleinern. Verwertungsklasse A; Bereich
Rohrgraben und Restflächen
Befestigung aus Asphalt; Dicke ca. 15-25 cm;
Aufbruchbreite von 1,00 bis 1,50 m
Material in Eigentum des AN übernehmen und
einer Verwertung nach Wahl des AN zuführen.
Menge: 160,000 m3

**1.02.04.002 ZS für Zwischenlagerung**
Zwischenlagerung innerhalb Baustelle.
Menge: 160,000 m3

**1.02.04.003 Asphalt trennen**
Asphaltoberbau geradlinig trennen durch
Schneiden senkrecht, Trenntiefe von 10 bis 18 cm
Menge: 535,000 m

**1.02.04.004 Asphalt trennen**
Asphaltoberbau geradlinig trennen durch
Schneiden senkrecht, Trenntiefe von 18-26 cm.
Menge: 535,000 m

**1.02.04.005 FSS herstellen im RG**
Frostschutzschicht (FSS) herstellen,
Einbaubereich Rohrgraben und Restflächen,
Baustoffgemisch ohne industriell
hergestellte Gesteinskörnung, Einbaudicke
40 - 50 cm, Baustoffgemisch 0/63,
Verformungsmodul EV2 min. MN/m2 120;
Verhältniswert der Verformungsmodule
EV2/EV1 max 2,2.
Die vorübergehende Auffüllung der FSS bis
OK vorhandene Asphaltschicht und den
Wiederausbau und in Eigentum des AN
übernehmen, auf UK neue Asphaltschicht sind
einzurechnen. Die FSS wird lediglich bis UK
ATS neu vergütet.
Menge: 250,000 m3

**1.02.04.006 Planum herstellen im RG**
Planum herstellen auf FSS.
Einbaubereich Rohrgraben und Restflächen,
Max. Abweichung von der
Sollhöhe +2/-2 cm.
Menge: 780,000 m2

**1.02.04.007 Schichtenverbund herstellen im RG**
Schichtenverbund durch Ansprühen der
Unterlage mit bitumenhaltigem Bindemittel
herstellen, maschinell mit
Rampenspritzgerät. Einbaubereich Rohrgraben und
Restflächen. Verschmutzte Unterlage bzw.
einzelne verschmutzte Stellen vorher
reinigen.Kehrgut in Eigentum des AN
übernehmen und einer Verwertung nach Wahl
des AN zuführen. Bindemittel C40BF1-S,
Bindemittelmenge ca. 250 g/m2.
Menge: 780,000 m2

**1.02.04.008 AC 22 TN herstellen im RG**
aus AC 22 TN auf FSS, Einbaubereich Rohrgraben und
Restflächen, Einbaudicke 10,5 cm, mit
Bindemittel Bitumen 50/70.
Menge: 270,000 m2

**1.02.04.009 AC 32 TN herstellen im RG**
aus AC 32 TN auf FSS, Einbaubereich Rohrgraben und
Restflächen, Einbaudicke 14 cm, mit
Bindemittel Bitumen 50/70.
Menge: 510,000 m2

**1.02.04.010 AC 11 D N herstellen im RG**
incl. Abstumpfung der Oberfläche.
Einbaubereich Rohrgraben und
Restflächen.
Einbaudicke 4,0 cm, mit Bindemittel Bitumen
50/70, Gesteinskörnungen SZ18 mit
Edelsplitt, Edelbrechsand aus Gesteinsart
wie Edelsplitt, Natursand, Kalksteinmehl -
splittreich.
Menge: 510,000 m2

**1.02.04.011 AC 8 D N herstellen**
incl. Abstumpfung der Oberfläche.
Einbaubereich Rohrgraben und
Restflächen.
Einbaudicke 3,5 cm, mit Bindemittel Bitumen
70/100, Gesteinskörnungen SZ26  mit
Edelsplitt, Edelbrechsand aus Gesteinsart
wie Edelsplitt, Natursand, Kalksteinmehl -
splittreich.
Menge: 270,000 m2

**1.02.04.012 Anschluss mit Fugenband herstellen**
Anschluss an bestehende Decken oder
Bauteile in der Dicke der
Asphaltdeckschicht mit anschmelzbarem
Fugenband herstellen. Dicke der Deckschicht
3,5 bis 4,0 cm Breite des Fugenbandes mm
10.
Menge: 1070,000 m

**1.02.04.013 Bordstein aufnehmen**
StL-Nr. 223115031121100
Bordstein aufnehmen.
Bordstein = Hoch- und Rundbordstein aus Beton, Breite
bis 18 cm, Höhe bis 30 cm.
Fundament aus Beton, über 10 bis 20 cm dick, aufbrechen.
Wiederverwendbare Bordsteine säubern, auf Paletten stapeln, innerhalb der Baustelle fördern und sortiert lagern.
Nicht wiederverwendbare Bordsteine und übriges Aufbruchgut nach Wahl des AN verwerten.
Menge: 5,000 m

**1.02.04.014 Streifen/Rinne aus Betonst. aufn.**
StL-Nr. 223115036311199
Streifen oder Rinne mit Pflastersteinen aus Beton aufnehmen. Aufbruch der Tragschicht wird gesondert
vergütet.
Pflasterstein über 10 bis 12 cm dick.
Breite des Streifens/der Rinne bis 20 cm.
Mit Fugenfüllung aus hydraulisch gebundenem Fu-
genmörtel.
Fundament aus Beton/Mörtel, bis 10 cm dick, aufbrechen.
Steine und Aufbruchgut 'Steine innerhalb Baustelle
lagern; übriges Aufbruchgut ini Eigentum des AN
übernehmen. '
Menge: 5,000 m

**1.02.04.015 Rinne mit Pflasterst. des AG herst.**
Rinne mit Pflastersteinen des AG herstellen. Steine von
AN ausgebaut. (vgl. OZ001)
Steine aufnehmen, fördern und abladen. Steine vor dem
Versetzen von ungebundenen Verschmutzungen säubern.
Als Läufer vor Bordstein herstellen (Bordrinne)
Format für Rastermaß des Pflastersteins 350x180x120 mm
Pflasterstein aus Beton
Breite 1-zeilig.
Beton für Fundament mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 5,000 m

**1.02.04.016 Bordstein des AG setzen**
StL-Nr. 223115321111111
Bordstein des AG setzen. Breite der Rückenstütze mind.
15 cm.
Bordstein aus Beton ca. 24/25 bis 18/30 cm.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle.
Rückenstütze bis 10 cm unter Oberkante Bordstein. Beton
mit einer Druckfestigkeit (Einzelwert) am Bohrkern von
mind. 12 MPa.
Fundamentbeton mit einer Druckfestigkeit (Einzelwert)
am Bohrkern von mind. 12 MPa.
Menge: 5,000 m

##### 1.02.14 PE-HD Rohrleitung mit Zubehör

**1.02.14.001 Rohrltg. liefern, verlegen, dichten (DA160)**
PE-HD RC DA 160 x 14,6 mm, PE 100, SDR 11

angebotenes Fabrikat: '.........'
Menge: 1370,000 m

**1.02.14.002 Rohrltg. liefern, verlegen, dichten (DA110)**
PE-HD RC DA 110 x 10,0 mm, PE 100, SDR 11

angebotenes Fabrikat: '.........'
Menge: 85,000 m

**1.02.14.003 Rohrltg. liefern, verlegen, dichten (DA90)**
PE-HD RC DA 90 x 8,2 mm, PE 100, SDR 11

angebotenes Fabrikat: '.........'
Menge: 55,000 m

##### 1.02.17 Duktile Gussrohre

*Hinweis*
Duktile Gussrohre liefern, verlegen, dichten und
prüfen. Duktile Gussrohre nach DIN EN 545:2010. für
Trinkwasser mit DVGW-Zeritifizierungszeichen.
Oberflächenbeschichtung innen: Zementmörtel-Auskleidung
auf Basis HOZ.
Oberflächenbeschichtung außen: Zink-Aluminium-Legierung
(400 g/m²) mit Epoxidharz-Deckbeschichtung.
Verbindung mittels TYTON-SIT-PLUS-System incl. Liefern
und Einbauen aller Verbindungsmittel und Dichtelemente.
Druckklasse C 40

einschließlich Lieferung und Verlegung Trassenwarnband
Farbe blau, Breite 75 mm und Standardtext "Achtung
Wasserleitung" (z.B. Fa. G. Kellermann)

Fabrikat: Duktus mit BRS Verbindung oder gleichwertig

Angeboten:

**1.02.17.001 Duktile Gussrohre DN 400**
Menge: 80,000 m

**1.02.17.002 Duktile Gussrohre DN 250**
Menge: 360,000 m

**1.02.17.003 Duktile Gussrohre DN 100**
Menge: 20,000 m

##### 1.02.18 Absperrschieber

*Hinweis*
liefern u. betriebsfertiger Einbau von
Weichdichtenden Schiebern mit beidseitigem Flansch nach
EN 1092-2, wartungsfreie Spindelabdichtung durch
O-Ringe und Lippendichtung, reibungsarme Lagerung der
Spindel auf Gleitscheiben aus Kunststoff, DN 50 - DN
200: Rundgewindeadapter am Oberteil zur stiftlosen
Befestigung der Einbaugarnitur, DN 250 - DN 600:
Stiftloch in der Spindel zur Verbindung der
Einbaugarnitur, Keilführung aus verschleißfestem
Kunststoff mit hohen Gleiteigenschaften gewährleisten
einen geringen Verschleiß und minimale
Schließdrehmomente, Kantenschutz aus PE schützt Armatur
bei Lagerung und Transport, bei Gaseinsatz Prüfung nach
DIN 3230-5 PG-1 oder PG-3; inkl. Abnahmeprüfzeugnis 3.1
nach EN 10204 für die nach DIN 3230-5 durchgeführte
Dichtheits- und Festigkeitsprüfung, Prüfgrundlagen:
Trinkwasser nach EN 1074-1, EN 1074-2, und 12266-1, Gas
nach EN 545, DIN EN 13774, EN 12266-1 und DIN 3230-5,
Baulänge: Grundreihe 15 nach DIN EN 558-1.

Einbaugarnitur für RD 1,50 m  einschl. aller Schrauben
aus V4a u. Dichtungen mit Stahleinlage ist inbegriffen
und einzurechnen.

Schiebersicherungsbeton C 30/37 ist inbegriffen und
einzurechnen.

Lieferung und Einbau incl. aller Schrauben,
Befestigungen und Dichtungselementen und Flanschschutz
sowie Messingteile mit Fettbinden sichern. oder
gleichwertig. Zur Montage von Hydranten, Schiebern,
etc.

Herstreller Hawle oder glw.

Angeboten: '.........'

**1.02.18.001 Keil-Oval-Schieber "E3" DN 80**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 80, PN 10/16
Menge: 9,000 St

**1.02.18.002 Keil-Oval-Schieber "E3" DN 100**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 100, PN 10/16
Menge: 4,000 St

**1.02.18.003 Keil-Oval-Schieber "E3" DN 150**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 150, PN 10/16
Menge: 42,000 St

**1.02.18.004 Reduzier-Schieber "E3" DN 150/80**
Reduzier-Schieber mit beidseitigem Flansch (einerseits
mit vergrößerten Flansch-Abgang) nach EN 1092-2, ist
Reduktionsstück und Absperrschieber in einem und somit
ideal für den Einbau in Schächten und beengten Räumen
(z.B. Wasserzählerschächte oder Druckminderschächte).

Der Durchgang bzw. das direkte Schiebergehäuse
entspricht immer der kleineren Nennweite.

Die Betätigung kann über Handrad, Einbaugarnitur oder
motorisierte Drehantriebe (auf Anfrage) erfolgen.

Zur Auswahl von Handrädern, Einbaugarnituren oder
Drehantrieben ist somit die kleinere Nennweite des
Reduzierschiebers ausschlaggebend.

Hawle E3-Trinkwasserschieber sind geeignet für
handelsübliche Wärmeträgerflüssigkeiten mit
Frostschutzzusätzen und in der Regel
Korrosionsinhibitoren.

Material:
Gehäuse: GJS-400, Hawle-Epoxy-Pulverbeschichtung
Spindel: nichtrostender Stahl
Keilmutter: Messing
Keil: GJS-400, innen und aussen EPDM gemäß KTW-BWGL
für Wasser
Dichtungen: EPDM gemäß KTW-BWGL für Wasser
E3-Kantenschutz: PE

Max. Betriebsdruck: 16 bar

Medium: Trinkwasser
DN 150/80, PN 10/16
Menge: 1,000 St

**1.02.18.005 Keil-Oval-Schieber "E3" DN 250**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 250, PN 10/16
Menge: 10,000 St

**1.02.18.006 Keil-Oval-Schieber "E3" DN 400**
Weichdichtender Schieber mit beidseitigem Flansch nach
EN 1092-2.
Keil und Keilmutter vollflächig vulkanisiert.
Keilmutter durch Formschluss und Elastomer-Einbettung
flexibel, vibrationsdämpfend und spielfrei mit dem Keil
verbunden. Gewindelänge Keilmutter = 1,2 x
Spindeldurchmesser. Keilführung aus verschleißfestem
Kunststoff mit hoher Gleiteigenschaft gewährleistet
einen geringen Verschleiß und minimale
Schließdrehmomente.
Spindel mit gerolltem Gewinde und im Bereich der O-Ring
Abdichtung glattgewalzt. Wartungsfreie
Spindelabdichtung durch 5-fach O-Ring Abdichtung.
O-Ringträger durch Doppelbajonett mit allseitig
beschichtetem Schieberoberteil korrosionssicher
verbunden. Beidseitige, reibungsarme Lagerung der
Bundspindel auf Gleitscheiben aus POM. Großflächiger
Kantenschutz aus PE schützt Armatur bei Lagerung und
Transport.
Rundgewindeanschluss am Oberteil zur stiftlosen
Befestigung der Hawle Einbaugarnitur.
Prüfgrundlagen: EN 1074-1, EN 1074-2 und EN 12266-1
Baulänge: Grundreihe 15 nach EN 558-1

Material:
Gehäuse: GJS-400, Korrosionsschutz durch
Epoxidharz-Pulverbeschichtung innen und außen gemäß
Gütesicherung RAL-GZ 662 der Gütegemeinschaft Schwerer
Korrosionsschutz  GSK unter Berücksichtigung der DIN
3476-1 (Schichtdicke: min. 0,25 mm, Porenfreiheit bei 3
kV, Haftung innen und außen min. 12 N/mm² nach
Heißwasserlagerung, Nachweis der
Trinkwassertauglichkeit, Fremdüberwachung durch
neutrales Prüfinstitut)
Spindel: nichtrostender Duplexstahl
Keilmutter: Messing
Keil: GJS-400, mit Keilmutter vulkanisiert mit EPDM
gemäß DVGW W 270 und UBA KTW für Trinkwasser

Medium: Trinkwasser
DN 400, PN 10/16
Menge: 3,000 St

**1.02.18.007 ZS für Teleskopgestänge**
für RD 1,30 - 2,00 m

Einbaugarnitur teleskopisch,
mit Flügelkappe unter Betätigungsvierkant zur oberen
Abstützung in der Tragplatte der Straßenkappe,
Flügelkappe mit Hülsrohr verschweißt, Kuppelmuffe mit
Bohrung und Splint für die auszugssichere Verbindung
der Einbaugarnitur mit der Spindel der Absperrarmatur,
mit Schlüsselstange aus S355J2G3 nach DIN EN 10025 -
verzinkt und Hülsrohr aus PE-HD.

Material:
Rundgewindeglocke: GJL-250, Korrosionsschutz durch
Epoxidharz-Pulverbeschichtung innen und außen gemäß
Gütesicherung RAL-GZ 662 der Gütegemeinschaft Schwerer
Korrosionsschutz  GSK unter Berücksichtigung der DIN
3476 (P) und DIN 30677-2 (Schichtdicke: min. 0,25 mm,
Porenfreiheit bei 3 kV, Haftung innen und außen min. 12
N/mm² nach Heißwasserlagerung, Nachweis der
Trinkwassertauglichkeit, Fremdüberwachung durch
neutrales Prüfinstitut)
Schlüsselnuss und Kuppelmuffe: GJS-400, bituminiert,
verzinkt
Schlüsselstange: Stahl S355J2G3 nach DIN EN 10025 -
verzinkt
Hülsrohr: PE-HD
Menge: 69,000 St

**1.02.18.008 Straßenkappe einwalzbar**
Straßenkappe einwalzbar, bestehend aus Kappe, Ziehring
und Deckel mit Haltestift, langer Ziehring mit großem
Verstellbereich, vorzugsweise für den Einbau in
bituminöse Verkehrsflächen, passend für Schieber und
Klappen, Baugröße in Anlehnung an DIN 4056, Schrägsitz
an Deckel und Ziehring vermindert Klapperneigung des
Deckels, Deckel mit Epoxidharz-Pulverbeschichtung
Material:
Kappe: GJL-200, schwarz getaucht
Ziehring: GJL-250, schwarz getaucht
Deckel: GJS-400, Korrosionsschutz durch
Epoxidharz-Pulverbeschichtung
Haltestift, Unterlegscheibe, Splint: nichtrostender
Stahl

Medium: Trinkwasser
Deckelform: rund
Deckelaufschrift: "W" für Trinkwasser
Menge: 69,000 St

**1.02.18.009 Tragplatte aus Beton für Schieberkappe**
Tragplatte aus Beton für die Aufnahme von Straßenkappen
nach DIN 4056 und zur sicheren Fixierung von
Hawle-Teleskop-Einbaugarnituren.
Material: Beton - armiert
Einbauhöhe: 60 mm
Menge: 69,000 St

##### 1.02.19 Hydranten

*Hinweis*
liefern und betriebsfertiger Einbau von Hydranten

Stützbeton C 30/37 ist inbegriffen und einzurechnen.

**1.02.19.001 Freistrom-Unterflurhydrant DN80**
Beim Freistrom-Unterflurhydrant ergeben sich in
Offenstellung durch die Trennung von Betätigungs- und
Mediumrohr wesentlich günstigere hydraulische
Verhältnisse als bei Hydranten mit herkömmlicher
Ventilkegelabsperrung.

Die Absperrung erfolgt über eine Steckscheibe aus
nichtrostendem Stahl. Die Steckscheibe wird über
Exzentermechanismus und Getriebe in einem Gehäuse,
verschleißarm horizontal gegen feste metallische
Anschläge bewegt.

Q = 153 m³/h bei 1 bar Druckdifferenz
min. Querschnitt: 70 mm
Abgang: Flansch
Öffnen/Schließen: 15 Umdrehungen
Entleerung: gemäß DIN EN 1074-6
CE-Kennzeichnung nach EN 14339
Freistrom-UFH entsprechend EN 14339, DIN EN 1074 und
DVGW W386
Klauenkupplung nach W386 für Standrohre nach DIN
14375-1

Material:  Gussbauteile: GJS-400,
Hawle-Epoxy-Pulverbeschichtung
Mediumrohr: nichtrostender Stahl,
Hawle-Epoxy-Pulverbeschichtung
Spindel/Steckscheibe/Steckscheibenantrieb:
nichtrostender Stahl
Schutzrohr: PP (Polypropylen)
Dichtungen: EPDM gemäß DVGW W 270

Rohrdeckung: 1,60-1,80m

Max. Betriebsdruck:  Trinkwasser: 16 bar

Hersteller: Hawle Nr. 490-00 oder gleichwertig
Menge: 9,000 St

**1.02.19.002 Überflurhydrant DN 100 - Typ R1, mit Sollbruchstelle,**
Überflurhydrant DN 100 - Typ R1, mit Ringzylinder,
komplett aus nichtrostenden Werkstoffen, Steinfang zum
Schutz gegen Beschädigung des Absperrelementes aus
nichtrostendem Stahl, Umfahrausführung mit
Sollbruchstelle, druckwassergeschützte Entleerung nach
DIN EN 1074-6, minimales Drehmoment beim Betätigen,
Festigkeit gegen Betätigungskräfte (MOT-Wert < 80 Nm,
mST-Wert: > 250 Nm), Absperrung über Ringzylinder,
feste Anschläge in Auf-/Zu-Stellung, Hydrantenkopf rot
RAL 3003, Hydrantenkopf (zur Ausrichtung der B-Abgänge)
und Standrohr (zur Ausrichtung der A-Abgänge) um 360
Grad drehbar, 4 Sollbruch-Ersatzschrauben im
Hydrantenkopf ermöglichen eine umgehende
Instandsetzung, unterer Anschluss: Flansch DN 100 nach
EN 1092-2.

Material:
Hydrantkopf: seewasserbeständige Aluminiumlegierung,
UV-beständig beschichtet
Säule: dickwandiges Rohr aus nichtrostendem Stahl
Betätigungsgestänge/Spindel: nichtrostender Stahl
Sollbruchschrauben: nichtrostender Stahl
Ringzylinder: nichtrostender Stahl aufvulkanisiert mit
EPDM

Medium: Wasser
Max. Betriebsdruck: 16 bar

Nennweite: DN 100
Anschluss: Flansch nach EN 1092-2
Abgänge: 2 x B
Rohrdeckung: 1,50 m

Hersteller: Hawle Nr. 519-00 o. gleichwertig

Angeboten: '.........'
Menge: 5,000 St

**1.02.19.003 Sickerelement für Freistrom-Unterflurhydrant**
Sickerelement aus Polypropylen (PP) für
Freistrom-Unterflurhydrant bestehend aus 2
wasserdurchlässigen Halbschalen zur Aufnahme und
langsamen Ableitung des beim Schließvorgang anfallenden
Restwassers, Halbschalen durch Schnapphaken und
Schnappösen einfach montierbar.

Hersteller: Hawle Nr.490-03 oder gleichwertig,

angebotenes Fabrikat:
Menge: 9,000 St

**1.02.19.004 Sickerelement für Überflurhydranten**
Sickerelement aus Polypropylen (PP) zu
Überflurhydranten, bestehend aus 2 wasserdurchlässigen
Halbschalen zur Aufnahme und langsamen Ableitung des
beim Schließvorgang anfallenden Restwassers,
Halbschalen durch Schnapphaken und Schnappösen einfach
montierbar.

Hersteller: Hawle Nr. 519-01 o. gleichwertig

Angeboten: '.........'
Menge: 5,000 St

**1.02.19.005 Hydrantenkappe einwalzbar, mit Haltestift**
Erzeugnis: Fa. Hawle (Best. Nr. 206-01) oder
gleichwertig
Straßenkappe einwalzbar, bestehend aus Kappe, Ziehring
und Deckel mit Dämpfungsring und Haltestift, langer
Ziehring mit großem Verstellbereich, vorzugsweise für
den Einbau in bituminöse Verkehrsflächen, passend für
Unterflurhydranten, Baugröße in Anlehnung an DIN 4055,
Schrägsitz an Deckel und Ziehring vermindert
Klapperneigung des Deckels, Deckel mit Dämpfungsring
zur Vermeidung von Kontaktkorrosion zwischen Deckel und
Ziehring, mit Deckelaufschrift "Hydrant".

Material:
Kappe, Ziehring: GJL-250, schwarz getaucht
Haltestift: nichtrostender Stahl
Dämpfungsring: Polychloropren

inkl. Trageplatte aus Kunststoff

Hersteller Hawle Nr. 206-01 o. gleichwertig

angebotenes Fabrikat:
Menge: 9,000 St

##### 1.02.20 Formstücke

*Hinweis*
liefern, verlegen, dichten und prüfen.
aus duktilem Gußeisen
nach DIN EN 545
Oberflächenbeschichtung: innen und außen
Kunstharzbeschichtung auf Epoxidharzbasis; Dichtungen:
EPDM; Flanschanschlussmaße gemäß EN 1092-2
DVGW - Baumusterprüfzertifikat nach GW 337

Lieferung und Einbau incl. aller Schrauben,
Befestigungen und Dichtungselementen und Flanschschutz
mit Fettbinden sichern oder gleichwertig. Zur Montage
von Hydranten, Schiebern, etc.

max. Betriebsdruck 16 bar;

Hersteller: Hawle/Duktus oder glw.

Angeboten: '.........'

**1.02.20.001 Freilegen und Ablängen Bestandsleitung DN 150 PVC**
Freilegen der vorhandenen Trinkwasserleitung DN 150 PVC
einschließlich Desinfektion des Anschlussbereiches.
Ablängen der Bestandsleitung DN 150 PVC für Anschluss
mit EU-Stück Synoflex. (KP1)
Menge: 1,000 St

**1.02.20.002 Freilegen und Ablängen Bestandsleitung DN 150 PVC**
Freilegen der vorhandenen Trinkwasserleitung DN 150 PVC
einschließlich Desinfektion des Anschlussbereiches.
Ablängen der Bestandsleitung DN 150 PVC für 2x
Anschluss mit EU-Stück Synoflex. (KP18)
Menge: 1,000 St

**1.02.20.003 Freilegen und Ablängen Bestandsleitung DN 150 PVC**
Freilegen der vorhandenen Trinkwasserleitung DN 150 PVC
einschließlich Desinfektion des Anschlussbereiches.
Ablängen der Bestandsleitung DN 150 PVC für 2x
Anschluss mit EU-Stück Synoflex. (KP18)
Menge: 1,000 St

**1.02.20.004 Freilegen und Ablängen Bestandsleitung DN 150 PVC**
Freilegen der vorhandenen Trinkwasserleitung DN 150 PVC
einschließlich Desinfektion des Anschlussbereiches.
Ablängen der Bestandsleitung DN 150 PVC für Anschluss
mit EU-Stück Synoflex. (KP27)
Menge: 1,000 St

**1.02.20.005 Freilegen und Ablängen Bestandsleitung DN 100 PVC**
Freilegen der vorhandenen Trinkwasserleitung DN 100 PVC
einschließlich Desinfektion des Anschlussbereiches.
Ablängen der Bestandsleitung DN 100 PVC für Anschluss
mit EU-Stück Synoflex. (KP29)
Menge: 1,000 St

**1.02.20.006 EU-Stück (Flansch-Muffen-Stück) DN 400 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich Synoflex-Muffe
bis zu 4°, flexibles Dichtelement aus Elastomer nach EN
681-1, flexibler Zugsicherungsring aus POM, auf jedem
Stützelementglied ist ein Zugsicherungselement fixiert,
Zugsicherungselemente korrosionsgeschützt, inklusive
Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, AbwasserPN 10/16
Flansch: DN 400
Muffe: für Rohre mit Außendurchmesser von 398 - 442 mm

Medium: Trinkwasser, Abwasser
Max. Betriebsdruck: Trinkwasser 10 bar, Abwasser 10 bar
Menge: 2,000 St

**1.02.20.007 EU-Stück (Flansch-Muffen-Stück) DN 250 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich Synoflex-Muffe
bis zu 4°, flexibles Dichtelement aus Elastomer nach EN
681-1, flexibler Zugsicherungsring aus POM, auf jedem
Stützelementglied ist ein Zugsicherungselement fixiert,
Zugsicherungselemente korrosionsgeschützt, inklusive
Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, AbwasserPN 10/16
Flansch: DN 250
Muffe: für Rohre mit Außendurchmesser von 265 - 310 mm

Medium: Trinkwasser, Abwasser
Max. Betriebsdruck: Trinkwasser 16 bar, Abwasser 16 bar
Menge: 13,000 St

**1.02.20.008 EU-Stück (Flansch-Muffen-Stück) DN 150 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich Synoflex-Muffe
bis zu 4°, flexibles Dichtelement aus Elastomer nach EN
681-1, flexibler Zugsicherungsring aus POM, auf jedem
Stützelementglied ist ein Zugsicherungselement fixiert,
Zugsicherungselemente korrosionsgeschützt, inklusive
Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, AbwasserPN 10/16
Flansch: DN 150
Muffe: für Rohre mit Außendurchmesser von 155 - 192 mm

Medium: Trinkwasser, Abwasser
Max. Betriebsdruck: Trinkwasser 16 bar, Abwasser 16 bar
Menge: 8,000 St

**1.02.20.009 EU-Stück (Flansch-Muffen-Stück) DN 100 Synoflex**
EU-Stück, einerseits mit Flansch nach EN 1092-2,
andererseits mit Mehrbereichsmuffe nach EN 14525 für
den Anschluss von Guss,- Stahl-, PE-, PVC- und
AZ-Rohren, längskraftschlüssiger Anschluss von Rohren
aus Guss-, PE-, PVC- und Stahl, inklusive
Schraubenkopf-Verdrehsicherungen mit Schutzkappe aus
Elastomer, Schrauben, Muttern, Unterlegscheiben aus
nichtrostendem Stahl, Schrauben 180° wendbar, inklusive
Distanzhülsen aus PE, Winkelausgleich Synoflex-Muffe
bis zu 4°, flexibles Dichtelement aus Elastomer nach EN
681-1, flexibler Zugsicherungsring aus POM, auf jedem
Stützelementglied ist ein Zugsicherungselement fixiert,
Zugsicherungselemente korrosionsgeschützt, inklusive
Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, AbwasserPN 10/16
Flansch: DN 100
Muffe: für Rohre mit Außendurchmesser von 104 - 132 mm

Medium: Trinkwasser, Abwasser
Max. Betriebsdruck: Trinkwasser 16 bar, Abwasser 16 bar
Menge: 6,000 St

**1.02.20.010 T-Stück DN 400 mit Flanschabgang DN 250**
aus duktilem Gusseisen nach DIN EN 545
Doppelflanschstück mit Flanschstutzen; T-Stück
DN1 = 400
DN2 = 250
Menge: 1,000 St

**1.02.20.011 T-Stück DN 400 mit Flanschabgang DN 150**
aus duktilem Gusseisen nach DIN EN 545
Doppelflanschstück mit Flanschstutzen; T-Stück
DN1 = 400
DN2 = 150
Menge: 1,000 St

**1.02.20.012 T-Stück DN 250 mit Flanschabgang DN150**
aus duktilem Gusseisen nach DIN EN 545
Doppelflanschstück mit Flanschstutzen; T-Stück
DN1 = 250
DN2 = 150
Menge: 3,000 St

**1.02.20.013 T-Stück DN 250 mit Flanschabgang DN 100**
aus duktilem Gusseisen nach DIN EN 545
Doppelflanschstück mit Flanschstutzen; T-Stück
DN1 = 250
DN2 = 100
Menge: 4,000 St

**1.02.20.014 T-Stück DN 250 mit Flanschabgang DN 80**
aus duktilem Gusseisen nach DIN EN 545
Doppelflanschstück mit Flanschstutzen; T-Stück
DN1 = 250
DN2 = 80
Menge: 4,000 St

**1.02.20.015 T-Stück DN 150 mit Flanschabgang DN 150**
aus duktilem Gusseisen nach DIN EN 545
Doppelflanschstück mit Flanschstutzen; T-Stück
DN1 = 150
DN2 = 150
Menge: 10,000 St

**1.02.20.016 T-Stück DN 150 mit Flanschabgang DN 100**
aus duktilem Gusseisen nach DIN EN 545
Doppelflanschstück mit Flanschstutzen; T-Stück
DN1 = 150
DN2 = 100
Menge: 2,000 St

**1.02.20.017 T-Stück DN 150 mit Flanschabgang DN 80**
aus duktilem Gusseisen nach DIN EN 545
Doppelflanschstück mit Flanschstutzen; T-Stück
DN1 = 150
DN2 = 80
Menge: 6,000 St

**1.02.20.018 FFR-Stück DN 400 / DN 250**
aus duktilem Gusseisen nach DIN EN 545
Doppelflanschübergangsstück; FFR-Stück
DN1 = 400
DN2 = 250
Menge: 1,000 St

**1.02.20.019 FFR-Stück DN 400 / DN 200**
aus duktilem Gusseisen nach DIN EN 545
Doppelflanschübergangsstück; FFR-Stück
DN1 = 400
DN2 = 250
Menge: 1,000 St

**1.02.20.020 FFR-Stück DN 250 / DN 150**
aus duktilem Gusseisen nach DIN EN 545
Doppelflanschübergangsstück; FFR-Stück
DN1 = 250
DN2 = 150
Menge: 1,000 St

**1.02.20.021 FFR-Stück DN 250 / DN 80**
aus duktilem Gusseisen nach DIN EN 545
Doppelflanschübergangsstück; FFR-Stück
DN1 = 250
DN2 = 80
Menge: 1,000 St

**1.02.20.022 FFR-Stück DN 200 / DN 150**
aus duktilem Gusseisen nach DIN EN 545
Doppelflanschübergangsstück; FFR-Stück
DN1 = 200
DN2 = 150
Menge: 2,000 St

**1.02.20.023 FFR-Stück DN 150 / DN 80**
aus duktilem Gusseisen nach DIN EN 545
Doppelflanschübergangsstück; FFR-Stück
DN1 = 150
DN2 = 80
Menge: 1,000 St

**1.02.20.024 FF-Stück, DN 100, L = 1000 mm**
Menge: 3,000 St

**1.02.20.025 FF-Stück, DN 100, L = 500 mm**
Menge: 2,000 St

**1.02.20.026 FF-Stück, DN 100, L = 200 mm**
Menge: 2,000 St

**1.02.20.027 FF-Stück, DN 80, L = 200 mm**
Menge: 3,000 St

**1.02.20.028 FF-Stück, DN 80, L = 500 mm**
Menge: 8,000 St

**1.02.20.029 Verbinder, Synoflex, DN 150/150**
Verbinder mit beidseitiger Mehrbereichsmuffe nach EN
14525 für den Anschluss von Guss,- Stahl-, PE-, PVC-
und AZ-Rohren, längskraftschlüssiger Anschluss von
Rohren aus Guss-, PE-, PVC- und Stahl, inklusive
Schraubenkopf-Verdrehsicherungen mit Schutzkappe aus
Elastomer, Schrauben, Muttern, Unterlegscheiben aus
nichtrostendem Stahl, Schrauben 180° wendbar, inklusive
Distanzhülsen aus PE, Winkelausgleich max. 8 (+/- 4)
Grad je Muffe, flexibles Dichtelement aus Elastomer
nach EN 681-1, flexibler Zugsicherungsring aus POM, auf
jedem Stützelementglied ist ein Zugsicherungselement
fixiert, Zugsicherungselemente korrosionsgeschützt,
inklusive Verpackung nach EN 12351.

Material: Gehäuse aus GJS-400, Korrosionsschutz durch
Epoxidharz-Pulverbeschichtung innen und außen gemäß
Gütesicherung RAL-GZ 662 der Gütegemeinschaft Schwerer
Korrosionsschutz  GSK unter Berücksichtigung der DIN
3476 (P) und DIN 30677-2 (Schichtdicke: min. 250 µm,
Porenfreiheit bei 3 kV, Haftung innen und außen min. 12
N/mm² nach Heißwasserlagerung, Nachweis der
Trinkwassertauglichkeit, Fremdüberwachung durch
neutrales Prüfinstitut)

Medium: Trinkwasser, Abwasser

Max. Betriebsdruck: Trinkwasser 16 bar, Abwasser 16 bar
Muffen: für Rohre mit Außendurchmesser von 155 - 192 mm

inkl. Stützhülse aus nichtrostendem Stahl beim
Anschluss von PE-
Menge: 1,000 St

**1.02.20.030 Q-Stück DN 250/90°**
Doppelflansch-Bogen 90°

Flansch: DN 250
PN 16

Q-Stück nach DIN EN 545, Flanschverbindung
Menge: 1,000 St

**1.02.20.031 Q-Stück DN 80/90°**
Doppelflansch-Bogen 90°

Flansch: DN 80
PN 16

Q-Stück nach DIN EN 545, Flanschverbindung
Menge: 1,000 St

**1.02.20.032 FFK-Stück DN 150, 22 1/2°**
aus duktilem Gusseisen nach DIN EN 545
Doppelflanschbogen,

DN 150
Menge: 1,000 St

**1.02.20.033 FFK-Stück DN 150, 45°**
aus duktilem Gusseisen nach DIN EN 545
Doppelflanschbogen,

DN 150
Menge: 4,000 St

**1.02.20.034 FFK-Stück DN 80, 45°**
aus duktilem Gusseisen nach DIN EN 545
Doppelflanschbogen,

DN 150
Menge: 1,000 St

**1.02.20.035 N-Stück DN 100**
Doppelflansch-Fußbogen 90°

Flansch: DN 100
PN 16

N-Stück nach DIN EN 545, Flanschverbindung
Menge: 5,000 St

**1.02.20.036 N-Stück DN 80**
Doppelflansch-Fußbogen 90°

Flansch: DN 80
PN 16

N-Stück nach DIN EN 545, Flanschverbindung
Menge: 9,000 St

**1.02.20.037 Flansch-PE-Ende DN80**
Flansch-PE-Übergang. Das PE-Rohr dient zum Einschweißen
in PE-Leitungen über Heizwendel- oder
Spiegelschweißverfahren. Der PE-Stutzen ist werkseitig
verdrehsicher montiert.

Flanschanschlussmaße gemäß DIN EN 1092-2

Material:
Guss: GJS-400, Hawle-Epoxy-Pulver-beschichtung
Rohr: PE 100 mit Stützhülse aus nichtrostendem Stahl
Dichtungen: EPDM gemäß KTW-BWGL für Wasser

Max. Betriebsdruck: 16 bar

Medium: Trinkwasser
DN80

Fa. Hawle Nr. 534-00 oder gleichwertig
Menge: 18,000 St

**1.02.20.038 Flansch-PE-Ende DN100**
Flansch-PE-Übergang. Das PE-Rohr dient zum Einschweißen
in PE-Leitungen über Heizwendel- oder
Spiegelschweißverfahren. Der PE-Stutzen ist werkseitig
verdrehsicher montiert.

Flanschanschlussmaße gemäß DIN EN 1092-2

Material:
Guss: GJS-400, Hawle-Epoxy-Pulver-beschichtung
Rohr: PE 100 mit Stützhülse aus nichtrostendem Stahl
Dichtungen: EPDM gemäß KTW-BWGL für Wasser

Max. Betriebsdruck: 16 bar

Medium: Trinkwasser
DN100

Fa. Hawle Nr. 534-00 oder gleichwertig
Menge: 6,000 St

**1.02.20.039 Flansch-PE-Ende DN150**
Flansch-PE-Übergang. Das PE-Rohr dient zum Einschweißen
in PE-Leitungen über Heizwendel- oder
Spiegelschweißverfahren. Der PE-Stutzen ist werkseitig
verdrehsicher montiert.

Flanschanschlussmaße gemäß DIN EN 1092-2

Material:
Guss: GJS-400, Hawle-Epoxy-Pulver-beschichtung
Rohr: PE 100 mit Stützhülse aus nichtrostendem Stahl
Dichtungen: EPDM gemäß KTW-BWGL für Wasser

Max. Betriebsdruck: 16 bar

Medium: Trinkwasser
DN150

Fa. Hawle Nr. 534-00 oder gleichwertig
Menge: 40,000 St

**1.02.20.040 Gewindeflansch DN80**
Gewindeflansch mit Innengewinde

Flanschanschlussmaße: gemäß DIN EN 1092-2

Material:
GJS-400, Hawle-Epoxy-Pulverbeschichtung

Max. Betriebsdruck: 16 bar

Medium: Trinkwasser
DN80
Menge: 1,000 St

**1.02.20.041 Steckfitting mit Außengewinde, reduziert**
Steckfitting, einerseits mit Außengewinde nach DIN EN
10226, andererseits mit Steckmuffe für die
längskraftschlüssige Verbindung mit PE-Rohren PE 80 und
PE 100 (DIN EN 12201, DIN 8074) und PE-X (DIN 16893)
(Ausführung für PVC-Rohre auf Anfrage).

Einfachste Montage und Demontage.

Achtung: Bei Mehrfachverwendung des Fittings ist der
Klemmring und gegebenenfalls auch der O-Ring
auszutauschen.

Für den erdverlegten Rohrleitungsbau und in Anlagen der
Verteilung sowohl in der Trinkwasserversorgung als auch
Abwasserentsorgung. Keine Anwendung in der
Installation.

Gussfittings mit Innen- oder Außengewinde sollen zur
Vermeidung von Kontaktkorrosion nicht mit Bauteilen aus
edleren Materialien (besonders Messing) kombiniert
werden.

Material:
GJS-400, Hawle-Epoxy-Pulverbeschichtung
Stützhülse: POM

Medium: Trinkwasser 16 bar
DN80 / Da 50
Menge: 1,000 St

##### 1.02.21 Hinweisschilder

*Hinweis*
aus korrosions-, wetter- u.
schlagfestem Kunststoff mit
zusätzlicher Kunststoffhinterlegplatte
u. gesonderten, austauschbaren
Buchstaben- und Zahlenfeldern (z.B.
Fa. DSI-Dieter). Montage an
Gebäuden, Zäunen, Hinweissäulen
einschl. sämtl. Aluminium- und
V2A-Stahlschrauben inbegriffen.

**1.02.21.001 für Schieber nach DIN 4067**
mit blauem Grund und weißer
Beschriftung,
Größe 14/20 cm.
Menge: 29,000 St

**1.02.21.002 für U-Hydranten nach DIN 4066**
mit weißem Grund, schwarzer
Beschriftung u.
roter Umrandung,
Größe 20/25 cm.
Menge: 9,000 St

**1.02.21.003 für HA-Anschlussschieber**
Größe 10/14 cm.
Menge: 103,000 St

**1.02.21.004 Hinweissäulen nach DIN 4066**
Lieferung u. Aufbau aus profiliertem
Aluminiumrohr Ø 60 mm
L = 3,00 m (z.B. Fa. Franken Plastik
u. Fa.
DSI-Dieter) Plastikkappe oben über
Gelände
2,20 m hoch, Betonsockel 25/25 cm,
80 cm
tief.
Menge: 100,000 St

##### 1.02.23 Spülen u. Desinfektion d. Rohrleitung

*Hinweis*
entspr. DVGW Arbeitsblatt W 291,
inbegriffen Entkeimungsmittel (z.B.
Herlisil/Fa. Feldmann Chemie o.ä.) u.
die schadlose Ableitung des Spül- und
Desinfektionswassers. Vergütung
nach m-Rohrleitung (ohne FZ). Die
Kosten für bakteriologische
Wasseruntersuchung nach der
Trinkwasserverordnung sind
einzurechnen.

**1.02.23.001 DA 90**
Material: PE-HD
Menge: 55,000 lfm

**1.02.23.002 DA 110**
Material: PE-HD
Menge: 85,000 lfm

**1.02.23.003 DA 160**
Material: PE-HD
Menge: 1370,000 lfm

**1.02.23.004 DN 100**
Material: Guss
Menge: 20,000 lfm

**1.02.23.005 DN 250**
Menge: 360,000 lfm

**1.02.23.006 DN 400**
Menge: 80,000 lfm

**1.02.23.007 Wasserprobenahme und Analytik**
Probenahme und bakteriologische
Wasseruntersuchung nach der
Trinkwasserverordnung für die
komplette Maßnahme
Menge: 1,000 Psch

##### 1.02.24 Einbauten der Wasserversorgung ausbauen

**1.02.24.001 Rohrleitungen DN 250**
aus PVC incl. Rohrauflager und
Ummantelung aus Kiessandgemisch
ausbauen, PVC-Rohre
Kiessandgemisch in Eigentum des AN
übernehmen und einer Entsorgung
nach Wahl des AN zuführen.
Menge: 25,000 m

**1.02.24.002 Rohrleitungen DN 150**
aus PVC incl. Rohrauflager und Ummantelung aus
Kiessandgemisch  ausbauen, PVC-Rohre Kiessandgemisch in
Eigentum des AN übernehmen und einer Entsorgung nach
Wahl des AN zuführen.
Menge: 45,000 m

**1.02.24.003 Rohrleitungen DN 100**
aus PVC incl. Rohrauflager und Ummantelung aus
Kiessandgemisch  ausbauen, PVC-Rohre Kiessandgemisch in
Eigentum des AN übernehmen und einer Entsorgung nach
Wahl des AN zuführen.
Menge: 45,000 m

**1.02.24.004 Absperrschieber**
DN 80 bis 150 incl. Stützbeton
ausbauen, Schieber und Stützbeton in
Eigentum des AN übernehmen und
einer Entsorgung nach Wahl des AN
zuführen. Schieber seitlich lagern
Menge: 10,000 St

**1.02.24.005 Absperrschieber**
DN 250 incl. Stützbeton ausbauen, Schieber und
Stützbeton in Eigentum des AN übernehmen und einer
Entsorgung nach Wahl des AN zuführen. Schieber seitlich
lagern
Menge: 4,000 St

**1.02.24.006 Unterflurhydranten**
incl. Stützbeton ausbauen, Stützbeton
und UFH in Eigentum des AN
übernehmen und einer Entsorgung
nach Wahl des AN zuführen.
Menge: 3,000 St

**1.02.24.007 Oberflurhydranten**
incl. Stützbeton ausbauen, Stützbeton und OFH in
Eigentum des AN übernehmen und einer Entsorgung nach
Wahl des AN zuführen.
Menge: 2,000 St

**1.02.24.008 Sonstige Formteile ausbauen**
wie zum Beispiel T-Stücke, FFR-Stücke, etc.
DN80 - DN150
incl. Stützbeton ausbauen, Stützbeton und OFH in
Eigentum des AN übernehmen und einer Entsorgung nach
Wahl des AN zuführen.
Menge: 15,000 St

**1.02.24.009 Sonstige Formteile ausbauen**
wie zum Beispiel T-Stücke, FFR-Stücke, etc.
DN250
incl. Stützbeton ausbauen, Stützbeton und OFH in
Eigentum des AN übernehmen und einer Entsorgung nach
Wahl des AN zuführen.
Menge: 5,000 St

#### 1.03 ANSCHLUSSLEITUNGEN

*Hinweis*
Es gelten für die Abrechnung des Rohrgrabens die
gleichen Bedingungen wie für den Rohrgraben der
Hauptrohrleitung. Die vergütete Grabenbreite beträgt 70
cm. Der Einheitspreis für den Rohrgraben ist ein
Mittelpreis entspr. der Position.
Soweit nicht eigens ausgeschrieben gelten die EP des
Gewerkes WV-Hauptleitungen.

Nach dem Wasserzählerausgangsventil mit
Rückflussverhinderer endet der Leistungsumfang des
Auftragnehmers. Die PE-Rohre sind nur bis Innenseite
Kellerwand zu führen; dann erfolgt der Übergang auf
verzinkte Stahlrohre oder Edelstahlrohre.
Bei Einbau von PVC- und
HDPE-Rohren muss generell ein
Trassenwarnband, Farbe blau, Breite
75 mm und Standardtext "Achtung
Wasserleitung" (z.B. Fa.
G.Kellermann) ca. 1,0 m ab GOK und
ein Kupferdraht ø 2 mm mit Isolierung
auf Höhe Rohrscheitel mit verlegt
werden. Eine eigene Vergütung dafür
erfolgt nicht. Der Auftraggeber behält
sich vor, in einzelnen Fällen auf
Antrag des Anschlussnehmers die
Ausführung verschiedener Positionen,
wie z.B. Rohrgrabenaushub, in
Eigenregie vornehmen zu lassen.

##### 1.03.01 Rohrgrabenaushub

**1.03.01.001 Leitungsgraben herstellen, wieder einbauen**
b= 0,70 m; von Oberkante Baustraße bis 30 cm unter OK
Baustraße,

Boden des AN (Frostschutzkies)

lösen, fördern, lagern, teilweise umsetzen, teilweise
längsfördern, wieder aufnehmen, lagenweise wieder
einbauen

Eine Lagerung in Haufwerken ist nicht notwendig.
Menge: 120,000 m3

**1.03.01.002 Leitungsgraben herstellen, zwischenlagern (bis Grundstücksgrenze, öffentlicher Teil)**
b= 0,70 m; von 0,30 m unter OK Baustraße bis 1,40 m
unter OK Baustraße,

Boden der Homogenbereiche B1, B2, B3

lösen, fördern, lagern, teilweise umsetzen, teilweise
längsfördern, wieder aufnehmen, lagenweise wieder
einbauen

Innerhalb der Baustelle in Haufwerken zwischenlagern
Menge: 450,000 m3

**1.03.01.003 Leitungsgraben herstellen, zwischenlagern (ab Grundstücksgrenze, privater Teil)**
b= 0,70 m; von 0,30 m unter OK Gelände bis 1,65 m unter
OK Gelände,

Boden der Homogenbereiche B1, B2, B3

lösen, fördern, lagern, teilweise umsetzen, teilweise
längsfördern, wieder aufnehmen, lagenweise wieder
einbauen

Innerhalb der Baustelle in Haufwerken zwischenlagern
Menge: 210,000 m3

##### 1.03.03 Erdarbeiten

**1.03.03.001 Humusabtrag für HA-Leitungen**
d = ca. 30 cm,
Oberboden innerhalb Baustelle lagern
Menge: 130,000 m3

**1.03.03.002 Lieferung, Einbau u. Verdichten von**
kiesigem Material (GW/GU nach DIN 18196) zur
Rohrgrabenauffüllung im Straßenbereich bis UK
Frostschutzschicht,

Vergütete Massen
entspr. Rohrgrabenaushub abzgl.
Verdrängung, Rohrüberdeckung und
Einbaustärken der Oberflächenwiederherstellung.
Menge: 330,000 m3

**1.03.03.003 Fördern, Einbau u. Verdichten von**
gelagertem kiesigem Material zur Rohrgrabenauffüllung
im Straßenbereich bis UK Frostschutzschicht,

Vergütete Massen
entspr. Rohrgrabenaushub abzgl.
Verdrängung, Rohrüberdeckung und
Einbaustärken des frostsicheren Oberbaus inkl.
Bodenaustausch für den Oberbau
Menge: 140,000 m3

**1.03.03.004 ZS Leitungszone bis Da 50**
Sand K 0/4 mm liefern und einbauen für
Rohrbettung und Überdeckung entspr. DWA
Regelzeichnung bei nicht brauchbarem vorh.
Material.
a = 10 cm
c = 20 cm
Menge: 1060,000 m

##### 1.03.04 Steckfittings Serie 19

*Hinweis*
Steckfittings Serie 19
  DIN 8076
  ISO 17885 (W)
  DVGW GW 335 B3

  Körper aus grauem Polypropylen
  Gewindeeinsätze aus hellgrauem Polypropylen
  Dichtungen aus NBR
  Dichtungsform bis 32 mm  O-Ring
  Dichtungsform 40  63 mm  Keildichtung
  Klemm- und Greifringe aus weißem Polyac

Medium: Wasser 16 bar

**1.03.04.001 T-Stück DN40/DN32**
Menge: 4,000 St

**1.03.04.002 T-Stück DN32/DN32**
Menge: 5,000 St

**1.03.04.003 Reduzierung DN40/DN32**
Menge: 2,000 St

**1.03.04.004 Bogen 90° DN40**
Menge: 1,000 St

**1.03.04.005 Bogen 90° DN32**
Menge: 1,000 St

**1.03.04.006 Hausanschlussschieber DN32**
Menge: 16,000 St

##### 1.03.07 Anbohrbrücken PN 16

*Hinweis*
liefern u. betriebsfertiger Einbau von
Weichdichtenden Schiebern mit beidseitigem Flansch nach
EN 1092-2, wartungsfreie Spindelabdichtung durch
O-Ringe und Lippendichtung, reibungsarme Lagerung der
Spindel auf Gleitscheiben aus Kunststoff, DN 50 - DN
200: Rundgewindeadapter am Oberteil zur stiftlosen
Befestigung der Einbaugarnitur, DN 250 - DN 600:
Stiftloch in der Spindel zur Verbindung der
Einbaugarnitur, Keilführung aus verschleißfestem
Kunststoff mit hohen Gleiteigenschaften gewährleisten
einen geringen Verschleiß und minimale
Schließdrehmomente, Kantenschutz aus PE schützt Armatur
bei Lagerung und Transport, bei Gaseinsatz Prüfung nach
DIN 3230-5 PG-1 oder PG-3; inkl. Abnahmeprüfzeugnis 3.1
nach EN 10204 für die nach DIN 3230-5 durchgeführte
Dichtheits- und Festigkeitsprüfung, Prüfgrundlagen:
Trinkwasser nach EN 1074-1, EN 1074-2, und 12266-1, Gas
nach EN 545, DIN EN 13774, EN 12266-1 und DIN 3230-5,
Baulänge: Grundreihe 15 nach DIN EN 558-1.

Einbaugarnitur für RD 1,50 m  einschl. aller Schrauben
aus V4a u. Dichtungen mit Stahleinlage ist inbegriffen
und einzurechnen.

Schiebersicherungsbeton C 30/37 ist inbegriffen und
einzurechnen.

Lieferung und Einbau incl. aller Schrauben,
Befestigungen und Dichtungselementen und Flanschschutz
sowie Messingteile mit Fettbinden sichern. oder
gleichwertig. Zur Montage von Hydranten, Schiebern,
etc.

**1.03.07.001 HAKU-Hawlinger mit horizontaler ZAK-Muffe 90°**
Anbohrarmatur mit Halbschalen für die Montage auf
PE-Rohre nach DIN 8074 und PVC-Rohre nach DIN 8062, mit
oberer vertikaler und horizontaler ZAK-Muffe 90 Grad
zur Rohrrichtung für die formschlüssige Verbindung von
Fittings mit ZAK-Spitzende, Halbschalen kalibriert für
Kunststoffrohraussendurchmesser, metallischer Anschlag
der beiden Halbschalen, Abdichtung zu Kunststoffrohr
über Mehrfach-O-Ring-Profil, Halbschalenbreite 120 mm,
Absperrung durch eine Steckscheibe aus nichtrostendem
Stahl, vollkommen freier Durchgang, Steckscheibe in
geöffnetem Zustand vollständig außerhalb des
Durchflussmediums, Öffnen und Schließen des Durchgangs
mit Halbumdrehung, Spindelvierkant 12,3 mm, Oberteil
mit Rundgewinde zur stiftlosen Befestigung der
Einbaugarnitur, Prüfgrundlagen: Trinkwasser: EN
12266-1, DVGW W 336, Gas: DVGW VP 300, DIN 3230-5.

Material:
Gehäuse: GJS-400, Korrosionsschutz durch
Epoxidharz-Pulverbeschichtung innen und außen gemäß
Gütesicherung RAL-GZ 662 der Gütegemeinschaft Schwerer
Korrosionsschutz  GSK unter Berücksichtigung der DIN
3476 (P) und DIN 30677-2 (Schichtdicke: min. 0,25 mm,
Porenfreiheit bei 3 kV, Haftung innen und außen min. 12
N/mm² nach Heißwasserlagerung, Nachweis der
Trinkwassertauglichkeit, Fremdüberwachung durch
neutrales Prüfinstitut)
Spindel/Steckscheibenantrieb/Steckscheibe:
nichtrostender Stahl
Dichtungen: EPDM gemäß DVGW W 270 und KTW für Wasser
bzw. NBR für Gas (nur PVC-Rohre)

Medium: Trinkwasser
Max. Betriebsdruck: 16 bar
Rohraußendurchmesser: DA 160 mm PE-HD
oberer Abgang: ZAK 46
Max. Bohrungsdurchmesser: 36 mm

Hersteller Hawle Nr. 238-00 o. gleichwertig

angebotenes Fabrikat:
Menge: 90,000 St

**1.03.07.002 HAKU-Hawlinger mit horizontaler ZAK-Muffe 90°**
Anbohrarmatur mit Halbschalen für die Montage auf
PE-Rohre nach DIN 8074 und PVC-Rohre nach DIN 8062, mit
oberer vertikaler und horizontaler ZAK-Muffe 90 Grad
zur Rohrrichtung für die formschlüssige Verbindung von
Fittings mit ZAK-Spitzende, Halbschalen kalibriert für
Kunststoffrohraussendurchmesser, metallischer Anschlag
der beiden Halbschalen, Abdichtung zu Kunststoffrohr
über Mehrfach-O-Ring-Profil, Halbschalenbreite 120 mm,
Absperrung durch eine Steckscheibe aus nichtrostendem
Stahl, vollkommen freier Durchgang, Steckscheibe in
geöffnetem Zustand vollständig außerhalb des
Durchflussmediums, Öffnen und Schließen des Durchgangs
mit Halbumdrehung, Spindelvierkant 12,3 mm, Oberteil
mit Rundgewinde zur stiftlosen Befestigung der
Einbaugarnitur, Prüfgrundlagen: Trinkwasser: EN
12266-1, DVGW W 336, Gas: DVGW VP 300, DIN 3230-5.

Material:
Gehäuse: GJS-400, Korrosionsschutz durch
Epoxidharz-Pulverbeschichtung innen und außen gemäß
Gütesicherung RAL-GZ 662 der Gütegemeinschaft Schwerer
Korrosionsschutz  GSK unter Berücksichtigung der DIN
3476 (P) und DIN 30677-2 (Schichtdicke: min. 0,25 mm,
Porenfreiheit bei 3 kV, Haftung innen und außen min. 12
N/mm² nach Heißwasserlagerung, Nachweis der
Trinkwassertauglichkeit, Fremdüberwachung durch
neutrales Prüfinstitut)
Spindel/Steckscheibenantrieb/Steckscheibe:
nichtrostender Stahl
Dichtungen: EPDM gemäß DVGW W 270 und KTW für Wasser
bzw. NBR für Gas (nur PVC-Rohre)

Medium: Trinkwasser
Max. Betriebsdruck: 16 bar
Rohraußendurchmesser: DA 90 mm PE-HD
oberer Abgang: ZAK 46
Max. Bohrungsdurchmesser: 36 mm

Hersteller Hawle Nr. 238-00 o. gleichwertig

angebotenes Fabrikat:
Menge: 5,000 St

**1.03.07.003 ZS für Teleskopgestänge**
für RD 1,30 - 2,00 m

Einbaugarnitur teleskopisch,
mit Flügelkappe unter Betätigungsvierkant zur oberen
Abstützung in der Tragplatte der Straßenkappe,
Flügelkappe mit Hülsrohr verschweißt, Kuppelmuffe mit
Bohrung und Splint für die auszugssichere Verbindung
der Einbaugarnitur mit der Spindel der Absperrarmatur,
mit Schlüsselstange aus S355J2G3 nach DIN EN 10025 -
verzinkt und Hülsrohr aus PE-HD.

Material:
Rundgewindeglocke: GJL-250, Korrosionsschutz durch
Epoxidharz-Pulverbeschichtung innen und außen gemäß
Gütesicherung RAL-GZ 662 der Gütegemeinschaft Schwerer
Korrosionsschutz  GSK unter Berücksichtigung der DIN
3476 (P) und DIN 30677-2 (Schichtdicke: min. 0,25 mm,
Porenfreiheit bei 3 kV, Haftung innen und außen min. 12
N/mm² nach Heißwasserlagerung, Nachweis der
Trinkwassertauglichkeit, Fremdüberwachung durch
neutrales Prüfinstitut)
Schlüsselnuss und Kuppelmuffe: GJS-400, bituminiert,
verzinkt
Schlüsselstange: Stahl S355J2G3 nach DIN EN 10025 -
verzinkt
Hülsrohr: PE-HD

Hersteller Hawle Nr. 950 o. gleichwertig

angebotenes Fabrikat:
Menge: 95,000 St

**1.03.07.004 Straßenkappe einwalzbar**
Straßenkappe einwalzbar, bestehend aus Kappe, Ziehring
und Deckel mit Haltestift, langer Ziehring mit großem
Verstellbereich, vorzugsweise für den Einbau in
bituminöse Verkehrsflächen, passend für Schieber und
Klappen, Baugröße in Anlehnung an DIN 4056, Schrägsitz
an Deckel und Ziehring vermindert Klapperneigung des
Deckels, Deckel mit Epoxidharz-Pulverbeschichtung
Material:
Kappe: GJL-200, schwarz getaucht
Ziehring: GJL-250, schwarz getaucht
Deckel: GJS-400, Korrosionsschutz durch
Epoxidharz-Pulverbeschichtung
Haltestift, Unterlegscheibe, Splint: nichtrostender
Stahl

Medium: Trinkwasser
Deckelform: rund
Deckelaufschrift: "W" für Trinkwasser

Hersteller Hawle Nr. 207-01 o. gleichwertig

angebotenes Fabrikat:
Menge: 95,000 St

**1.03.07.005 Tragplatte aus Beton für Schieberkappe**
Tragplatte aus Beton für die Aufnahme von Straßenkappen
nach DIN 4056 und zur sicheren Fixierung von
Hawle-Teleskop-Einbaugarnituren.
Material: Beton - armiert
Einbauhöhe: 60 mm

Hersteller Hawle Nr. 204BQ o. gleichwertig

angebotenes Fabrikat:
Menge: 95,000 St

##### 1.03.10 PE-HD Rohrleitung mit Zubehör

*Hinweis*
PE-HD-Rohre an die Einbaustelle liefern, verlegen,
dichten, verbinden und zusammen mit der im
Gebäudeinnern anschließenden Rohrleitung bis zum
Wasserzählereingangsventil auf 15 bar abdrücken. Alle
erforderlichen Verbindungsteile sind in den lfm.-Preis
einzurechnen.

Anforderungen des Rohres gem.
Ausführungsbeschreibung 36 der Stadtwerke Waldkraiburg.

angebotenes Fabrikat:

**1.03.10.001 Rohrltg. liefern, verlegen, dichten (DA40)**
PE-HD DA 40 x 3,7 mm, PE 100, SDR11

Hersteller: '.........'
Menge: 1020,000 m

**1.03.10.002 Rohrltg. liefern, verlegen, dichten (DA50)**
PE-HD DA 50 x 4,6 mm, PE 100, SDR11

Hersteller: '.........'
Menge: 40,000 m

**1.03.10.003 Verschlussdeckel für PE-HD Rohrleitung**
Verschlussdeckel für PE-HD Rohrleitung DA40
aus Kunsstoff z.B. Plasson
Menge: 103,000 St

##### 1.03.18 Spülen u. Desinfektion d. Rohrleitung

*Hinweis*
entspr. DVGW Arbeitsblatt W 291,
inbegriffen Entkeimungsmittel (z.B.
Herlisil/Fa. Feldmann Chemie o.ä.) u.
die schadlose Ableitung des Spül- und
Desinfektionswassers. Vergütung
nach m-Rohrleitung (ohne FZ). Die
Kosten für bakteriologische
Wasseruntersuchung nach der
Trinkwasserverordnung sind
einzurechnen.

**1.03.18.001 DA 40**
Menge: 1020,000 lfm

**1.03.18.002 DA 50**
Menge: 40,000 lfm

### 2 FERNWÄRME-NETZ - HAUPTLEITUNG

#### 2.01 Baustelleneinrichtung

##### 2.01.01 Baustelleneinrichtung

**2.01.01.001 Baustelle einrichten**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

#### 2.02 Verkehrssicherung

**2.02.001 Verkehrssicherung läng.Dauer durchf (für Graslitzer Straße und Knotenpunkt Graslitzer Straße/Von-der-Tann-Straße)**
StL-Nr. 22110512539009099
Verkehrssicherung längerer Dauer betriebsfertig aufbauen, vorhalten, warten, instand setzen, betreiben, kontrollieren und abbauen. Vorübergehende Verkehrssicherungsmaßnahmen durchführen. Vorübergehende Markierung,
transportable Lichtsignalanlage, bauliches Leitelement,
mobile Stauwarnanlage, LED-Anzeigetafel und transportable Schutzeinrichtung werden gesondert vergütet.
Verkehrssicherung an Arbeitsstelle und Umleitungsstrecke.
Nach RSA, Regelplan 'BI/2 und BI/15'
Länge des Arbeitsbereiches '250 m;
Versetzen der halbseitigen Sperrung nach Wahl des AN'
Einsatzzeit 'Dauer der Bauzeit'
Verkehrsrechtliche Anordnung '
einholen und zugehörige Unterlagen erstellen. Erforderliche Ortsbesichtigungen zur Erstellung der Planunterlagen für die verkehrsrechtliche Anordnung durchführen.
Anfallende Gebühren für verkehrsrechtliche Anordnung
übernimmt der AN'
Menge: 1,000 Psch

**2.02.002 Verkehrsschild aufb., abb., vorh . (Ronde,Dreie.Quad.)**
StL-Nr. 22110520812200399
Verkehrsschild aufbauen, vorhalten, warten, instand
setzen und abbauen. Aufstellvorrichtung nach statischen
Erfordernissen. Vorübergehende Verkehrssicherungsmaßnahmen durchführen. Die Kontrolle wird gesondert
vergütet.
Verkehrsschild = Ronde, Dreieck, Quadrat.
Größe 2.
Retroreflektierend mit Folie Klasse RA2.
Aufstellhöhe über der Verkehrsfläche = 2,00 m.
Einsatzzeit 'Dauer der Verkehrssicherung'
Menge: 8,000 St

**2.02.003 Verkehrsschild aufb., abb., vorh . (Umleitungswegweiser)**
StL-Nr. 22110520842200399
Verkehrsschild aufbauen, vorhalten, warten, instand
setzen und abbauen. Aufstellvorrichtung nach statischen
Erfordernissen. Vorübergehende Verkehrssicherungsmaßnahmen durchführen. Die Kontrolle wird gesondert
vergütet.
Verkehrsschild = Zeichen 454, 457.
Größe 2.
Retroreflektierend mit Folie Klasse RA2.
Aufstellhöhe über der Verkehrsfläche = 2,00 m.
Einsatzzeit 'Dauer der Verkehrssicherung'
Menge: 10,000 St

**2.02.004 Verkehrsschild aufb., abb., vorh . (U Ankündigung)**
StL-Nr. 22110520852200399
Verkehrsschild aufbauen, vorhalten, warten, instand
setzen und abbauen. Aufstellvorrichtung nach statischen
Erfordernissen. Vorübergehende Verkehrssicherungsmaßnahmen durchführen. Die Kontrolle wird gesondert
vergütet.
Verkehrsschild = Zeichen 455, 460.
Größe 2.
Retroreflektierend mit Folie Klasse RA2.
Aufstellhöhe über der Verkehrsfläche = 2,00 m.
Einsatzzeit 'Dauer der Verkehrssicherung'
Menge: 8,000 St

**2.02.005 ZS Verkehrsschild**
ZS zu vorh. Positionen
je weiteres Verkehrsschild Ronde, Dreieck, Quadrat
Menge: 5,000 St

**2.02.006 ZS Zusatzschild**
ZS zu 2.02.003
je Zusatzschild wie Vz 1000, 1004, 1020, 1028, etc.
Menge: 6,000 St

**2.02.007 Absp.g.,Warneinr. aufb.,abb.u.vorh. (Bake - gelbes Dauerlicht)**
Absperrgerät oder Warneinrichtung betriebsfertig aufbauen, vorhalten, warten, instand setzen, betreiben und
abbauen. Vorübergehende Verkehrssicherungsmaßnahmen
durchführen. Die Kontrolle wird gesondert vergütet.
Schraffenbake Größe 1000 x 250 mm doppelseitig.
Mit retroreflektierender Folie Klasse RA2.
Mit 1 Richtstrahler einseitig, gelbes Dauerlicht, WL1.
Energieversorgung nach Wahl des AN.
Einsatzzeit: Dauer der Verkehrssicherung
Menge: 5,000 St

**2.02.008 Absp.g.,Warneinr. aufb.,abb.u.vorh. (Schranke - ohne)**
Absperrgerät oder Warneinrichtung betriebsfertig aufbauen, vorhalten, warten, instand setzen, betreiben und
abbauen. Vorübergehende Verkehrssicherungsmaßnahmen
durchführen. Die Kontrolle wird gesondert vergütet.
Absperrschranke Größe 250 x 2000 mm mit Aufstellvorrichtung.
Mit retroreflektierender Folie Klasse RA2.
Energieversorgung nach Wahl des AN.
ohne Richtstrahler
Einsatzzeit: Dauer der Verkehrssicherung
Menge: 5,000 St

**2.02.009 Absp.g.,Warneinr. aufb.,abb.u.vorh. (Schranke - 3 gelbe Leuchten)**
Absperrgerät oder Warneinrichtung betriebsfertig aufbauen, vorhalten, warten, instand setzen, betreiben und
abbauen. Vorübergehende Verkehrssicherungsmaßnahmen
durchführen. Die Kontrolle wird gesondert vergütet.
Absperrschranke Größe 250 x 2000 mm mit Aufstellvorrichtung.
Mit retroreflektierender Folie Klasse RA2.
Mit 3 Richtstrahlern einseitig, gelbes Dauerlicht, WL1.
Energieversorgung nach Wahl des AN.
Einsatzzeit: Dauer der Verkehrssicherung
Menge: 2,000 St

**2.02.010 Absp.g.,Warneinr. aufb.,abb.u.vorh. (Schranke - 5 rote Leuchten)**
Absperrgerät oder Warneinrichtung betriebsfertig aufbauen, vorhalten, warten, instand setzen, betreiben und
abbauen. Vorübergehende Verkehrssicherungsmaßnahmen
durchführen. Die Kontrolle wird gesondert vergütet.
Absperrschranke Größe 250 x 2000 mm mit Aufstellvorrichtung.
Mit retroreflektierender Folie Klasse RA2.
Mit 5 Richtstrahlern einseitig, rotes Dauerlicht, WL1.
Energieversorgung nach Wahl des AN.
Einsatzzeit: Dauer der Verkehrssicherung
Menge: 5,000 St

**2.02.011 Verkehrsflächen unterhalten**
StL-Nr. 22290590111
Verkehrsflächen zur Aufrechterhaltung des öffentlichen
und Anliegerverkehrs, sowie des Baustellenverkehrs
innerhalb des Baubereiches einschließlich
zwischenzeitlich benutzter Behelfsfahrstreifen
verkehrssicher unterhalten.
Abgerechnet wird nach Kalendertagen.
Befestigung nach Unterlagen des AG.
Verkehrsflächen im Zuge der Baustrecke.
Menge: 50,000 d

**2.02.012 Kontrolle d. Verkehrss.**
Kontrolle der Verkehrssicherung an Arbeitsstellen und
Umleitungsstrecken einschließlich temporärer Verkehrsschilder, vorübergehender Markierungen, transportabler
Lichtsignalanlagen, baulicher Leitelemente und
transportabler
Schutzeinrichtungen gemäß ZTV-SA durchführen. Die Kontrolle ist unmittelbar nach deren Durchführung zu erfassen und zu dokumentieren. Arbeits- und Hilfsmittel
sind vom AN zu stellen und dem AG jederzeit zugänglich
zu machen. Die Kontrolle der Umleitungsstrecke wird gesondert vergütet.
Kontrolle zweimal täglich, an arbeitsfreien Tagen einmal täglich.
Die Kontrolle der Baustellen- und
Umleitungsbeschilderung nach ZTV-Sa 21 muss in
digitaler Form (z.B. RSA-App
https://rsa-baustellenkontrolle.de/ oder gleichwertig)
nachgewiesen werden.
Vergütung erfolgt pauschal über die Dauer der Bauzeit
Menge: 1,000 Psch

**2.02.013 Grubenabdeck. 60**
Baugrubenabdeckung für öffentlichen
Verkehr, als Vollabdeckung,
Abdeckung mit Stahl,
herstellen, vorhalten und beseitigen,
geeignet für Brückenklasse 60 DIN 1072.
Abrechnung:
Länge = abgedeckte Länge des Rohrgrabens / Baugrube

Breite = Rohrgrabenbreite (gemäß Abrechnungstabelle)
+ Zuschlag 1m (2 x 0,50m)
Menge: 100,000 m2

#### 2.03 Rohrleitungen

##### 2.03.01 Rohrleitungen

*Hinweis*
Hinweis Kunststoff-Mantelrohr als Einzelrohr

Es sind ausschließlich werksseitig gedämmte
Mantelrohrverbundsysteme zu verwenden. Diese sind
geeignet für die kanalfreie Verlegung im Erdreich. Der
Verbund besteht aus dem Mediumrohr (Stahlrohr), der
Dämmung (PU-Schaum) sowie dem Kunststoffmantel aus
HDPE. Die Komponenten sind kraftschlüssig miteinander
so verbunden, dass sie sich bei Erwärmung gleichmäßig
axial ausdehnen und somit ihre Anordnung zueinander und
ihre Form behalten. Die Rohre sind für den Dauerbetrieb
nach EN 253 geeignet.

Folgende Dämmdicken kommen zum Einsatz wenn nicht
anders beschrieben:
Normreihe 3: DN 25 bis DN 250 (R 3, 2xverstärkt),

Die verwendeten Rohrleitungen sind entsprechend den
Vorgaben des Arbeitsblattes AGFW FW 401(Wandstärke
Mediumrohr) und nach EN 253 (Wandstärke Mantelrohr)zu
fertigen.

Die Mindestzugbelastung richtet sich nach den Vorgaben
der EN 253. Die Nenndruckstufe der Rohrleitungen und
Formteile beträgt - wenn nicht anders beschrieben - PN
25. Beim Rohrmaterial handelt es sich um kreisförmigen,
unlegierten und vollberuhigten Stahl.
Je nach Anforderung werden nach EN 10217-1 und -2
folgende Materialien verwendet:

P235GH (1.0345) ab DN 65 und P235TR1 (1.0254) von DN 25
bis DN 50. Die Rohre verfügen über ein Abnahmezeugnis
(APZ) nach EN 10204 - 3.1.

Es werden längsnahtgeschweißte Stahlrohre verwendet!

Für das Ausschäumen der Verbindungsstellen und Muffen
sind die dafür vorgegebenen Verarbeitungsrichtlinien
des Systemrohrherstellers zu beachten.

Das Mantelrohr ist aus Hochdruck-Polyethylen (HDPE)
gefertigt und somit schlagfest, Bruchfest und
zähelastisch. Die Farbe des Mantelrohres ist schwarz.
Die Oberfläche bleibt bis -50°C glatt. Der Schmelzindex
ist nach DIN 53735 bzw. ISO 1133 geprüft. Die
Wärmeleitfähigkeit beträgt maximal 0,40 W/(m x K)

Es sind u. a. folgende Normen und Richtlinien für die
Produktion, Lieferung, Lagerung und Verlegung des
KMR-Rohrsystems in der aktuellen Fassung zu beachten :

EN 253
AGFW-Arbeitsblatt FW 401, FW 446
EN 448, EN 488, EN 489
DIN 8075.

Bei Wandstärken größer als 3,2 mm sind die Schweißnähte
so vorzubereiten, dass gemäß DIN EN ISO 9692-1 die
Schweißenden 30° abgeschrägt werden.

Zu erstellen ist ein betriebsfertig montiertes
(geschweißte Ausführung)-Netz zur Fernwärmeversorgung.
Alle Hilfs- und Nebenleistungen sind, soweit keine
selbständigen Positionen angeführt sind, in die
Leistungspositionen einzurechnen.

Fabrikat: Isoplus
oder gleichwertig

Fabrikat: '.........'

(Fremdfabrikate müssen aufgrund der Konfiguration des
Bestandnetzes in allen Komponeneten vollständig zum
Fabrikat Isoplus kompatibel sein)

**2.03.01.001 Kunststoff-Mantelrohr DN 80/200, Reihe 3**
Kunststoff-Mantelrohr DN 80/200, Reihe 3
(Isolierung 2-fach, verstärkt)
wie zuvor beschrieben
Stahlrohr Durchmesser: 88,9 mm
Wandstärke: 3,2 mm
Mantelrohrdurchmesser: 200 mm
Mediumrohr P235 GH Wandstärke nach FW 401 nach EN
10217 längsnahtgeschweißt produziert nach EN 235

12 m Stangen
Menge: 790,000 m

**2.03.01.002 Kunststoff-Mantelrohr DN 65/180, Reihe 3**
Kunststoff-Mantelrohr DN 65/180, Reihe 3
(Isolierung 2-fach, verstärkt)
wie zuvor beschrieben
Stahlrohr Durchmesser: 76,1 mm
Wandstärke: 3,2 mm
Mantelrohrdurchmesser: 180 mm
Mediumrohr P235 GH Wandstärke nach FW 401 nach EN
10217 längsnahtgeschweißt produziert nach EN 235

12 m Stangen
Menge: 360,000 m

**2.03.01.003 Kunststoff-Mantelrohr DN 50/160, Reihe 3**
Kunststoff-Mantelrohr DN 40/140, Reihe 3
(Isolierung 2-fach, verstärkt)
wie zuvor beschrieben
Stahlrohr Durchmesser: 48,3 mm
Wandstärke: 3,2 mm
Mantelrohrdurchmesser: 140 mm
Mediumrohr P235 GH Wandstärke nach FW 401 nach EN
10217 längsnahtgeschweißt produziert nach EN 235

12 m Stangen
Menge: 700,000 m

**2.03.01.004 Kunststoff-Mantelrohr DN 32/140, Reihe 3**
Kunststoff-Mantelrohr DN 32/140, Reihe 3
(Isolierung 2-fach, verstärkt)
wie zuvor beschrieben
Stahlrohr Durchmesser: 42,4 mm
Wandstärke: 3,2 mm
Mantelrohrdurchmesser: 140 mm
Mediumrohr P235 GH Wandstärke nach FW 401 nach EN
10217 längsnahtgeschweißt produziert nach EN 235

12 m Stangen
Menge: 560,000 m

**2.03.01.005 Kunststoff-Mantelrohr DN 25/125, Reihe 3**
Kunststoff-Mantelrohr DN 25/125, Reihe 3
(Isolierung 2-fach, verstärkt)
wie zuvor beschrieben
Stahlrohr Durchmesser: 33,7 mm
Wandstärke: 2,6 mm
Mantelrohrdurchmesser: 125 mm
Mediumrohr P235 GH Wandstärke nach FW 401 nach EN
10217 längsnahtgeschweißt produziert nach EN 235

12 m Stangen
Menge: 430,000 m

*Hinweis*
Hinweis Fertigbogen
Die Fertigbogen entsprechen in der Ausführung den für
die jeweiligen Rohrleitungen beschriebenen Details.
Dies gilt vor allem für die Wand- und Isolierstärken in
Abhängigkeit des Nenndurchmessers.

**2.03.01.006 ZS für Bogen 90° für KMR DN 80, Reihe 3**
Zuschlag zur Pos. 001
Bogen 90° für KMR DN 80/200(88,9/200), Reihe 3
(2-fach verstärkt) kalt gebogen
wie zuvor beschrieben
Stahlqualität P235 GH nach EN 10217 geschweißt
PEHD-Mantel, inkl. IPS produziert nach EN 448

Schenkellänge 1 m x 1 m
Menge: 28,000 St

**2.03.01.007 ZS für Bogen 90° für KMR DN 80, Reihe 3 (Langbogen)**
Zuschlag zur Pos. 001
Bogen 90° für KMR DN 80/200(88,9/200), Reihe 3
(2-fach verstärkt) kalt gebogen
wie zuvor beschrieben
Stahlqualität P235 GH nach EN 10217 geschweißt
PEHD-Mantel, inkl. IPS produziert nach EN 448

Schenkellänge 1 m x 1,5 m
Menge: 8,000 St

**2.03.01.008 ZS für Bogen 90° für KMR DN 65, Reihe 3**
Zuschlag zur Pos. 002
Bogen 90° für KMR DN 65/180(76,1/180), Reihe 3
(Isolierung 2-fach verstärkt) kalt gebogen
wie zuvor beschrieben
Stahlqualität P235 GH nach EN 10217 geschweißt
PEHD-Mantel, inkl. IPS produziert nach EN 448

Schenkellänge 1 m x 1 m
Menge: 12,000 St

**2.03.01.009 ZS für Bogen 90° für KMR DN 65, Reihe 3 (Langbogen)**
Zuschlag zur Pos. 002
Bogen 90° für KMR DN 65/180(76,1/180), Reihe 3
(Isolierung 2-fach verstärkt) kalt gebogen
wie zuvor beschrieben
Stahlqualität P235 GH nach EN 10217 geschweißt
PEHD-Mantel, inkl. IPS produziert nach EN 448

Schenkellänge 1 m x 1,5 m
Menge: 4,000 St

**2.03.01.010 ZS für Bogen 90° für KMR DN 50, Reihe 3**
Zuschlag zur Pos. 003
Bogen 90° für KMR DN 40/140(48,3/140), Reihe 3
(Isolierung 2-fach verstärkt) kalt gebogen
wie zuvor beschrieben
Stahlqualität P235 GH nach EN 10217 geschweißt
PEHD-Mantel, inkl. IPS produziert nach EN 448

Schenkellänge 1 m x 1 m
Menge: 28,000 St

**2.03.01.011 ZS für Bogen 90° für KMR DN 50, Reihe 3 (Langbogen)**
Zuschlag zur Pos. 003
Bogen 90° für KMR DN 40/140(48,3/140), Reihe 3
(Isolierung 2-fach verstärkt) kalt gebogen
wie zuvor beschrieben
Stahlqualität P235 GH nach EN 10217 geschweißt
PEHD-Mantel, inkl. IPS produziert nach EN 448

Schenkellänge 1 m x 1,5 m
Menge: 6,000 St

**2.03.01.012 ZS für Bogen 90° für KMR DN 32, Reihe 3**
Zuschlag zur Pos. 004
Bogen 90° für KMR DN 32/140(42,4/140), Reihe 3
(Isolierung 2-fach verstärkt) kalt gebogen
wie zuvor beschrieben
Stahlqualität P235 GH nach EN 10217 geschweißt
PEHD-Mantel, inkl. IPS produziert nach EN 448

Schenkellänge 1 m x 1 m
Menge: 46,000 St

**2.03.01.013 ZS für Bogen 90° für KMR DN 25, Reihe 3**
Zuschlag zur Pos. 005
Bogen 90° für KMR DN 25/125(33,7/125), Reihe 3
(Isolierung 2-fach verstärkt) kalt gebogen
wie zuvor beschrieben
Stahlqualität P235 GH nach EN 10217 geschweißt
PEHD-Mantel, inkl. IPS produziert nach EN 448

Schenkellänge 1 m x 1 m
Menge: 26,000 St

**2.03.01.014 Sondergradbogen für KMR DN 80, Reihe 3**
Sondergradbogen für KMR DN 100, Reihe 3
(2-fach verstärkt) kalt gebogen
wie zuvor beschrieben
Schenkellänge 1.0 m x 1.0 m
Winkel zw. 5° und 75°
Menge: 4,000 St

**2.03.01.015 Sondergradbogen für KMR DN 65, Reihe 3**
Sondergradbogen für KMR DN 100, Reihe 3
(2-fach verstärkt) kalt gebogen
wie zuvor beschrieben
Schenkellänge 1.0 m x 1.0 m
Winkel zw. 5° und 75°
Menge: 4,000 St

**2.03.01.016 Sondergradbogen für KMR DN 50, Reihe 3**
Sondergradbogen für KMR DN 100, Reihe 3
(2-fach verstärkt) kalt gebogen
wie zuvor beschrieben
Schenkellänge 1.0 m x 1.0 m
Winkel zw. 5° und 75°
Menge: 6,000 St

**2.03.01.017 Sondergradbogen für KMR DN 25, Reihe 3**
Sondergradbogen für KMR DN 40, Reihe 3
(Isolierung 2-fach verstärkt) kalt gebogen
wie zuvor beschrieben
Schenkellänge 1.0 m x 1.0 m
Winkel zw. 5° und 75°
Menge: 6,000 St

*Hinweis*
Hinweis Abzweige
Die Abzweige entsprechen in der Ausführung den für
die jeweiligen KM-Rohrleitungen beschriebenen Details.
Dies gilt vor allem für die Wand- und Isolierstärken
in Abhängigkeit des Nenndurchmessers.
mit Einschweiß-T- Stück nach DIN 2615 T1

**2.03.01.018 ZS für Parallelabzweig für KMR DN 80/200 auf DN 50/160**
Zuschlag zur Pos. 001
Parallelabzweig für KMR DN 65 Reihe 3 x DN 32 Reihe 3

Stahlqualität P235 GH nach EN 10217 geschweißt
PEHD-Mantel, inkl. IPS produziert nach EN 448
Menge: 2,000 St

**2.03.01.019 ZS für Parallelabzweig für KMR DN 65/180 auf DN 32/140**
Zuschlag zur Pos. 002
Parallelabzweig für KMR DN 65 Reihe 3 x DN 32 Reihe 3

Stahlqualität P235 GH nach EN 10217 geschweißt
PEHD-Mantel, inkl. IPS produziert nach EN 448
Menge: 4,000 St

**2.03.01.020 ZS für Parallelabzweig für KMR DN 65/180 auf DN 25/125**
Zuschlag zur Pos. 002
Parallelabzweig für KMR DN 65 Reihe 3 x DN 32 Reihe 3

Stahlqualität P235 GH nach EN 10217 geschweißt
PEHD-Mantel, inkl. IPS produziert nach EN 448
Menge: 2,000 St

**2.03.01.021 ZS für Parallelabzweig für KMR DN 50/160 auf DN 32/140**
Zuschlag zur Pos. 003
Parallelabzweig für KMR DN 50 Reihe 3 x DN 32 Reihe 3

Stahlqualität P235 GH nach EN 10217 geschweißt
PEHD-Mantel, inkl. IPS produziert nach EN 448
Menge: 4,000 St

**2.03.01.022 ZS für Parallelabzweig für KMR DN 32/140 auf DN 25/125**
Zuschlag zur Pos. 004
Parallelabzweig für KMR DN 32 Reihe 3 x DN 25 Reihe 3

Stahlqualität P235 GH nach EN 10217 geschweißt
PEHD-Mantel, inkl. IPS produziert nach EN 448
Menge: 2,000 St

**2.03.01.023 ZS für Parallelabzweig für KMR DN 32/140 auf DN 20/125**
Zuschlag zur Pos. 004
Parallelabzweig für KMR DN 32 Reihe 3 x DN 20 Reihe 3

Stahlqualität P235 GH nach EN 10217 geschweißt
PEHD-Mantel, inkl. IPS produziert nach EN 448
Menge: 2,000 St

*Hinweis*
Hinweis Reduzierstück
Die Reduzierstücke entsprechen in der Ausführung den
für die jeweiligen KM-Rohrleitungen beschriebenen
Details.
Dies gilt vor allem für die Wand- und Isolierstärken
in Abhängigkeit des Nenndurchmessers.
Als Mediumrohrreduzierung wird grundsätzlich ein kon-
bzw. zentrisches Stahlteil nach DIN EN 10253-2 mit
angeschweißten Rohrstutzen verwendet.

Ab Wandstärke > 3,2 mm mit Schweißnahtvorbereitung
durch 30° abgeschrägte Enden nach DIN EN ISO 9692-1.

Rohrzylinder dimensionsabhängig als nahtloser oder
geschweißter Stahl mit passender Wandstärke zu den
Als Mediumrohrreduzierung wird grundsätzlich ein kon-
bzw. zentrisches Stahlteil nach DIN EN 10253-2 mit
angeschweißten Rohrstutzen verwendet.

Ab Wandstärke > 3,2 mm mit Schweißnahtvorbereitung
durch 30° abgeschrägte Enden nach DIN EN ISO 9692-1.

Rohrzylinder dimensionsabhängig als nahtloser oder
geschweißter Stahl mit passender Wandstärke zu den
Rohrstangen.

**2.03.01.024 Reduzierstück für KMR DN 80/200 auf DN 65/180**
Zuschlag zur Pos. 001
Reduzierstück für KMR DN 80 Reihe 3 x DN 65 Reihe 3
(88,9/200-76,1/180)
Stahlqualität P235 GH nach EN 10217 geschweißt
PEHD-Mantel, inkl. IPS produziert nach EN 448
Menge: 2,000 St

**2.03.01.025 Reduzierstück für KMR DN 65/180 auf DN 50/160**
Zuschlag zur Pos. 002
Reduzierstück für KMR DN 65 Reihe 3 x DN 40 Reihe 3
(76,1/180-48,3/140)
Stahlqualität P235 GH nach EN 10217 geschweißt
PEHD-Mantel, inkl. IPS produziert nach EN 448
Menge: 2,000 St

**2.03.01.026 Reduzierstück für KMR DN 50/160 auf DN 20/125**
Zuschlag zur Pos. 003
Reduzierstück für KMR DN 50 Reihe 3 x DN 20 Reihe 3
(60,3/160-26,9/125)
Stahlqualität P235 GH nach EN 10217 geschweißt
PEHD-Mantel, inkl. IPS produziert nach EN 448
Menge: 2,000 St

**2.03.01.027 Reduzierstück für KMR DN 32/140 auf DN 25/125**
Zuschlag zur Pos. 004
Reduzierstück für KMR DN 32 Reihe 3 x DN 25 Reihe 3
(42,4/140-33,7/125)
Stahlqualität P235 GH nach EN 10217 geschweißt
PEHD-Mantel, inkl. IPS produziert nach EN 448
Menge: 4,000 St

**2.03.01.028 Reduzierstück für KMR DN 32/140 auf DN 20/125**
Zuschlag zur Pos. 004
Reduzierstück für KMR DN 32 Reihe 3 x DN 20 Reihe 3
(42,4/140-26,9/125)
Stahlqualität P235 GH nach EN 10217 geschweißt
PEHD-Mantel, inkl. IPS produziert nach EN 448
Menge: 4,000 St

*Hinweis*
Hinweis Klöpperböden
zum Schliessen der für weitere Bauabschnitte
vorgesehenen Rohleitungsenden,
mit passender Wandstärke zu den Rohrstangen
ausunlegiertem und beruhigtem Stahl,
bis DN 80 in P235TR1,
ab DN 100 in P235GH, PN 25

**2.03.01.029 Klöpperboden DN 50**
Menge: 2,000 St

#### 2.04 Armaturen und Entlüftungen

##### 2.04.01 Armaturen und Entlüftungen

*Hinweis*
Hinweis Absperrarmatur VD für KMR

Werkseitig gedämmter Kugelhahn, voller Durchgang mit
Ausnahme DN 250  - reduzierter Durchgang
aufgebaut wie Kunststoff-Verbundmantelrohr, mit mind.
350 mm hochgezogener Spindelverlängerung. Die
Erdeinbauarmaturen sind als Streckgrenzarmaturen
gefertigt. Das bedeutet, dass sie Spannungen bis 300
N/mm² im angrenzenden Rohr widerstehen.

Schweißnahtvorbereitung nach DIN 1626/4.10.5

Gemäss den Mindestanforderungen der EN 488

Die Absperreinheit (Absperrarmatur,
Spindelverlängerung,
Aufsteckflansch, T-Schüssel und Steckgetriebe) muss
nach DIN 3223 (Vierkant 27/32) kompatibel sein.

Die Armatur ist mit einer lösbaren Abdeckkappe aus
festen Kunststoff (z.b. Endmuffe) zu versehen (mit
Griff). Entsprechende Ausführung nach Formblatt.
Ausführung mit einem der grösse angepassten Hüllrohr
aus PE dass die Dehnpolster fixiert.

Druckstufe: PN 25

Fabrikat Absperrarmatur:

einschliesslich Lieferung und Einbau Aufsteckflansch
als Gegenhalt für Getriebeaufsatz ab DN 125

Betrifft DN 25-200 voller Durchgang

Technische Beschreibung:

Druckstufe PN25
Nennweiten Bereich DN 25 bis DN200
beiderseits Schweißenden
konstruktive Merkmale:
vollverschweißtes Gehäuse, massiv geschmiedete
Seitenteile, Schweißenden nach EN488, Schweißnähte
durchgeschweißt, voller Durchgang, doppelt gelagerte
Kugel, wartungsfreies selbstnachstellendes Dichtsystem,
Wandstärke der Rohrenden ausreichend dimensioniert nach
AD-Merkblatt B9, redundantes Dichtsystem für
mediumfreien Domaufbau, innenliegende Anschläge zur
Schaltwegbegrenzung, optische Anzeige am Dom für
Rohrleitungsausrichtung im Erdreich und Schaltstellung
der Kugel, Schnittstelle für verwechselungssicheren
Aufbau von Zusatzverlängerungen
Materialien:
Gehäuse/Schweißenden: Stahl
Kopf des Verlängerungsdoms: Edelstahl 1.4404
Kugel: Edelstahl
Schaltwelle: Edelstahl
Dichtungen: PTFE, federunterstützt
O-Ringe: EPDM - max. zul. Betriebstemperatur bis 150°C
Baulänge 1500mm
Höhe des Domaufbaus: 350mm
Die Kugelhähne werden nach der Druckgeräterichtlinie
2014/68/EU ausgeführt.

Fabrikat Böhmer oder gleichwertig

Angeboten: '.........'

Betrifft DN 250 reduzierter Durchgang

Technische Beschreibung

Druckstufe PN25
Nennweiten Bereich DN250
beiderseits Schweißenden
konstruktive Merkmale:
vollverschweißtes Gehäuse, massiv geschmiedete
Seitenteile, Schweißenden nach EN488, Schweißnähte
durchgeschweißt, reduzierter Durchgang, doppelt
gelagerte Kugel, massive Vollkugel (ab DN300),
wartungsfreies selbstnachstellendes Dichtsystem,
Wandstärke der Rohrenden ausreichend dimensioniert nach
AD-Merkblatt B9, redundantes Dichtsystem für
mediumfreien Domaufbau, innenliegende Anschläge zur
Schaltwegbegrenzung, optische Anzeige am Dom für
Rohrleitungsausrichtung im Erdreich und Schaltstellung
der Kugel, Schnittstelle für verwechselungssicheren
Aufbau von Zusatzverlängerungen
Materialien:
Gehäuse/Schweißenden: Stahl
Kopf des Verlängerungsdoms: Edelstahl 1.4404
Kugel: Edelstahl
Schaltwelle: Edelstahl
Dichtungen: PTFE, federunterstützt
O-Ringe: EPDM - max. zul. Betriebstemperatur bis 150°C
Baulänge 1500mm
Höhe des Domaufbaus: 350mm
Die Kugelhähne werden nach der Druckgeräterichtlinie
2014/68/EU ausgeführt.

Fabrikat Böhmer oder gleichwertig

Angeboten: '.........'

**2.04.01.001 Absperrarmatur-KOMBI DN 80/200 inkl. 1 Senkrechtabzweig auf DN 50/125**
Absperrarmatur-KOMBI Volldurchgang DN 80/200
Druckstufe PN 50

Stahlqualität P235 GH nach EN 10217 geschweißt
PEHD-Mantel, inkl. IPS inkl. 1 Stutzen für ELE/ELÜ DN
50/160

produziert nach EN 448
Menge: 2,000 St

**2.04.01.002 Absperrarmatur-KOMBI DN 50/160 inkl. 1 Senkrechtabzweig auf DN 25/125**
Absperrarmatur-KOMBI Volldurchgang DN 50/160
Druckstufe PN 25

Stahlqualität P235 GH nach EN 10217 geschweißt
PEHD-Mantel, inkl. IPS inkl. 1 Stutzen für ELE/ELÜ DN
25/125

produziert nach EN 448
Menge: 2,000 St

**2.04.01.003 Absperrarmatur-KOMBI DN 32/140 inkl. 1 Senkrechtabzweig auf DN 25/125**
Absperrarmatur-KOMBI Volldurchgang DN 32/140
Druckstufe PN 25

Stahlqualität P235 GH nach EN 10217 geschweißt
PEHD-Mantel, inkl. IPS inkl. 1 Stutzen für ELE/ELÜ DN
25/125

produziert nach EN 448
Menge: 8,000 St

**2.04.01.004 Absperrarmatur für KMR DN 80/200**
Absperrarmatur DN 80 Reihe 3
(88,9/200)
Stahlqualität P235 GH nach EN 10217 geschweißt
PEHD-Mantel, inkl. IPS Volldurchgang
Druckstufe PN 25
produziert nach EN 448
Menge: 2,000 St

**2.04.01.005 Absperrarmatur für KMR DN 65/180**
Absperrarmatur DN 65 Reihe 3
(76,1/180)
Stahlqualität P235 GH nach EN 10217 geschweißt
PEHD-Mantel, inkl. IPS Volldurchgang
Druckstufe PN 25
produziert nach EN 448
Menge: 2,000 St

**2.04.01.006 Absperrarmatur für KMR DN 50/160**
Absperrarmatur DN 65 Reihe 3
(76,1/180)
Stahlqualität P235 GH nach EN 10217 geschweißt
PEHD-Mantel, inkl. IPS Volldurchgang
Druckstufe PN 25
produziert nach EN 448
Menge: 6,000 St

**2.04.01.007 Absperrarmatur für KMR DN 25/125**
Absperrarmatur DN 25 Reihe 3

Stahlqualität P235 GH nach EN 10217 geschweißt
PEHD-Mantel, inkl. IPS Volldurchgang
Druckstufe PN 25
produziert nach EN 448
Menge: 4,000 St

**2.04.01.008 Spindelverlängerung bis 500 mm (DN 80- DN 250)**
Spindelverlängerung bis 500 mm (ab DN 80 bis DN 250)

Spindelverlängerung bis 500 mm
für oben beschriebene
KMR-Absperrarmaturen DN 80-250
es müssen original Spindelverlängerungen
des Herstellers verwendet werden und mit
einem Vierkant 27/32 nach DIN 3223 enden.
einschl. Vierkantschoner
Länge bis 0,5 m
Menge: 4,000 St

**2.04.01.009 Spindelverlängerung bis 500 mm (DN 25-65)**
Spindelverlängerung bis 500 mm
für oben beschriebene
KMR-Absperrarmaturen DN 25-65
es müssen original Spindelverlängerungen
des Herstellers verwendet werden und mit
einem Vierkant 27/32 nach DIN 3223 enden.
einschl. Vierkantschoner
Rohrüberdeckung ist vorher zu überprüfen
Länge bis 0,5 m
Menge: 22,000 St

*Hinweis*
Bestehend aus einem senkrechten 90° Abzweig und einem
Entlüftungs-/Entleerungsrohr mit Kugelhahn

Abzweig: ( Bei Kombiarmatur Abzweig bauseits vorhanden)
Durchgangsrohr: alle Nennweiten Normreihe 3 (zweifach
verstärkt)
Abzweigrohr: DN 25, DN 50 oder DN 80 Normreihe 1
(Standard)

Entlüftungsrohr mit Kugelhahn
Normreihe 1 (Standard), Länge 1,0 m,
mit werkseitig eingeschäumtem ELE/ELÜ-Kugelhahn,
reduzierter Durchgang,Anschweißende Stahl St.37.0 -
Ventilgehäuse Edelstahl V4A säurebeständig 1.4404, PN
25, einseitig mit Innengewinde, Blindstopfen mit Kette,
einseitig Schweißende P235 SR1. ohne Handgriff,
Welle mit 6-Kant zur Nußbedienung

Einschließlich kürzen des Entlüftungsrohrs auf die
entsprechende Einbautiefe und verschweißen mit dem
Abzweigrohr bzw. Kombiarmatur, nachdämmen der
Schweißnaht mit einer Verbindungsmuffe Reihe 1
einschließlich Verdrahtung des Leckwarnsystems mit
Einbindung des Kugelhahns,
Anstrich mit temperaturfester Farbe rot und blau
zur Kennzeichnung von Vorlauf und Rücklauf.

Die erforderlichen Dehnpolster für das vertikale
Entlüftungsrohr sind mit einer Umhüllung durch ein
PE-Rohr passender Dimension zu sichern.

Alle Teilleistungen für das Entlüftungsrohr sind in den
Einheitspreis einzukalkulieren, eine separate Vergütung
erfolgt

**2.04.01.010 Entleerungs- u. Entlüftungsrohr DN 50/125**
ELE/ELÜ-Rohr DN 50 (60,3/125), Typ 1A
L = 1,0 m, Druckstufe PN 25
Stahlqualität P235 GH, geschweißt PEHD-Mantel,
inkl. IPS Edelstahl 1.4404 red. Durchgang SE/IG
Blindstopfen
produziert nach EN 488

ohne Handgriff,
Welle mit 6-Kant zur Nußbedienung

Fabrikat: Broen oder glw.

Angebot: '.........'
Menge: 2,000 St

**2.04.01.011 Entleerungs- u. Entlüftungsrohr DN 25/90**
ELE/ELÜ-Rohr DN 25 (33,7/90), Typ 1A
L = 1,0 m, Druckstufe PN 25
Stahlqualität P235 GH, geschweißt PEHD-Mantel, inkl.
IPS Broen Edelstahl 1.4404 red. Durchgang SE/IG
Blindstopfen
produziert nach EN 488

ohne Handgriff,
Welle mit 6-Kant zur Nußbedienung

Fabrikat: Broen oder glw.

Angebot: '.........'
Menge: 10,000 St

*Hinweis*
Hinweis Anbohr-Armatur
Herstellung eines Rohrabganges an einer in Betrieb
befindlichen Rohrleitung. Vorbereitung, Durchführung
sowie Ausführung der Anbohrung gemäß AGFW-Arbeitsblatt
FW 432, Material St 52.3, Werkstoff-Nr. 1.0570 nach DIN
17100,
Abdichtungen aus EPDM, Lieferung inkl. Sperrscheibe
In die Position ist das fachgerechte Abisolieren der
Anbohrstelle einschließlich Entsorgung einzukalulieren.

Druckstufe: PN 25

Evtl. Verstärkungscheiben sind in die Einheitspreise
einzurechen.

Der KM-Montageabzweig wird gesondert vergütet.

Fabrikat:

Typ:

Die Fabrikatsangabe bezieht sich auf alle folgenden
Abzweige.

**2.04.01.012 Anbohr-Armatur für KMR DN 150 R 3 x DN 80 R 3**
Anbohr-Armatur für KMR DN 150 R 3 x DN 80 R 3
wie zuvor beschrieben, einschl. aller Mehraufwendungen
durch erschwerte Montagebedingungen.
Menge: 2,000 St

**2.04.01.013 Montageabzweig KMR DN 150 R 3 x DN 80 R 3**
Montageabzweig KMR DN 150 R 3 x DN 80 R 3
für nachträglichen Abzweig an bestehende Leitung im
Anbohrverfahren
wie zuvor beschrieben
Menge: 2,000 St

#### 2.05 Isolierungen, Verbindungsstellen und Bogen

##### 2.05.01 Isolierung, Verbindungsstellen, Bogen

*Hinweis*
Hinweis Verbindungs-, Montage-, Reduzier- und Endmuffen
sowie Montagebögen und Abzweige

aus PE-schweißbar, bestehend aus einem ungeteilten
vernetzten PEHD-Muffenrohr mit wärmeschrumpfenden
Eigenschaften, zwei (bzw einer) Schrumpfmanschetten
sowie je zwei (bzw einer) PE-Einschweißstopfen und
PE-Lochverschlüssen. Zwischen Mantel- und Muffenrohr
ist vor dem ersten Schrumpfvorgang ein Dichtungsband
aus Butyl-Kautschuk einzulegen. Nach dem Ausschäumen
erfolgt die zweite Abdichtung mit den
Schrumpfmanschetten. Zur Nachisolierung der
Schweißnahtverbindungen der KM-Rohre einschließlich
verdrahten, nachdämmen und abschrumpfen. Die
Verdrahtung des Leckwarnsystems ist bei den Endmuffen
bis über den Rohrabschluss zu ziehen.

Es sind die Verarbeitungsrichtlinien des
KMR-Systemrohrhersteller zu beachten.

Fabrikat: Isoplus Typ "isojoint X" oder glw.

Angeboten: '.........'

**2.05.01.001 Verbindungsmuffe für Ele / Elü DN 50 Reihe 1**
Verbindungsmuffe für Ele / Elü DN 50 Reihe 1
wie zuvor beschrieben
Menge: 2,000 St

**2.05.01.002 Verbindungsmuffe für Ele / Elü DN 25 Reihe 1**
Verbindungsmuffe für Ele / Elü DN 25 Reihe 1
wie zuvor beschrieben
Menge: 10,000 St

**2.05.01.003 Schrumpfmuffen Da = 200 mm**
Vernetzte doppeldichtende Abschrumpfmuffe

Schrumpfmuffe Da = 200 mm
inkl. Zubehör
geprüft nach DIN EN 489
Menge: 130,000 St

**2.05.01.004 Schrumpfmuffen Da = 180 mm**
Vernetzte doppeldichtende Abschrumpfmuffe

Schrumpfmuffe Da = 180 mm
inkl. Zubehör
geprüft nach DIN EN 489
Menge: 100,000 St

**2.05.01.005 Schrumpfmuffen Da = 160 mm**
Vernetzte doppeldichtende Abschrumpfmuffe

Schrumpfmuffe Da = 160 mm
inkl. Zubehör
geprüft nach DIN EN 489
Menge: 220,000 St

**2.05.01.006 Schrumpfmuffen Da = 140 mm**
Vernetzte doppeldichtende Abschrumpfmuffe

Schrumpfmuffe Da = 140 mm
inkl. Zubehör
geprüft nach DIN EN 489
Menge: 170,000 St

**2.05.01.007 Schrumpfmuffen Da = 125 mm**
Vernetzte doppeldichtende Abschrumpfmuffe

Schrumpfmuffe Da = 125 mm
inkl. Zubehör
geprüft nach DIN EN 489
Menge: 130,000 St

**2.05.01.008 Abschrumpf-Montagebogen DN 80/200**
Montagebogen DN 65 Reihe 3
wie zuvor beschrieben
Menge: 2,000 St

**2.05.01.009 Abschrumpf-Montagebogen DN 65/180**
Montagebogen DN 65 Reihe 3
wie zuvor beschrieben
Menge: 4,000 St

**2.05.01.010 Abschrumpf-Montagebogen DN 50/160**
Montagebogen DN 50 Reihe 3
wie zuvor beschrieben
Menge: 4,000 St

**2.05.01.011 Abschrumpf-Montagebogen DN 32/140**
Montagebogen DN 32 Reihe 3
wie zuvor beschrieben
Menge: 4,000 St

**2.05.01.012 Montagemuffe Da = 200 mm**
Montagemuffe, Da = 200 mm
L = 0,7 m
Menge: 4,000 St

**2.05.01.013 Montagemuffe Da = 180 mm**
Montagemuffe, Da = 180 mm
L = 0,7 m
Menge: 4,000 St

**2.05.01.014 Montagemuffe Da = 160 mm**
Montagemuffe, Da = 160 mm
L = 0,7 m
Menge: 6,000 St

**2.05.01.015 Montagemuffe Da = 125 mm**
Montagemuffe, Da = 125 mm
L = 0,7 m
Menge: 6,000 St

**2.05.01.016 Abschrumpf-Endmuffen Da= 160 mm**
Abschrumpf-Endmuffe Da = 160 mm
inkl. Zubehör
geprüft nach DIN EN 489
Menge: 2,000 St

**2.05.01.017 Abschrumpf-Reduziermuffe Da= 200/180 mm**
Abschrumpf-Reduziermuffe Da 200/180 mm
inkl. Zubehör
geprüft nach DIN EN 489
Menge: 2,000 St

**2.05.01.018 Abschrumpf-Reduziermuffe Da= 180/160 mm**
Abschrumpf-Reduziermuffe Da 180/160 mm
inkl. Zubehör
geprüft nach DIN EN 489
Menge: 2,000 St

**2.05.01.019 Abschrumpf-Reduziermuffe Da= 160/125 mm**
Abschrumpf-Reduziermuffe Da 160/125 mm
inkl. Zubehör
geprüft nach DIN EN 489
Menge: 2,000 St

**2.05.01.020 Abschrumpf-Reduziermuffe Da= 140/125 mm**
Abschrumpf-Reduziermuffe Da 140/125 mm
inkl. Zubehör
geprüft nach DIN EN 489
Menge: 8,000 St

#### 2.06 Verteilernetz, Sonstiges

##### 2.06.01 Verteilernetz, Sonstiges

*Hinweis*
Hinweis Dehnungspolsterteilumhüllung
Dehnungspolster zur Dehnungsaufnahme der KMR bei
Richtungsänderungen im Erdbereich, mit zusätzlicher
Umhüllung aus Laminat. Liefern und fachgerecht
montieren. Länge 1.00 m, Dicke 4 cm, Aus
geschlossenzelligem, vernetztem, unverrottbarem,
nagetier- und chemikalienbeständigem
Polyethylen-Schaumstoff.
Hinweis zur Abrechnung: Für Dehnpolsterdicke von 80 mm
ist die Länge doppelt abzurechnen. Bei 120 mm ist die
Menge dreifach abzurechnen.

**2.06.01.001 Dehnungspolster - Teilumhüllung, Größe 2**
Dehnungspolster-Teilumhüllung Gr. II,
s = 40 mm, Da = 180-280 mm
Menge: 300,000 m

**2.06.01.002 Dehnungspolster - Teilumhüllung, Größe 1**
Dehnungspolster-Teilumhüllung Gr. I,
s = 40 mm, Da = 65-160 mm
Menge: 350,000 m

**2.06.01.003 Trassenwarnband**
Trassenwarnband á 250 m, VL + RL

Aufdruck "Stadtwerke Fernwärme"

liefern und verlegen über dem Sandbett
einzeln über jedem Rohr ( VL & RL)
Menge: 12,000 St

#### 2.07 Lecküberwachung

##### 2.07.01 Lecküberwachung

*Hinweis*
Hinweis Leckwarnsystem

Die Drähte sind während der Rohrmontage in 11.00- bzw.
13.00-Uhr Position auszurichten, der Farbcode muss
dabei zueinander angeordnet werden, d.h. die
Drahtpolung darf nicht wechseln. Gleichzeitig mit den
Dämm- und Dichtarbeiten erfolgt die Montage bzw.
Installation der Netzüberwachung ausschließlich durch
das AGFW- und BFW-geprüfte Monteure.

Die Messschleifen müssen mit der Firma, die aktiven
Komponenten des Leckwarnsystems liefert, abgestimmt
werden die Komponenten müssen in das bestehende
Leckwarnsystem eingebunden werden und kompatibel sein.
Pläne und Messdaten sind in geeigneter Form zu
Verfügung zu stellen.

Vor dem Fertigstellen des Deckbelags der Rohrgräben ist
eine Kontrollmessung durchzuführen.

Im Bereich der Anschlüsse an den Altbestand - ist
unbedingt vorher mit der Bauüberwachung eine Abstimmung
zu treffen wie die Verdahtung aussehen soll. Eine
Absprache mit dem Messtechniker des Bestandssystems
(Fa. Isoplus) ist unbedingt notwendig!

Fabrikat: Isoplus Typ: IPS-Cu oder gleichwertig

Fabrikat: '.........'
Typ: '.........'
Die Fabrikatsangabe bezieht sich auf alle folgenden
Komponenten des Leckwarnsystems.

**2.07.01.001 Kabelausführung IPS-KAF**
Kabelausführung aus PE-Verbindungsmuffen
Typ KAF

Kabelausführung, Typ KAF
Service für Montage und Verdrahtung

MaterialLohn/
Menge: 2,000 St

#### 2.08 Kompakt-Messstelle

##### 2.08.17 Kompakt - Messstelle

**2.08.17.001 Kompakt - Messstelle**
Kompakt-Messstelle für 4 x 2500 m Sensordraht
als Messgerät zur Einzelinstallation mit
kontinuierlicher Überwachung und automatischer Ortung
von Impedanzveränderungen in max. 4 Sensordrähten à
2500 m
in IPS-Cu-Leckwarn-Systemen nach dem Prinzip der
Impedanz- bzw. Impulslaufzeitmessung.
Microprozessorgesteuerte Digitalisierung der Messwerte
.
Steuerung über zentralen Leitrechner (PC, separate
Position)
mit Digital-Steuersoftware (Datenübertragung über
bauseitiges LWL-Netz mittels Comserver)
Schutzklasse I, Schutzart IP 66, Gewicht ca.  kg,
Stahlblechgehäuse ca. (L x B x H)  x  x  mm
(Pulverbeschichtet und tauchgrundiert),
Arbeitstemperatur ca. -20° bis +50° C,
Anschluß an bauseitige Netzanschlußdose 230V / 50 Hz
Datenkommunikation über RJ45-Schnittstelle

Typ: Digital-Cu-KMS-4 einschließlich Comserver

oder gleichwertig

Typ: '.........'
liefern, montieren und anschließen
Menge: 1,000 St

#### 2.09 Erdbau

*Hinweis*
1.Auszuführende Arbeiten Tiefbau

Die nachfolgenden Angaben befreien den Bieter nicht von
der Verpflichtung zur genauen Prüfung der für das
Angebot und die Durchführung der Bauarbeiten
maßgebenden örtlichen Verhältnisse.

1.1 Rohrgrabenaushub und -wiederverfüllung für
Hauptleitung und Hausanschlüsse

Die Rohrgräben sind mit Tiefen von ca. 1,20 m bis 2,50
m herzustellen. Die Rohrgrabenbreiten hängen vom
Durchmesser der zu verlegenden KMR-Rohre ab und sind in
der Ausschreibung beiliegenden Tabelle
"Regelgrabenbreiten-Fernwärmeleitung" ersichtlich. Es
werden nur die Breiten gemäß der vorgenannten Tabelle
vergütet. Mehrbreiten für Montage -und /oder
Schweißgruben sind einzurechnen, sie werden nicht
gesondert vergütet.

Die Rohrgräben sind mittels Grabenverbau gemäß DIN 4124
zu sichern.
Da sich diese im öffentlichen Verkehrsraum befinden,
kann das anfallende Aushubmaterial nicht neben dem
Rohrgraben gelagert werden. Es ist daher das
Zwischenlagern des Aushubmaterials, inkl. der dafür
erforderlichen Zwischentransporte, Ladekosten und die
eventuellen Kosten für das Beschaffen von geeigneten
Lagerflächen mit einzurechnen, sofern das
Aushubmaterial nicht an anderer Stelle direkt zur
Verfüllung verwendet werden kann. Überschüssiges und
für die Wiederverfüllung ungeeignetes Aushubmaterial
ist auf eine geeignete Kippe/Deponie abzufahren, die
Aufwendungen hierfür sind mit einzurechnen. Im Bereich
von Leitungskreuzungen ist, falls erforderlich,
geeigneter Holzverbau einzubringen. Das Einbringen und
wieder ausbauen von Holzverbau ist einzurechnen und
wird nicht besonders vergütet. Das Auslaufen von
Bodenmaterial hinter dem Grabenverbau ist durch
geeignete Maßnahmen zu verhindern. Im einzelnen sind
folgende Maßnahmen vorgesehen:

1.2 Sandbettung und Sandumhüllung

Die Sandbettung und -umhüllung für die
Fernwärmeleitungen sind gemäß der Skizze der Tabelle
"Regelgrabenbreiten-Fernwärmeleitung" auszuführen. Die
Sandbettung und Überdeckung betragen jeweils 10 cm. Die
Abrechnung erfolgt gemäß der Tabelle
Mindestsandüberdeckung. Es ist auf eine gute
Verdichtung seitlich und zwischen den KMR-Rohren zu
achten.

1.3 Straßenaufbruch

Das Aufbrechen von Fahrbahn- und Gehwegbelägen wird als
Zulage zum Rohrgrabenaushub vergütet. Für die
Erstellung der Rohrgräben ist der Asphalt zu schneiden,
aufzubrechen und abzufahren. Bei auffälligem Geruch ist
das ausgebaute Material in geschlossenen Containern zu
lagern, zu untersuchen (PAK`s) und vorschriftsmäßig zu
entsorgen. Die Entsorgung wird gemäß den entsprechenden
LV-Positionen gesondert vergütet. Anstelle Asphalt
schneiden und aufbrechen kann auch gefräst werden. Das
anfallende Fräsgut ist zu beseitigen und darf nicht zum
Wiedereinbau verwendet werden.

1.4  Leitungkreuzungen

Querende und längslaufende Leitungen sind in geeigneter
Weise zu sichern und die Auflagen der jeweiligen
Spartenträger hinsichtlich der Auflager beim
Wiedereinbau zu berücksichtigen. Bei mehrfachen
Querungen bis zu einem Abstand von 50 cm wird nur eine
Querung vergütet. Die Position Leitungsquerung kommt
auch nur dann zur Abrechnung wenn die Leitung
freigelegt wurde!

1.5 Straßenwiederherstellung

Tragschichten sind unmittelbar nach dem Verfüllen des
Rohrgrabens einzubauen, nachträgliches Auskoffern wird
nicht vergütet. Bei den Fahrbahnen welche vorläufig
instand gesetzt werden, wird die Tragschicht bis OK
Gelände eingebaut, die Anschlussfugen werden gemäß den
ausgeschriebenen Positionen ausgebildet um ein
ausbrechen der Anschlüsse weitest gehend zu verhindern.
Die endgültige Herstellung der Deckschicht erfolgt im
Regelfall direkt nach einbauen der Tragschicht . Sollte
nur bündig Tragschicht einzubauen sein - wird dies
entsprechend durch die Bauüberwachung angeordnet.

P.-Rosegger-Straße - Goetheplatz (endgültige
Instandsetzung):

AC 22 TN (50/70), 14 cm, Deckschicht AC 11 DN (70/100)
4 cm, Frostschutz 37 cm

Stichstraßen:

AC 22 TN (50/70), 10 cm, Deckschicht AC 8 DN (70/100)
4 cm, Frostschutz 41 cm

Dieselstraße - Porschestraße (endgültige
Instandsetzung):

AC 22 TN (50/70) - 10 cm; Deckschicht AC 8 DN (70/100),
4 cm, Frostschutz 41 cm

Daimlerstraße BA 1 + BA 2 (endgültige Instandsetzung)

AC 22 TN (50/70) - 16 cm; Deckschicht AC 11 DN
(70/100), 4 cm, Frostschutz 35 cm

Stichstraßen:

AC 22 TN (50/70) - 10 cm; Deckschicht AC 8 DN (70/100),
4 cm, Frostschutz 41 cm

Daimlerstraße - Anschluss Netzsch  (endgültige
Instandsetzung):

AC 22 TN (50/70) - 16 cm; Deckschicht AC 11 DN
(70/100), 4 cm, Frostschutz 35 cm

Anton-Günther Weg (endgültige Instandsetzung)

AC 22 TN (50/70) - 10 cm; Deckschicht AC 8 DN (70/100),
4 cm, Frostschutz 41 cm

Reichenberger Straße/Graslitzer Straße (endgültige
Instandsetzung)

AC 22 TN (50/70), 14 cm, Deckschicht AC 11 DN (70/100)
4 cm, Frostschutz 37 cm

Reichenberger Straßr/Karlsbader Straße (endgültige
Instandsetzung)

AC 22 TN (50/70), 14 cm, Deckschicht AC 11 DN (70/100)
4 cm, Frostschutz 37 cm

Von-der-Tann-Straße/Aussiger Straße (endgültige
Instandsetzung)

AC 22 TN (50/70), 14 cm, Deckschicht AC 11 DN (70/100)
4 cm, Frostschutz 37 cm

Teplitzer Straße/Traunreuterstraße (endgültige
Instandsetzung)

AC 22 TN (50/70) - 16 cm; Deckschicht AC 11 DN
(70/100), 4 cm, Frostschutz 35 cm

Aufbau Gehweg (endgültige Instandsetzung):

AC 22 T N (50/70) - 8 cm; AC 5 D L (70/100) - 3,0 cm;
FSS 30 cm

der Aufbau gilt in Bereichen außerhalb von
Gebäudezufahrten. Im Bereich der Zufahrt ist der
Straßenaufbau maßgebend.

1.6  Hausanschlüsse

Der Hausanschluss beginnt am Abzweig von der
Hauptleitung. Der Rohrgraben beginnt ab Aussenkante
Rohrgraben Hauptleitung. Für jeden Ansanschluss ist ein
gesondertes Aufmaß zu erstellen. Die Grundstücksgrenze
ist in den Aufmaßen deutlich zu kennzeichnen. weiters
ist auf jedem Aufmaß der Straßenname und die Hausnummer
zu vermerken. Für die Grabungsarbeiten zum Erstellen
von Hausanschlüssen sind die dafür vorgesehenen
Positionen zu verwenden. Besondere Erschwernisse, wie
Engstellen, Arbeiten vor Kopf, Fördern und
Materialtransport in Engstellen sind in die
Einheitspreise der Positionen für die Hausanschlüsse
einzurechnen und werden nicht gesondert vergütet.

Bestehende Anlagen wie Hecken und Fassaden sind vor
Abgasen zu schützen.

1.7 Unterminieren

Die Positionen für Unterminieren sind nur bei Querungen
von Mauern, Einfassungen, Zaunfundamenten und Hecken
beim Eintritt der Leitungstrasse in den Privatgrund
anzuwenden. Rand- und Leistensteine als
Fahrbahnbegrenzungen dürfen nicht unterminiert werden.
Sie sind auszubauen und nach der Rohrgrabenverfüllung
ordnungsgemäß gemäß den LV Positionen wieder
einzubauen.

##### 2.09.01 Rohrgrabenaushub

*Hinweis*
einbauen u. verdichten als Mittelpreis Vergütung u.
Abrechnung nach ZTV Rohrgraben "Erdarbeiten".

*Hinweis*

**2.09.01.001 Leitungsgraben herstellen, wieder einbauen**
b= 1,00 m; von Oberkante Baustraße bis 30 cm unter OK
Baustraße,

Boden des AN (Frostschutzkies)

lösen, fördern, lagern, teilweise umsetzen, teilweise
längsfördern, wieder aufnehmen, lagenweise wieder
einbauen

Eine Lagerung in Haufwerken ist nicht notwendig.
Menge: 350,000 m3

**2.09.01.002 Leitungsgraben herstellen, zwischenlagern**
b= 1,00 m; von 0,30 m unter OK Baustraße bis 1,20 m
unter OK Baustraße,

Boden der Homogenbereiche B1, B2, B3

lösen, fördern, lagern, teilweise umsetzen, teilweise
längsfördern, wieder aufnehmen, lagenweise wieder
einbauen

Innerhalb der Baustelle in Haufwerken zwischenlagern
Menge: 1060,000 m3

**2.09.01.003 Baugrube herstellen, wieder einbauen**
von Oberkante Baustraße bis 30 cm unter OK Baustraße,

L x B: 3,0 m x 2,0 m
für U-Dehnungsbogen

Boden des AN (Frostschutzkies)

lösen, fördern, lagern, teilweise umsetzen, teilweise
längsfördern, wieder aufnehmen, lagenweise wieder
einbauen

Eine Lagerung in Haufwerken ist nicht notwendig.
Menge: 10,000 m3

**2.09.01.004 Baugrube herstellen, zwischenlagern**
von 0,30 m unter OK Baustraße bis 1,20 m unter OK
Baustraße,

L x B: 3,0 m x 2,0 m
für U-Dehnungsbogen

Boden der Homogenbereiche B1, B2, B3

lösen, fördern, lagern, teilweise umsetzen, teilweise
längsfördern, wieder aufnehmen, lagenweise wieder
einbauen

Innerhalb der Baustelle in Haufwerken zwischenlagern
Menge: 30,000 m3

*Hinweis*

**2.09.01.005 Leitungsgraben herstellen, zwischenlagern**
b= 1,00 m; von UK Bestandsasphalt bis 1,40 m unter OK
Fahrbahn,

Boden der Homogenbereiche B1, B2, B3

lösen, fördern, lagern, teilweise umsetzen, teilweise
längsfördern, wieder aufnehmen, lagenweise wieder
einbauen

Innerhalb der Baustelle in Haufwerken zwischenlagern
Menge: 355,000 m3

##### 2.09.02 Erschwernisse

**2.09.02.001 Mehraufwand durch vorh. Leitungen längslaufend**
Art der Leitung: Strom-/Fernmeldekabel
Vergütung nur, wenn nicht vom AN selbst hergestellt

Nachweis über Fotos zwingend erforderlich
Menge: 150,000 m

**2.09.02.002 Mehraufwand durch vorh. Leitungen längslaufend**
Art der Leitung: Strom-/Fernmeldekabelbündel;
Bündel bis max. 5 Kabel
Vergütung nur, wenn nicht vom AN selbst hergestellt

Nachweis über Fotos zwingend erforderlich
Menge: 100,000 m

**2.09.02.003 Mehraufwand durch vorh. Leitungen längslaufend**
Art der Leitung: Gashochdruckleitung DN150
Vergütung nur, wenn nicht vom AN selbst hergestellt

Nachweis über Fotos zwingend erforderlich
Menge: 5,000 m

**2.09.02.004 Mehraufwand durch vorh. Leitungen längslaufend**
Art der Leitung: Wasserleitung PVC bis DN150 in Betrieb
Vergütung nur, wenn nicht vom AN selbst hergestellt

Nachweis über Fotos zwingend erforderlich
Menge: 50,000 m

**2.09.02.005 Mehraufwand durch vorh. Leitungen querend**
Art der Leitung: Strom-/Fernmeldekabel
Vergütung nur, wenn nicht vom AN selbst hergestellt

Nachweis über Fotos zwingend erforderlich
Menge: 15,000 St

**2.09.02.006 Mehraufwand durch vorh. Leitungen querend**
Art der Leitung: Strom-/Fernmeldekabelbündel;
Bündel bis max. 5 Kabel
Vergütung nur, wenn nicht vom AN selbst hergestellt

Nachweis über Fotos zwingend erforderlich
Menge: 10,000 St

**2.09.02.007 Mehraufwand durch vorh. Leitungen querend**
Art der Leitung: Gashochdruckleitung DN150
Vergütung nur, wenn nicht vom AN selbst hergestellt

Nachweis über Fotos zwingend erforderlich
Menge: 2,000 St

**2.09.02.008 Mehraufwand durch vorh. Leitungen querend**
Art der Leitung: Wasserleitung PVC bis DN150 in Betrieb
Vergütung nur, wenn nicht vom AN selbst hergestellt

Nachweis über Fotos zwingend erforderlich
Menge: 3,000 St

**2.09.02.009 Suchschlitze für Leitungen**
bis T. ca. '1,90 m',
 B= '0,50 m'

lösen, fördern, lagern, teilweise umsetzen, teilweise
längsfördern, wieder aufnehmen, lagenweise wieder
einbauen
Menge: 30,000 m

**2.09.02.010 ZS für Handschachtung**
ohne Rücksicht auf Tiefe und Bodenart.
Bekannte Hindernisse werden
nach einschlägiger Position vergütet.
Menge: 10,000 m3

##### 2.09.03 Erdarbeiten

**2.09.03.001 Lieferung, Einbau u. Verdichten von**
kiesigem Material (GW/GU nach DIN 18196) zur
Rohrgrabenauffüllung im Straßenbereich bis UK
Frostschutzschicht,

Vergütete Massen
entspr. Rohrgrabenaushub abzgl.
Verdrängung, Rohrüberdeckung und
Einbaustärken der Oberflächenwiederherstellung.
Menge: 590,000 m3

**2.09.03.002 Fördern, Einbau u. Verdichten von**
gelagertem kiesigem Material zur Rohrgrabenauffüllung
im Straßenbereich bis UK Frostschutzschicht,

Vergütete Massen
entspr. Rohrgrabenaushub abzgl.
Verdrängung, Rohrüberdeckung und
Einbaustärken des frostsicheren Oberbaus inkl.
Bodenaustausch für den Oberbau
Menge: 180,000 m3

**2.09.03.003 ZS Leitungszone**
von DN25/Da125 bis DN80/Da200

nicht bindiger Mittel- bis Grobsand, Korngröße 0-4 mm,
rundkantig, Natursand, NS Korngruppe 0/2, gemäß DIN EN
12620 bzw. TL Min-StB, für Fernwärmeleitungen.

liefern und einbauen für
Rohrbettung und Überdeckung entspr. DWA
Regelzeichnung bei nicht brauchbarem vorh.
Material.
a = 10 cm
c = 15 cm
Menge: 1450,000 m

**2.09.03.004 ZS Beton abtragen**
im Rohrgraben
Menge: 10,000 m3

**2.09.03.005 ZS Beton bewehrt abtragen**
im Rohrgraben
Menge: 10,000 m3

**2.09.03.006 PE-HD Trennplatte**
PE-HD Platten als Trennlage z. B. zwischen
Fernwärmerohren und
Fremdsparten im Bereich von Querungen liefern und
einbauen.
Plattenstärke 15mm, schwarz
Menge: 20,000 m2

**2.09.03.007 Wärmeschutzplatten aus Foamglas**
Liefern und einbauen von Wärmeschutzplatten d = 10 cm.
Einbau auf gesonderte Anordnung des AG.
Menge: 20,000 m2

##### 2.09.04 Zuschlag für Oberflächenarbeiten

*Hinweis*
nach ZTV-Rohrgraben bzw ZTV-A Stb der aktuellen
Fassung.
Der darüberhinausgehende Mehraufwand durch seitl.
Bruchränder ist einzureichen.

**2.09.04.001 Gebundenen Oberbau aufbrechen im RG**
Gebundenen Oberbau aufbrechen und
aufnehmen. Material soweit erforderlich
zerkleinern. Verwertungsklasse A; Bereich
Rohrgraben und Restflächen
Befestigung aus Asphalt; Dicke ca. 15-25 cm;
Aufbruchbreite von 1,00 bis 1,50 m
Material in Eigentum des AN übernehmen und
einer Verwertung nach Wahl des AN zuführen.
Menge: 80,000 m3

**2.09.04.002 ZS für Zwischenlagerung**
Zwischenlagerung innerhalb Baustelle.
Menge: 80,000 m3

**2.09.04.003 Asphalt trennen**
Asphaltoberbau geradlinig trennen durch
Schneiden senkrecht, Trenntiefe von 10 bis 18 cm
Menge: 275,000 m

**2.09.04.004 Asphalt trennen**
Asphaltoberbau geradlinig trennen durch
Schneiden senkrecht, Trenntiefe von 18-26 cm.
Menge: 275,000 m

**2.09.04.005 FSS herstellen im RG**
Frostschutzschicht (FSS) herstellen,
Einbaubereich Rohrgraben und Restflächen,
Baustoffgemisch ohne industriell
hergestellte Gesteinskörnung, Einbaudicke
40 - 50 cm, Baustoffgemisch 0/63,
Verformungsmodul EV2 min. MN/m2 120;
Verhältniswert der Verformungsmodule
EV2/EV1 max 2,2.
Die vorübergehende Auffüllung der FSS bis
OK vorhandene Asphaltschicht und den
Wiederausbau und in Eigentum des AN
übernehmen, auf UK neue Asphaltschicht sind
einzurechnen. Die FSS wird lediglich bis UK
ATS neu vergütet.
Menge: 125,000 m3

**2.09.04.006 Planum herstellen im RG**
Planum herstellen auf FSS.
Einbaubereich Rohrgraben und Restflächen,
Max. Abweichung von der
Sollhöhe +2/-2 cm.
Menge: 410,000 m2

**2.09.04.007 Schichtenverbund herstellen im RG**
Schichtenverbund durch Ansprühen der
Unterlage mit bitumenhaltigem Bindemittel
herstellen, maschinell mit
Rampenspritzgerät. Einbaubereich Rohrgraben und
Restflächen. Verschmutzte Unterlage bzw.
einzelne verschmutzte Stellen vorher
reinigen.Kehrgut in Eigentum des AN
übernehmen und einer Verwertung nach Wahl
des AN zuführen. Bindemittel C40BF1-S,
Bindemittelmenge ca. 250 g/m2.
Menge: 410,000 m2

**2.09.04.008 AC 22 TN herstellen im RG**
aus AC 22 TN auf FSS, Einbaubereich Rohrgraben und
Restflächen, Einbaudicke 10,5 cm, mit
Bindemittel Bitumen 50/70.
Menge: 20,000 m2

**2.09.04.009 AC 32 TN herstellen im RG**
aus AC 32 TN auf FSS, Einbaubereich Rohrgraben und
Restflächen, Einbaudicke 14 cm, mit
Bindemittel Bitumen 50/70.
Menge: 395,000 m2

**2.09.04.010 AC 11 D N herstellen im RG**
incl. Abstumpfung der Oberfläche.
Einbaubereich Rohrgraben und
Restflächen.
Einbaudicke 4,0 cm, mit Bindemittel Bitumen
50/70, Gesteinskörnungen SZ18 mit
Edelsplitt, Edelbrechsand aus Gesteinsart
wie Edelsplitt, Natursand, Kalksteinmehl -
splittreich.
Menge: 395,000 m2

**2.09.04.011 AC 8 D N herstellen im RG**
incl. Abstumpfung der Oberfläche.
Einbaubereich Rohrgraben und
Restflächen.
Einbaudicke 3,5 cm, mit Bindemittel Bitumen
70/100, Gesteinskörnungen SZ26  mit
Edelsplitt, Edelbrechsand aus Gesteinsart
wie Edelsplitt, Natursand, Kalksteinmehl -
splittreich.
Menge: 20,000 m2

**2.09.04.012 Anschluss mit Fugenband herstellen**
Anschluss an bestehende Decken oder
Bauteile in der Dicke der
Asphaltdeckschicht mit anschmelzbarem
Fugenband herstellen. Dicke der Deckschicht
3,5 bis 4,0 cm Breite des Fugenbandes mm
10.
Menge: 550,000 m

**2.09.04.013 Bordstein aufnehmen**
StL-Nr. 223115031121100
Bordstein aufnehmen.
Bordstein = Hoch- und Rundbordstein aus Beton, Breite
bis 18 cm, Höhe bis 30 cm.
Fundament aus Beton, über 10 bis 20 cm dick, aufbrechen.
Wiederverwendbare Bordsteine säubern, auf Paletten stapeln, innerhalb der Baustelle fördern und sortiert lagern.
Nicht wiederverwendbare Bordsteine und übriges Aufbruchgut nach Wahl des AN verwerten.
Menge: 5,000 m

**2.09.04.014 Streifen/Rinne aus Betonst. aufn.**
StL-Nr. 223115036311199
Streifen oder Rinne mit Pflastersteinen aus Beton aufnehmen. Aufbruch der Tragschicht wird gesondert
vergütet.
Pflasterstein über 10 bis 12 cm dick.
Breite des Streifens/der Rinne bis 20 cm.
Mit Fugenfüllung aus hydraulisch gebundenem Fu-
genmörtel.
Fundament aus Beton/Mörtel, bis 10 cm dick, aufbrechen.
Steine und Aufbruchgut 'Steine innerhalb Baustelle
lagern; übriges Aufbruchgut ini Eigentum des AN
übernehmen. '
Menge: 5,000 m

**2.09.04.015 Rinne mit Pflasterst. des AG herst.**
Rinne mit Pflastersteinen des AG herstellen. Steine von
AN ausgebaut. (vgl. OZ001)
Steine aufnehmen, fördern und abladen. Steine vor dem
Versetzen von ungebundenen Verschmutzungen säubern.
Als Läufer vor Bordstein herstellen (Bordrinne)
Format für Rastermaß des Pflastersteins 350x180x120 mm
Pflasterstein aus Beton
Breite 1-zeilig.
Beton für Fundament mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 5,000 m

**2.09.04.016 Bordstein des AG setzen**
StL-Nr. 223115321111111
Bordstein des AG setzen. Breite der Rückenstütze mind.
15 cm.
Bordstein aus Beton ca. 24/25 bis 18/30 cm.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle.
Rückenstütze bis 10 cm unter Oberkante Bordstein. Beton
mit einer Druckfestigkeit (Einzelwert) am Bohrkern von
mind. 12 MPa.
Fundamentbeton mit einer Druckfestigkeit (Einzelwert)
am Bohrkern von mind. 12 MPa.
Menge: 5,000 m

##### 2.09.05 Schächte

*Hinweis*
Alle Einbauten des Fernwärmenetzes (Straßenkappen und
Schächte) sind dauerhaft gegen Geräuschbildung (z.B.
beim Überfahren) zu sichern.
Alle Einbauten sind mit dämpfenden Einlagen zu
versehen. Die Aufwendungen hierfür sind in die
Positionen der Kappen und Schächte DN 600 - DN 1000
einzukalkulieren, sie werden nicht gesondert vergütet.

Fabrikat: Viatop Niveau oder glw.

Schacht DN 400 für Lüftungen und Kugelhähne:

Fabrikat: Systemtechnik GmbH Anger oder glw.

Asphaltkappenaus Guss

Hersteller: Hydrotec Technologie oder glw.
Artikelnummer: 100508370

**2.09.05.001 Schacht Absperrarmatur Fernwärme**
Schacht DN 600, StB für Absperrarmatur,
Materail liefern, Schacht herstellen.

Schacht bestehend aus:

ein Schachtring StB, lichte Weiter 600 mm, Höhe 500 mm,
Wandstärke 50 mm,
waagerecht auf Magerbetonbett versetzt,
Sohle nicht verschlossen,
mit mind. 20 cm Riesel gefüllt (Entwässerung),

zwei Stück Auflagerringe (1 x 40 mm + 1x 80 mm - bzw.
Kombination nach Möglichkeiten vor Ort),
versetzt auf Mörtelbett, Fugen im Schacht verstreichen.

Schachtabdeckung DN 600, Klasse D 400 entsprechend DIN
EN 124, bestehend aus GGG- Rahmen rund, GGG-Deckel
rund, mit Gelenk, Öffnungswinkel 110°, bei 90°
arretierbar, Deckel ohne Ventilationsöffnungen,
klapperfrei durch auf den Rahmen fix aufgezogene,
leicht auswechselbare, dämpfende Einlage aus Elastomer,
verdreh-gesichert, selbstnivellierend (bis 8 cm).

Fabrikat: z.B. Viatop Niveau

Siehe Regelplan: "Armaturengruppe Fernwärme".
Menge: 12,000 St

**2.09.05.002 Schacht Kombiarmatur Fernwärme**
Schachtkonus DN 1000, StB für Kombiarmatur DN 32 - 250,
Materail liefern, Schacht herstellen.

Schacht bestehend aus:

ein Schachtkonus StB, DN 1000 mm, Höhe 600 mm,
Wandstärke 90 mm, Öffnung 625 mm
waagerecht auf Magerbetonbett versetzt,
Sohle nicht verschlossen,
mit mind. 20 cm Riesel gefüllt (Entwässerung),

zwei Stück Auflagerringe (1 x 40 mm + 1x 80 mm - bzw.
Kombination nach Möglichkeiten vor Ort),
versetzt auf Mörtelbett, Fugen im Schacht verstreichen.

Schachtabdeckung DN 600, Klasse D 400 entsprechend DIN
EN 124, bestehend aus GGG- Rahmen rund, GGG-Deckel
rund, mit Gelenk, Öffnungswinkel 110°, bei 90°
arretierbar, Deckel ohne Ventilationsöffnungen,
klapperfrei durch auf den Rahmen fix aufgezogene,
leicht auswechselbare, dämpfende Einlage aus Elastomer,
verdreh-gesichert, selbstnivellierend (bis 8 cm).

Fabrikat: z.B. Viatop Niveau

Siehe Regelplan: "Armaturengruppe Fernwärme".
Menge: 8,000 St

**2.09.05.003 Asphaltkappe aus Guss - Größe 3 für IBS-KAF und KH Bestand liefern und setzen**
Bitukap Pro Asphaltkappe aus Guss nach DIN 3583,
Ausgabe 1990 - Größe 3

höhenverstellbar, breiter Auflagerand,
mit dämpfender Einlage,

Auszuglänge bis 170 mm,

Bolzen und Steg aus nichtrostendm Stahl,
Aufschrift "Fernwärme"

inkl. Trageplatte aus Beton liefern und setzen.

Hersteller: z. B.. Hydrotec Technologie
Artikelnummer: 100508370

Angeboten: '.........'
Menge: 2,000 St

##### 2.09.06 Zwischenlagerfläche

**2.09.06.001 Oberboden abtragen und andecken**
StL-Nr. 22410611300990301
Oberboden ggf. einschließlich Vegetationsdecke abtragen
und profilgerecht wieder andecken einschließlich erforderlicher Zwischenlagerung auf Flächen nach Wahl des
AN. Beschreibung der Homogenbereiche nach Unterlagen
des AG.
Dicke '15-25 cm'
Andeckung 'an gleicher Stelle wie Abtag,
zuvor Oberboden aussieben. Ausgesiebte Wurzel, Äste,
Steine, Fremdkörper, etc. auf der Baustelle lagern'
Dicke der Andeckung über 15 bis 25 cm.
Abrechnung nach Abtragsprofilen.
Menge: 670,000 m3

**2.09.06.002 Geotextil als Trennschicht verlegen**
StL-Nr. 22410640311010102
Geotextil als Trenn- und Filterschicht verlegen. Trennschicht nach Unterlagen des AG. Überlappung mindestens
0,50 m. Überschüttung wird gesondert vergütet.
Erforderliche Nutzungsdauer bis 25 Jahre.
pH-Wert des Umgebungsmilieus 4 bis 9.
Geotextilrobustheitsklasse 4.
Verlegen quer zur Straßenachse.
Abrechnung nach abgewickelter, überdeckter Fläche
ohne Überlappung.
Menge: 2500,000 m2

**2.09.06.003 Rückbau Geotextil**
Menge: 2500,000 m2

**2.09.06.004 Baustraße herstellen und rückbauen**
Baustraße am Zwischenlagerplatz nach Wahl des AN
Menge: 1,000 Psch

#### 2.10 Vermessung und Dokumentation

##### 2.10.04 Dokumentation

**2.10.04.001 Dokumentation Netz**
Dokumentation Netz
Für den Bauherrn ist eine Projektdokumentation zu
erstellen.
In dieser Position sind diesbezügliche Aufwendungen für
die Lose Fernwärme, einschl. Hausanschlüsse zu
kalkulieren und abzurechnen.

Die Dokumentation ist einfach dem AG vor der Abnahme in
A4-Ordnern mit Register und Inhaltsverzeichnis zu
übergeben.Sowie digital eincescannt auf Datenträger.
Rückenschild nach Wunsch des AG.

Umfang nach AGFW, davon unabhängig: :
Anlagenbeschreibung, Abnahmeprotokoll, Statikplan,
Bestandsplan, Rohrbuch, Isometrien Haltungsweise
sortiert, Lieferscheine nach Lieferanten sortiert Bau-
und Ersatzteilauflistung mit Fabrikat/Typ-Bezeichnung,
(Wartungs- und Bedienungsanleitung, Eignungsnachweis,
Typprüfung), AGFW vorgeschriebener Prüfbescheinigungen
und Werksatteste ( z.B. Rohrprüfzeugnisse /
Werkszeugnis DIN 50049/3.1B (EN 10204) Dichtheits/
Festigkeitsprüfung, Bautagebuch, Schaltplan für das
KMR-Überwachungs- und Fehlerortungssystem,
(Schleifenplan, Messstellen) Montage- und
Muffenprotokolle, Prüfbescheinigungen Muffenmonteure
Kalt- und Warmmessung des Leckwarnsystems (Urbild)
Schweißanweisungen Schweißerzeugnisse Protokolle der
Verdichtungsnachweise des Rohrgrabens, Protokolle
durchgeführte Spülungen und Druckproben,
Menge: 1,000 psch

**2.10.04.002 Einmessen und Leitungsdokumentation Fernwärme**
Einmessen und Leitungsdokumentation Fernwärme

Einmessen und Leitungsdokumentation gemäss
Zeichnungsvorschrift Stadtwerke Waldkraiburg vom
28.11.2019. Einzurechnen sind alle Aufwendungen für die
Vermessung und Dokumentation gemäss
Zeichnungsvorschrift - hier für Fernwärme. Abrechnung
jeweils separat die Längen Vor- und Rücklauf. Unter
dieser Positionen sind alle Fernwärme
Versorgungsleitungen, sowie die Hausanschlüsse im
öffentlichen und privaten Bereich abzurechnen.
Menge: 4740,000 m

### 3 FERNWÄRME-NETZ - HAUSANSCHLÜSSE

*Hinweis*
Unter "Fernwärme Netz Hausanschlüsse"  werden
grundsätzlich alle  Erdarbeiten - und Rohrbauarbeiten
des Fernwärme Hausanschlusses abgerechnet. Mit dem
Eigentümer hat nach Fertigstellung der Oberflächen,
Erd- und Rohrarbeiten eine gemeinsame Abnahme zu
erfolgen. Das Ergebnis hat der AN schriftlich zu
dokumentieren und in die Dokumentation aufzunehmen. Der
Hausanschluss Privat beginnt direkt an der
Grundstücksgrenze. Die Grundstückgrenze ist in den
Aufmaßen deutlich zu vermerken. Im Zweifelsfall legen
die Stadtwerke Waldkraiburg die Schnittstelle fest.
Auf jedem Aufmaß ist eindeutig der Straßename und die
Hausnummer zu vermerken.
Sind im Bereich von Hausanschlüssen Arbeiten notwendig,
welche nicht im Gewerk -Hausanschlüsse- vorhanden sind,
so sind die Positionen aus den Gewerk Hauptleitung
anzuwenden.
Bestehende Anlagen wie Hecken und Fassaden sind vor
Abgasen zu schützen. Eine gesonderte
Baustellenpauschale (Rohrbau/Tiefbau) wird für den
Abschnitt
Grundstücksanschlüsse nicht vergütet.
Die Kosten für diese Leistungen sind in die jeweiligen
Positionen
einzurechnen.
Sollten Verdichtungsanschlüsse im vorh. Fernwärmenetz
nachträglich separat beauftragt werden, werden diese
ebenfalls unter "Hausanschlüsse" abgerechnet

1.2
Alle Aufwendungen für die Baustelleneinrichtung  werden
ausschließlich im Los 1 FW Hauptleitungen abgerechnet
und sind dort einzukalkulieren

1.3
Besondere Erschwernisse (Engstellen, Arbeiten vor Kopf,
Fördern und Materialtransport in Engstellen) werden
nicht gesondert vergütet und sind in die Einheitspreise
der entsprechenden Positionen einzurechnen.
Ebenso ist der Mehraufwand durch die getrennte
Rechnungslegung sowie Dokumentation der Hausanschlüsse
in die Einheitspreise mit einzurechnen und wird nicht
separat vergütet.

1.4
Die Stadtwerke Waldkraiburg behalten sich vor, dass
während der  regulären Bauzeit Verdichtungsanschlüsse
im Bestandsnetz zusätzlich mit herzustellen sind.  (Vom
Abgang Hauptleitung bis zur Hauseinführung /
Erstabsperrung). Diese werden grundsätzlich vorher
durch die Stadtwerke Waldkraiburg einzeln beauftragt.

2. Nebenleistungen, Besondere Leistungen
Die nachfolgend aufgeführten Leistungen gehören zum
Leistungsumfang:
2.1
Das Fördern des Oberbodens innerhalb der
Baustelle unabhängig von der Länge der Förderwege.
2.2
Das Säubern der Oberfläche des angedeckten
Oberbodens und der aufgelockerten Flächen von sichtbaren Steinen, Wurzeln und Fremdkörpern, das Übernehmen des Säuberungsgutes in Eigentum des AN und
das Entfernen des Säuberungsgutes von der Baustelle.
2.3
Die Stärke des Oberbodens ist von der
Rohrgrabentiefe bei der Aushubermittlung abzuziehen.

3.
Der Abschnitt Grundstücksanschlüsse ist von
§ 2 Abs.3 VOB/B (Mehr- oder Minderleistungsklausel) ausgenommen.

#### 3.01 Rohrleitungen

##### 3.01.01 Rohrleitungen

**3.01.01.001 Kunststoff-Mantelrohr DN 20/125, Reihe 3**
Kunststoff-Mantelrohr DN 20/125, Reihe 3
(Isolierung 2-fach, verstärkt)
wie zuvor beschrieben
Stahlrohr Durchmesser: 26,9 mm
Wandstärke: 2,6 mm
Mantelrohrdurchmesser: 125 mm
Mediumrohr P235 GH Wandstärke nach FW 401 nach EN
10217 längsnahtgeschweißt produziert nach EN 235

12 m Stangen
Menge: 1810,000 m

**3.01.01.002 Kunststoff-Mantelrohr DN 25/125, Reihe 3**
Kunststoff-Mantelrohr DN 25/125, Reihe 3
(Isolierung 2-fach, verstärkt)
wie zuvor beschrieben
Stahlrohr Durchmesser: 33,7 mm
Wandstärke: 2,6 mm
Mantelrohrdurchmesser: 125 mm
Mediumrohr P235 GH Wandstärke nach FW 401 nach EN
10217 längsnahtgeschweißt produziert nach EN 235

12 m Stangen
Menge: 90,000 m

**3.01.01.003 Kunststoff-Mantelrohr DN 32/140, Reihe 3**
Kunststoff-Mantelrohr DN 25/125, Reihe 3
(Isolierung 2-fach, verstärkt)
wie zuvor beschrieben
Stahlrohr Durchmesser: 33,7 mm
Wandstärke: 2,6 mm
Mantelrohrdurchmesser: 125 mm
Mediumrohr P235 GH Wandstärke nach FW 401 nach EN
10217 längsnahtgeschweißt produziert nach EN 235

12 m Stangen
Menge: 60,000 m

*Hinweis*
Hinweis Fertigbogen
Die Fertigbogen entsprechen in der Ausführung den für
die jeweiligen Rohrleitungen beschriebenen Details.
Dies gilt vor allem für die Wand- und Isolierstärken in
Abhängigkeit des Nenndurchmessers.

**3.01.01.004 ZS für Bogen 90° für KMR DN 32, Reihe 3**
Zuschlag zur Pos. 010
Bogen 90° für KMR DN 32/140(42,4/140), Reihe 3
(Isolierung 2-fach verstärkt) kalt gebogen
wie zuvor beschrieben
Stahlqualität P235 GH nach EN 10217 geschweißt
PEHD-Mantel, inkl. IPS produziert nach EN 448

Schenkellänge 1 m x 1 m
Menge: 20,000 St

**3.01.01.005 ZS für Bogen 90° für KMR DN 20, Reihe 3**
Zuschlag zur Pos. 001
Bogen 90° für KMR DN 20/125(26,9/125), Reihe 3
(Isolierung 2-fach verstärkt) kalt gebogen
wie zuvor beschrieben
Stahlqualität P235 GH nach EN 10217 geschweißt
PEHD-Mantel, inkl. IPS produziert nach EN 448

Schenkellänge 1 m x 1 m
Menge: 138,000 St

*Hinweis*
Hinweis Abzweige
Die Abzweige entsprechen in der Ausführung den für
die jeweiligen KM-Rohrleitungen beschriebenen Details.
Dies gilt vor allem für die Wand- und Isolierstärken
in Abhängigkeit des Nenndurchmessers.
mit Einschweiß-T- Stück nach DIN 2615 T1

**3.01.01.006 ZS für Parallelabzweig für KMR DN 80/200 auf DN 32/125**
Zuschlag zur Pos. 001
Parallelabzweig für KMR DN 80 Reihe 3 x DN 32 Reihe 3

Stahlqualität P235 GH nach EN 10217 geschweißt
PEHD-Mantel, inkl. IPS produziert nach EN 448
Menge: 2,000 St

**3.01.01.007 ZS für Parallelabzweig für KMR DN 80/200 auf DN 20/125**
Zuschlag zur Pos. 001
Parallelabzweig für KMR DN 80 Reihe 3 x DN 20 Reihe 3

Stahlqualität P235 GH nach EN 10217 geschweißt
PEHD-Mantel, inkl. IPS produziert nach EN 448
Menge: 10,000 St

**3.01.01.008 ZS für Parallelabzweig für KMR DN 65/180 auf DN 32/140**
Zuschlag zur Pos. 002
Parallelabzweig für KMR DN 65 Reihe 3 x DN 32 Reihe 3

Stahlqualität P235 GH nach EN 10217 geschweißt
PEHD-Mantel, inkl. IPS produziert nach EN 448
Menge: 6,000 St

**3.01.01.009 ZS für Parallelabzweig für KMR DN 65/180 auf DN 20/125**
Zuschlag zur Pos. 002
Parallelabzweig für KMR DN 65 Reihe 3 x DN 20 Reihe 3

Stahlqualität P235 GH nach EN 10217 geschweißt
PEHD-Mantel, inkl. IPS produziert nach EN 448
Menge: 20,000 St

**3.01.01.010 ZS für Parallelabzweig für KMR DN 50/160 auf DN 32/140**
Zuschlag zur Pos. 001
Parallelabzweig für KMR DN 50 Reihe 3 x DN 32 Reihe 3

Stahlqualität P235 GH nach EN 10217 geschweißt
PEHD-Mantel, inkl. IPS produziert nach EN 448
Menge: 12,000 St

**3.01.01.011 ZS für Parallelabzweig für KMR DN 50/160 auf DN 20/125**
Zuschlag zur Pos. 001
Parallelabzweig für KMR DN 50 Reihe 3 x DN 20 Reihe 3

Stahlqualität P235 GH nach EN 10217 geschweißt
PEHD-Mantel, inkl. IPS produziert nach EN 448
Menge: 26,000 St

**3.01.01.012 ZS für Parallelabzweig für KMR DN 32/140 auf DN 25/125**
Zuschlag zur Pos. 004
Parallelabzweig für KMR DN 32 Reihe 3 x DN 25 Reihe 3

Stahlqualität P235 GH nach EN 10217 geschweißt
PEHD-Mantel, inkl. IPS produziert nach EN 448
Menge: 4,000 St

**3.01.01.013 ZS für Parallelabzweig für KMR DN 32/140 auf DN 20/125**
Zuschlag zur Pos. 004
Parallelabzweig für KMR DN 32 Reihe 3 x DN 20 Reihe 3

Stahlqualität P235 GH nach EN 10217 geschweißt
PEHD-Mantel, inkl. IPS produziert nach EN 448
Menge: 48,000 St

**3.01.01.014 ZS für Parallelabzweig für KMR DN 25/125 auf DN 20/125**
Zuschlag zur Pos. 001
Parallelabzweig für KMR DN 25 Reihe 3 x DN 20 Reihe 3

Stahlqualität P235 GH nach EN 10217 geschweißt
PEHD-Mantel, inkl. IPS produziert nach EN 448
Menge: 52,000 St

**3.01.01.015 ZS für Parallelabzweig für KMR DN 20/125 auf DN 20/125**
Zuschlag zur Pos. 001
Parallelabzweig für KMR DN 20 Reihe 3 x DN 20 Reihe 3

Stahlqualität P235 GH nach EN 10217 geschweißt
PEHD-Mantel, inkl. IPS produziert nach EN 448
Menge: 12,000 St

**3.01.01.016 ZS für T-Abzweig 45° -etagiert DN 80/200 auf DN 20/125**
Zuschlag zur Pos. 001
Fertigabzweig, 45°-etagiert DN 80/20 Reihe 3
(88,9/200-26,9/125)
Stahlqualität P235 GH nach EN 10217 geschweißt
PEHD-Mantel, inkl. IPS produziert nach EN 448
Menge: 6,000 St

*Hinweis*
Hinweis Reduzierstück
Die Reduzierstücke entsprechen in der Ausführung den
für die jeweiligen KM-Rohrleitungen beschriebenen
Details.
Dies gilt vor allem für die Wand- und Isolierstärken
in Abhängigkeit des Nenndurchmessers.
Als Mediumrohrreduzierung wird grundsätzlich ein kon-
bzw. zentrisches Stahlteil nach DIN EN 10253-2 mit
angeschweißten Rohrstutzen verwendet.

Ab Wandstärke > 3,2 mm mit Schweißnahtvorbereitung
durch 30° abgeschrägte Enden nach DIN EN ISO 9692-1.

Rohrzylinder dimensionsabhängig als nahtloser oder
geschweißter Stahl mit passender Wandstärke zu den
Als Mediumrohrreduzierung wird grundsätzlich ein kon-
bzw. zentrisches Stahlteil nach DIN EN 10253-2 mit
angeschweißten Rohrstutzen verwendet.

Ab Wandstärke > 3,2 mm mit Schweißnahtvorbereitung
durch 30° abgeschrägte Enden nach DIN EN ISO 9692-1.

Rohrzylinder dimensionsabhängig als nahtloser oder
geschweißter Stahl mit passender Wandstärke zu den
Rohrstangen.

**3.01.01.017 Reduzierstück für KMR DN 32/140 auf DN 20/125**
Zuschlag zur Pos. 004
Reduzierstück für KMR DN 32 Reihe 3 x DN 20 Reihe 3
(42,4/140-26,9/125)
Stahlqualität P235 GH nach EN 10217 geschweißt
PEHD-Mantel, inkl. IPS produziert nach EN 448
Menge: 20,000 St

**3.01.01.018 Reduzierstück für KMR DN 25/125 auf DN 20/125**
Zuschlag zur Pos. 002
Reduzierstück für KMR DN 25 Reihe 3 x DN 20 Reihe 3
(33,7/125-26,9/125)
Stahlqualität P235 GH nach EN 10217 geschweißt
PEHD-Mantel, inkl. IPS produziert nach EN 448
Menge: 12,000 St

*Hinweis*
Hinweis Klöpperböden
zum Schliessen der für weitere Bauabschnitte
vorgesehenen Rohleitungsenden,
mit passender Wandstärke zu den Rohrstangen
ausunlegiertem und beruhigtem Stahl,
bis DN 80 in P235TR1,
ab DN 100 in P235GH, PN 25

**3.01.01.019 Klöpperboden DN 20**
Menge: 206,000 St

#### 3.02 Armarturen und Entlüftungen

##### 3.02.01 Armaturen und Entlüftungen

*Hinweis*
Hinweis Absperrarmatur VD für KMR

Werkseitig gedämmter Kugelhahn, voller Durchgang mit
Ausnahme DN 250  - reduzierter Durchgang
aufgebaut wie Kunststoff-Verbundmantelrohr, mit mind.
350 mm hochgezogener Spindelverlängerung. Die
Erdeinbauarmaturen sind als Streckgrenzarmaturen
gefertigt. Das bedeutet, dass sie Spannungen bis 300
N/mm² im angrenzenden Rohr widerstehen.

Schweißnahtvorbereitung nach DIN 1626/4.10.5

Gemäss den Mindestanforderungen der EN 488

Die Absperreinheit (Absperrarmatur,
Spindelverlängerung,
Aufsteckflansch, T-Schüssel und Steckgetriebe) muss
nach DIN 3223 (Vierkant 27/32) kompatibel sein.

Die Armatur ist mit einer lösbaren Abdeckkappe aus
festen Kunststoff (z.b. Endmuffe) zu versehen (mit
Griff). Entsprechende Ausführung nach Formblatt.
Ausführung mit einem der grösse angepassten Hüllrohr
aus PE dass die Dehnpolster fixiert.

Druckstufe: PN 25

Fabrikat Absperrarmatur:

einschliesslich Lieferung und Einbau Aufsteckflansch
als Gegenhalt für Getriebeaufsatz ab DN 125

Betrifft DN 25-200 voller Durchgang

Technische Beschreibung:

Druckstufe PN25
Nennweiten Bereich DN 25 bis DN200
beiderseits Schweißenden
konstruktive Merkmale:
vollverschweißtes Gehäuse, massiv geschmiedete
Seitenteile, Schweißenden nach EN488, Schweißnähte
durchgeschweißt, voller Durchgang, doppelt gelagerte
Kugel, wartungsfreies selbstnachstellendes Dichtsystem,
Wandstärke der Rohrenden ausreichend dimensioniert nach
AD-Merkblatt B9, redundantes Dichtsystem für
mediumfreien Domaufbau, innenliegende Anschläge zur
Schaltwegbegrenzung, optische Anzeige am Dom für
Rohrleitungsausrichtung im Erdreich und Schaltstellung
der Kugel, Schnittstelle für verwechselungssicheren
Aufbau von Zusatzverlängerungen
Materialien:
Gehäuse/Schweißenden: Stahl
Kopf des Verlängerungsdoms: Edelstahl 1.4404
Kugel: Edelstahl
Schaltwelle: Edelstahl
Dichtungen: PTFE, federunterstützt
O-Ringe: EPDM - max. zul. Betriebstemperatur bis 150°C
Baulänge 1500mm
Höhe des Domaufbaus: 350mm
Die Kugelhähne werden nach der Druckgeräterichtlinie
2014/68/EU ausgeführt.

Fabrikat Böhmer oder gleichwertig

Angeboten: '.........'

**3.02.01.001 Absperrarmatur für KMR DN 25/125**
Absperrarmatur DN 25 Reihe 3

Stahlqualität P235 GH nach EN 10217 geschweißt
PEHD-Mantel, inkl. IPS Volldurchgang
Druckstufe PN 25
produziert nach EN 448
Menge: 4,000 St

**3.02.01.002 Absperrarmatur für KMR DN 20/125**
Absperrarmatur DN 20 Reihe 3

Stahlqualität P235 GH nach EN 10217 geschweißt
PEHD-Mantel, inkl. IPS Volldurchgang
Druckstufe PN 25
produziert nach EN 448
Menge: 10,000 St

*Hinweis*
Hinweis unisolierte Bögen
Mediumrohrbogen zwischen 15° und 90°,bis DN 80
mindestens nach Maßnorm DIN 2448 in einem Stück
gebogen, ab DN100 mit nach DIN 2605 T1 mit passender
Wandstärke zu den Rohrstangen als natlosem,
kreisförmigem, unlegiertem und beruhigtem Stahl,
P235TR1 nach EN 10216 T1, PN 25

**3.02.01.003 Bogen Stahl DN 80**
Menge: 2,000 St

**3.02.01.004 Bogen Stahl DN 65**
Menge: 4,000 St

**3.02.01.005 Bogen Stahl DN 50**
Menge: 4,000 St

**3.02.01.006 Bogen Stahl DN 32**
Bogen Stahl DN 32
wie zuvor beschrieben
Menge: 4,000 St

**Ausführungsbeschreibung 0001 Hinweis Hausanschluß-Kugelhähne (Erstabs**
*Hinweis Hausanschluß-Kugelhähne (Erstabs*
Hinweis Hausanschluß-Kugelhähne (Erstabsperrung)

Die Kugelhähne mit vollem Durchgang werden in die
Fernwärmeleitung als Erstabsperrung gleich nach dem
Gebäudeeintritt, eingebaut.
Kugelhahn mit einseitig Anschweißende, anderseitig auch
Anschweißende.

Nach der Druckprobe werden die Kugelhähne geschlossen
und stellen eine Leistungsgrenze dar.

Als Abschluss nach der Erstabsperrungen im Gebäude
dienen Blindflansche nach DIN 2633, PN 25 aus Stahl
St37.2 schwarz, Außenrand, Dichtleiste und Schweißkante
bearbeitet einschliesslich dazu passenden Graphit
Flachdichtung imprägniert und spießblechverstärkt,
Schrauben, Muttern und Unterlegscheiben. Die Schrauben
sind mit den richtigen Drehmoment anzuziehen.

Dichtungen:
Fab.: IDT
Typ: WS 3862 FD 01

oder gleichwertig

Druckstufe: PN 25

Fabrikat: Danfoss oder gleichwertig
Typ: JIP

Druckstufe: PN 25

Fabrikat: '.........'
Typ: '.........'

Zur Kennzeichnung von Vorlauf und Rücklauf sind die
Kugelhähne mit temperaturfester Farbe rot und blau
anzustreichen.

**3.02.01.007 Kugelhahn DN 20, Anschweißende**
Kugelhahn DN 25, mit Anschweißende
wie zuvor beschrieben.
Menge: 2,000 St

#### 3.03 Isolierung, Verbindungsstellen und Bogen

##### 3.03.01 Isolierung, Verbindungsstellen und Bogen

*Hinweis*
Hinweis Verbindungs-, Montage-, Reduzier- und Endmuffen
sowie Montagebögen und Abzweige

aus PE-schweißbar, bestehend aus einem ungeteilten
vernetzten PEHD-Muffenrohr mit wärmeschrumpfenden
Eigenschaften, zwei (bzw einer) Schrumpfmanschetten
sowie je zwei (bzw einer) PE-Einschweißstopfen und
PE-Lochverschlüssen. Zwischen Mantel- und Muffenrohr
ist vor dem ersten Schrumpfvorgang ein Dichtungsband
aus Butyl-Kautschuk einzulegen. Nach dem Ausschäumen
erfolgt die zweite Abdichtung mit den
Schrumpfmanschetten. Zur Nachisolierung der
Schweißnahtverbindungen der KM-Rohre einschließlich
verdrahten, nachdämmen und abschrumpfen. Die
Verdrahtung des Leckwarnsystems ist bei den Endmuffen
bis über den Rohrabschluss zu ziehen.

Es sind die Verarbeitungsrichtlinien des
KMR-Systemrohrhersteller zu beachten.

Fabrikat: Isoplus Typ "isojoint X" oder glw.

Angeboten: '.........'

**3.03.01.001 Isojoint-X-Schrumpfmuffen Da = 140 mm**
Vernetzte doppeldichtende Abschrumpfmuffe
Typ "isojoint X" ohne Manschetten

isojoint® X -Schrumpfmuffe
Da = 140 mm
inkl. Zubehör
geprüft nach DIN EN 489
Menge: 20,000 St

**3.03.01.002 Isojoint-X-Schrumpfmuffen Da = 125 mm**
Vernetzte doppeldichtende Abschrumpfmuffe
Typ "isojoint X" ohne Manschetten

isojoint® X -Schrumpfmuffe
Da = 125 mm
inkl. Zubehör
geprüft nach DIN EN 489
Menge: 372,000 St

**3.03.01.003 Abschrumpf-Reduziermuffe Da= 140/125 mm**
Abschrumpf-Reduziermuffe Da 140/125 mm
inkl. Zubehör
geprüft nach DIN EN 489
Menge: 20,000 St

**3.03.01.004 Abschrumpf-Endmuffen Da= 125 mm**
Abschrumpf-Endmuffe Da = 125 mm
inkl. Zubehör
geprüft nach DIN EN 489
Menge: 206,000 St

**3.03.01.005 Abschrumpf-Montagebogen DN 80/200**
Montagebogen DN 80 Reihe 3
wie zuvor beschrieben
Menge: 2,000 St

**3.03.01.006 Endkappe DN 20, Reihe 3**
Endkappe DN 20, Reihe 3
wie zuvor beschrieben
Menge: 2,000 St

#### 3.04 Verteilernetz, Sonstiges

##### 3.04.01 Verteilernetz, Sonstiges

*Hinweis*
Hinweis Dehnungspolsterteilumhüllung
Dehnungspolster zur Dehnungsaufnahme der KMR bei
Richtungsänderungen im Erdbereich, mit zusätzlicher
Umhüllung aus Laminat. Liefern und fachgerecht
montieren. Länge 1.00 m, Dicke 4 cm, Aus
geschlossenzelligem, vernetztem, unverrottbarem,
nagetier- und chemikalienbeständigem
Polyethylen-Schaumstoff.
Hinweis zur Abrechnung: Für Dehnpolsterdicke von 80 mm
ist die Länge doppelt abzurechnen. Bei 120 mm ist die
Menge dreifach abzurechnen.

**3.04.01.001 Dehnungspolster - Teilumhüllung, Größe 1**
Dehnungspolster-Teilumhüllung Gr. I,
s = 40 mm, Da = 65-160 mm
Menge: 800,000 m

**3.04.01.002 Trassenwarnband**
Trassenwarnband á 250 m, VL + RL

Aufdruck "Stadtwerke Fernwärme"

liefern und verlegen über dem Sandbett
einzeln über
jedem Rohr ( VL & RL)
Menge: 6,000 St

#### 3.05 Lecküberwachung

##### 3.05.01 Lecküberwachung

*Hinweis*
Hinweis Leckwarnsystem

Die Drähte sind während der Rohrmontage in 11.00- bzw.
13.00-Uhr Position auszurichten, der Farbcode muss
dabei zueinander angeordnet werden, d.h. die
Drahtpolung darf nicht wechseln. Gleichzeitig mit den
Dämm- und Dichtarbeiten erfolgt die Montage bzw.
Installation der Netzüberwachung ausschließlich durch
das AGFW- und BFW-geprüfte Monteure.

Die Messschleifen müssen mit der Firma, die aktiven
Komponenten des Leckwarnsystems liefert, abgestimmt
werden die Komponenten müssen in das bestehende
Leckwarnsystem eingebunden werden und kompatibel sein.
Pläne und Messdaten sind in geeigneter Form zu
Verfügung zu stellen.

Vor dem Fertigstellen des Deckbelags der Rohrgräben ist
eine Kontrollmessung durchzuführen.

Im Bereich der Anschlüsse an den Altbestand - ist
unbedingt vorher mit der Bauüberwachung eine Abstimmung
zu treffen wie die Verdahtung aussehen soll. Eine
Absprache mit dem Messtechniker des Bestandssystems
(Fa. Isoplus) ist unbedingt notwendig!

Fabrikat: Isoplus
Typ: IPS-Cu

oder gleichwertig

Fabrikat: '.........'
Typ: '.........'
Die Fabrikatsangabe bezieht sich auf alle folgenden
Komponenten des Leckwarnsystems.

**3.05.01.001 Verdrahtungsendstück**
Verdrahtungsendstück zur Herstellung eines elektrisch
und mechanisch korrekten Anschlusses der Sensorschleife
an jedem Mediumrohrende bzw. als Haus- bzw.
Schleifenendpunkt an Kalibrierpunkten, Hausanschlüssen
bzw. in Bauwerken, oder als Verbindung der Meldeadern
zu allen anderen IPS-Systemkomponenten, pro
Rohrleitungsende ein Stück.

Typ: IPS-VE 10
oder gleichwertig

Typ: '.........'
Menge: 2,000 St

#### 3.06 Erdbau

##### 3.06.01 Rohrgrabenaushub

*Hinweis*
einbauen u. verdichten als Mittelpreis Vergütung u.
Abrechnung nach ZTV Rohrgraben "Erdarbeiten".

**3.06.01.001 Leitungsgraben herstellen, wieder einbauen**
b= 1,00 m; von Oberkante Baustraße bis 30 cm unter OK
Baustraße,

Boden des AN (Frostschutzkies)

lösen, fördern, lagern, teilweise umsetzen, teilweise
längsfördern, wieder aufnehmen, lagenweise wieder
einbauen

Eine Lagerung in Haufwerken ist nicht notwendig.
Menge: 350,000 m3

**3.06.01.002 Leitungsgraben herstellen, zwischenlagern (bis Grundstücksgrenze, öffentlicher Teil)**
b= 1,00 m; von 0,30 m unter OK Baustraße bis 1,10 m
unter OK Baustraße,

Boden der Homogenbereiche B1, B2, B3

lösen, fördern, lagern, teilweise umsetzen, teilweise
längsfördern, wieder aufnehmen, lagenweise wieder
einbauen

Innerhalb der Baustelle in Haufwerken zwischenlagern
Menge: 1000,000 m3

**3.06.01.003 Leitungsgraben herstellen, zwischenlagern (ab Grundstücksgrenze, privater Teil)**
b= 1,00 m; von 0,30 m unter OK Gelände bis 1,30 m unter
OK Gelände,

Boden der Homogenbereiche B1, B2, B3

lösen, fördern, lagern, teilweise umsetzen, teilweise
längsfördern, wieder aufnehmen, lagenweise wieder
einbauen

Innerhalb der Baustelle in Haufwerken zwischenlagern
Menge: 220,000 m3

**3.06.01.004 Entsorgung Z0**
Material vom Zwischenlagerplatz innerhalb der Baustelle
aufnehmen und entsorgen.
Zuordnungswert nach LAGA = Z 0
Menge: 1700,000 m3

**3.06.01.005 Entsorgung Z1.1**
Material vom Zwischenlagerplatz innerhalb der Baustelle
aufnehmen und entsorgen.
Zuordnungswert nach LAGA = Z 1.1
Menge: 355,000 m3

**3.06.01.006 Entsorgung Z1.2**
Material vom Zwischenlagerplatz innerhalb der Baustelle
aufnehmen und entsorgen.
Zuordnungswert nach LAGA = Z 1.2
Menge: 250,000 m3

##### 3.06.03 Erdarbeiten

**3.06.03.001 Humusabtrag für HA-Leitungen**
d = ca. 30 cm,
Oberboden innerhalb Baustelle lagern
Menge: 130,000 m3

**3.06.03.002 Lieferung, Einbau u. Verdichten von**
kiesigem Material (GW/GU nach DIN 18196) zur
Rohrgrabenauffüllung im Straßenbereich bis UK
Frostschutzschicht,

Vergütete Massen
entspr. Rohrgrabenaushub abzgl.
Verdrängung, Rohrüberdeckung und
Einbaustärken der Oberflächenwiederherstellung.
Menge: 490,000 m3

**3.06.03.003 Fördern, Einbau u. Verdichten von**
gelagertem kiesigem Material zur Rohrgrabenauffüllung
im Straßenbereich bis UK Frostschutzschicht,

Vergütete Massen
entspr. Rohrgrabenaushub abzgl.
Verdrängung, Rohrüberdeckung und
Einbaustärken des frostsicheren Oberbaus inkl.
Bodenaustausch für den Oberbau
Menge: 180,000 m3

**3.06.03.004 ZS Leitungszone**
von DN20/Da125 bis DN25/Da125

nicht bindiger Mittel- bis Grobsand, Korngröße 0-4 mm,
rundkantig, Natursand, NS Korngruppe 0/2, gemäß DIN EN
12620 bzw. TL Min-StB, für Fernwärmeleitungen.

liefern und einbauen für
Rohrbettung und Überdeckung entspr. DWA
Regelzeichnung bei nicht brauchbarem vorh.
Material.
a = 10 cm
c = 15 cm
Menge: 1370,000 m

#### 3.07 Hausanschlüsse, Sonstiges

##### 3.07.01 Hausanschlüsse, Sonstiges

*Hinweis*
Kernbohrungen
in Wände aus Stahlbeton, Beton und Mauerwerk
waagerecht, Bauteildicke bis 40 cm,
einschl. lösen und beseitigen des Bohrkerns,
einschl. Beschichtung der Kernbohrungswandungen
zur Versiegelung der Betonporen und zum
Korrosionsschutz
des Bewehrungsstahls bzw. Versiegelung des Mauerweks .
Außerdem sind die Kernbohrungen nach dem Setzen der
Ringraumdichtung auf der Gebäudeaußenseite mit Bitumen
zu bestreichen. Abrechnung je cm Bohrtiefe.

**3.07.01.001 Kernbohrung Durchmesser 200 mm**
Kernbohrung Durchmesser 200 mm
wie zuvor beschrieben
Menge: 80,000 cm

**3.07.01.002 Ringraumdichtung (druckdicht) DN 25/20 R 3**
Ausführung gemäß Ausführungsbeschreibung 2

Ringraumdichtung (druckdicht) DN 25/20 R 3

zur Abdichtung gegen drückendes Wasser,
für Abdichtung ohne Dichtungsbahnen,

da Medienrohr: 125 mm,
Kernbohrung: 200 mm,

Korrosionsschutz der Stahlteile der
Dichtungseinsätze: "Kettenglieder"

DER EP IST AUF den gesamten Einsatz bezogen

Fabrikat: PSI /LS 340 BC
Anzahl Glieder: 12 Stck.

oder gleichwertiger Art

angebotenes Fabrikat:
Menge: 2,000 St

### 4 STROMVERSORGUNG

#### 4.01 Baustelleneinrichtung/ Allgemein

*Hinweis*
Baustelleneinrichtung und Verkehrssicherung
Baustelleneinrichtung und -räumung,
Baustellengemeinkosten u. all. Geschäftskosten,
enthaltend alle festen Kosten unabhängig von den
Mengen, Anfuhr, Aufbau, Abbau und Abfuhr aller
erforderl. Einrichtungen u. Geräte, Herstellung u.
Abbau der notwendigen Anschlüsse. Stellung eines
verantwortl. Bauleiters nach Art. 76 Bay.BO
Aufräumung der gesamten Baustelle
einschl. Schlußreinigung der Bauwerke,
der Ablaufkanäle u. der Außenanlagen.
Einzurechnen ist ferner das Aufbauen,
Vorhalten u. Abbauen eines Baubüros
und einer Naßzelle.

##### 4.01.01 Baustelleneinrichtung

**4.01.01.001 Baustelleneinrichtung**
Baustelleneinrichtung und Verkehrssicherung
Baustelleneinrichtung und -räumung,
Baustellengemeinkosten u. all.
Geschäftskosten, enthaltend alle festen
Kosten unabhängig von den Mengen, Anfuhr,
Aufbau, Abbau und Abfuhr aller erforderl.
Einrichtungen u. Geräte, Herstellung u.
Abbau der notwendigen Anschlüsse. Stellung
eines verantwortl. Bauleiters nach Art. 76
Bay.BO Aufräumung der gesamten Baustelle
einschl. Schlussreinigung der Bauwerke, der
Ablaufkanäle u. der Außenanlagen.
Einzurechnen ist ferner das Aufbauen,
Vorhalten u. Abbauen eines Baubüros und
einer Nasszelle.
Menge: 1,000 psch

**4.01.01.002 Vermessungsarbeiten für Absteckung**
StL-Nr. 22290193199
Vermessungsarbeiten für die Absteckung von Bauteilen
nach Unterlagen des AG einschließlich aller Geräte-
und Personalkosten durchführen.
Bauteil(e) 'Trasse Stromleitung'
Menge: 1,000 Psch

##### 4.01.02 Verkehrssicherung

**4.01.02.001 Verkehrssicherung läng.Dauer durchf**
StL-Nr. 22110512539009099
Verkehrssicherung längerer Dauer betriebsfertig aufbauen, vorhalten, warten, instand setzen, betreiben, kontrollieren und abbauen. Vorübergehende Verkehrssicherungsmaßnahmen durchführen. Vorübergehende Markierung,
transportable Lichtsignalanlage, bauliches Leitelement,
mobile Stauwarnanlage, LED-Anzeigetafel und transportable Schutzeinrichtung werden gesondert vergütet.
Verkehrssicherung an Arbeitsstelle und Umleitungsstrecke.
Nach RSA, Regelplan 'BI/3'
Länge des Arbeitsbereiches '150 m;
Versetzen der halbseitigen Sperrung nach Wahl des AN'
Einsatzzeit 'Dauer der Bauzeit'
Verkehrsrechtliche Anordnung '
einholen und zugehörige Unterlagen erstellen. Erforderliche Ortsbesichtigungen zur Erstellung der Planunterlagen für die verkehrsrechtliche Anordnung durchführen.
Anfallende Gebühren für verkehrsrechtliche Anordnung
übernimmt der AN'
Menge: 1,000 Psch

**4.01.02.002 Verkehrsschild aufb., abb., vorh . (Ronde,Dreie.Quad.)**
StL-Nr. 22110520812200399
Verkehrsschild aufbauen, vorhalten, warten, instand
setzen und abbauen. Aufstellvorrichtung nach statischen
Erfordernissen. Vorübergehende Verkehrssicherungsmaßnahmen durchführen. Die Kontrolle wird gesondert
vergütet.
Verkehrsschild = Ronde, Dreieck, Quadrat.
Größe 2.
Retroreflektierend mit Folie Klasse RA2.
Aufstellhöhe über der Verkehrsfläche = 2,00 m.
Einsatzzeit 'Dauer der Verkehrssicherung'
Menge: 5,000 St

**4.01.02.003 Absp.g.,Warneinr. aufb.,abb.u.vorh. (Bake - gelbes Dauerlicht)**
Absperrgerät oder Warneinrichtung betriebsfertig aufbauen, vorhalten, warten, instand setzen, betreiben und
abbauen. Vorübergehende Verkehrssicherungsmaßnahmen
durchführen. Die Kontrolle wird gesondert vergütet.
Schraffenbake Größe 1000 x 250 mm doppelseitig.
Mit retroreflektierender Folie Klasse RA2.
Mit 1 Richtstrahler einseitig, gelbes Dauerlicht, WL1.
Energieversorgung nach Wahl des AN.
Einsatzzeit: Dauer der Verkehrssicherung
Menge: 25,000 St

**4.01.02.004 Absp.g.,Warneinr. aufb.,abb.u.vorh. (Schranke - ohne)**
Absperrgerät oder Warneinrichtung betriebsfertig aufbauen, vorhalten, warten, instand setzen, betreiben und
abbauen. Vorübergehende Verkehrssicherungsmaßnahmen
durchführen. Die Kontrolle wird gesondert vergütet.
Absperrschranke Größe 250 x 2000 mm mit Aufstellvorrichtung.
Mit retroreflektierender Folie Klasse RA2.
Energieversorgung nach Wahl des AN.
ohne Richtstrahler
Einsatzzeit: Dauer der Verkehrssicherung
Menge: 25,000 St

**4.01.02.005 Absp.g.,Warneinr. aufb.,abb.u.vorh. (Schranke - 3 gelbe Leuchten)**
Absperrgerät oder Warneinrichtung betriebsfertig aufbauen, vorhalten, warten, instand setzen, betreiben und
abbauen. Vorübergehende Verkehrssicherungsmaßnahmen
durchführen. Die Kontrolle wird gesondert vergütet.
Absperrschranke Größe 250 x 2000 mm mit Aufstellvorrichtung.
Mit retroreflektierender Folie Klasse RA2.
Mit 3 Richtstrahlern einseitig, gelbes Dauerlicht, WL1.
Energieversorgung nach Wahl des AN.
Einsatzzeit: Dauer der Verkehrssicherung
Menge: 2,000 St

##### 4.01.03 Entsorgung

**4.01.03.001 Entsorgung Z0**
Material vom Zwischenlagerplatz innerhalb der Baustelle
aufnehmen und entsorgen.
Zuordnungswert nach LAGA = Z 0
Menge: 400,000 m3

**4.01.03.002 Entsorgung Z1.1**
Material vom Zwischenlagerplatz innerhalb der Baustelle
aufnehmen und entsorgen.
Zuordnungswert nach LAGA = Z 1.1
Menge: 185,000 m3

##### 4.01.04 Dokumentation

**4.01.04.001 Dokumentation**
Dokumentation

In der Dokumentation enthalten:
Vorgedrucktes Verteilerblatt ausfüllen.
KV innen Beschriften ( mit Beschriftungsgerät. )
KV außen mit Nr. beschriften.
(Nr. über Lagerausgabe)
Menge: 1,000 Psch

**4.01.04.002 Einmessen und Leitungsdokumentation ELT**
Einmessen und Leitungsdokumentation ELT

Einmessen und Leitungsdokumentation gemäss
Zeichnungsvorschrift Stadtwerke Waldkraiburg vom
23.09.2014. Einzurechnen sind alle Aufwendungen für die
Vermessung und Dokumentation gemäss
Zeichnungsvorschrift - hier für ELT-Strom. Abrechnung
die einfache Länge der Achse der verlegten Kabel im
Rohrgraben auch wenn mehrere Kabel bzw. Leerrohre in
einem Rohrgraben verlegt werden . Unter dieser
Positionen sind alle neuverlegten Versorgungsleitungen
sowie Hausanschlussleitungen abzurechnen.
Menge: 1,000 Psch

#### 4.02 Rohrgrabenaushub

*Hinweis*
einbauen u. verdichten als Mittelpreis Vergütung u.
Abrechnung nach ZTV Rohrgraben "Erdarbeiten".

**4.02.001 Baugrube für Schächte herstellen**
Baugrube für Schacht 2000x2000 mm:

B x L x H: 3,5x3,5x3,0 m

Baugrube für Schacht: 1500x2000 mm

B x L x H: 3,5x3,0x1,8 m

Boden innerhalb Baustelle lagern
Menge: 80,000 m3

**4.02.002 Baugrube für Kabelverteilerkasten herstellen**
Bauteil(e) Kabelverteilerkästen KV 2 u KV 4.

Boden lösen und innerhalb Baustelle zwischenlagern

Grabentiefe bis 0,70 m
Grabenbreite: 1,50 m
Grabenlänge: 1,50 m
Menge: 90,000 m3

*Hinweis*

**4.02.003 Leitungsgraben herstellen, wieder einbauen**
b= 0,60 m; von Oberkante Baustraße bis 30 cm unter OK
Baustraße,

Boden des AN (Frostschutzkies)

lösen, fördern, lagern, teilweise umsetzen, teilweise
längsfördern, wieder aufnehmen, lagenweise wieder
einbauen

Eine Lagerung in Haufwerken ist nicht notwendig.
Menge: 55,000 m3

**4.02.004 Leitungsgraben herstellen, zwischenlagern**
b= 0,60 m; von 0,30 m unter OK Baustraße bis 0,90 m
unter OK Baustraße,

Boden der Homogenbereiche B1, B2, B3

lösen, fördern, lagern, teilweise umsetzen, teilweise
längsfördern, wieder aufnehmen, lagenweise wieder
einbauen

Innerhalb der Baustelle in Haufwerken zwischenlagern
Menge: 110,000 m3

**4.02.005 Leitungsgraben herstellen, wieder einbauen**
b= 0,40 m; von Oberkante Baustraße bis 30 cm unter OK
Baustraße,

Boden des AN (Frostschutzkies)

lösen, fördern, lagern, teilweise umsetzen, teilweise
längsfördern, wieder aufnehmen, lagenweise wieder
einbauen

Eine Lagerung in Haufwerken ist nicht notwendig.
Menge: 20,000 m3

**4.02.006 Leitungsgraben herstellen, zwischenlagern**
b= 0,40 m; von 0,30 m unter OK Baustraße bis 0,90 m
unter OK Baustraße,

Boden der Homogenbereiche B1, B2, B3

lösen, fördern, lagern, teilweise umsetzen, teilweise
längsfördern, wieder aufnehmen, lagenweise wieder
einbauen

Innerhalb der Baustelle in Haufwerken zwischenlagern
Menge: 40,000 m3

**4.02.007 Leitungsgraben herstellen, wieder einbauen**
b= 0,30 m; von Oberkante Baustraße bis 30 cm unter OK
Baustraße,

Boden des AN (Frostschutzkies)

lösen, fördern, lagern, teilweise umsetzen, teilweise
längsfördern, wieder aufnehmen, lagenweise wieder
einbauen

Eine Lagerung in Haufwerken ist nicht notwendig.
Menge: 110,000 m2

**4.02.008 Leitungsgraben herstellen, zwischenlagern**
b= 0,30 m; von 0,30 m unter OK Baustraße bis 0,90 m
unter OK Baustraße,

Boden der Homogenbereiche B1, B2, B3

lösen, fördern, lagern, teilweise umsetzen, teilweise
längsfördern, wieder aufnehmen, lagenweise wieder
einbauen

Innerhalb der Baustelle in Haufwerken zwischenlagern
Menge: 220,000 m3

*Hinweis*

**4.02.009 Leitungsgraben herstellen, zwischenlagern**
b= 0,60 m; von UK Bestandsasphalt bis 0,95 m unter OK
Fahrbahn,

Boden der Homogenbereiche B1, B2, B3

lösen, fördern, lagern, teilweise umsetzen, teilweise
längsfördern, wieder aufnehmen, lagenweise wieder
einbauen

Innerhalb der Baustelle in Haufwerken zwischenlagern
Menge: 65,000 m3

**4.02.010 Leitungsgraben herstellen, zwischenlagern**
b= 0,30 m; von UK Bestandsasphalt bis 0,80 m unter OK
Fahrbahn,

Boden der Homogenbereiche B1, B2, B3

lösen, fördern, lagern, teilweise umsetzen, teilweise
längsfördern, wieder aufnehmen, lagenweise wieder
einbauen
Menge: 20,000 m3

**4.02.011 ZS für Saugbagger**
Zuschlag zur Pos. 001-010
für die Herstellung des Rohrgaben/Baugrube

Nur auf Anordnung vom Auftraggeber.
Menge: 10,000 m3

#### 4.03 Erschwernisse

*Hinweis*
Erschwerniszuschlag für Kreuzungen der Baugrube von
Hauptkanal und Druckleitungen mit Leitungen bis zu
einem Kreuzungswinkel von 45 ° entspr. Abs. C/3.
Inbegriffen sind alle Erschwernisse, Suchschlitze,
Handschachtungen u. Sicherungsarbeiten, ferner der
erforderliche Stützbeton für die Kreuzungsleitung
einschl. 5 cm Sandbett. Bei Längsverlauf wird für
je 3 m Versorgungsleitung eine Pauschale vergütet.
Lichtbilder über die Kreuzung in digitalisierter Form
-Auflösung mindestens 3.0 Mio. Pixel, 16bit Farbentiefe
-mit Digitalkamera herstellen.
Beschriftung als Nachweis für die Örtlichkeit. Auf mit
dem AG abgestimmten Datenträger an den AG liefern.
Die Ausführung für den Rohrgrabenverbau nach DIN 18303
bei Querungen für waagrechten Bohlenverbau ist mit
einzurechnen.

**4.03.001 Mehraufwand durch vorh. Leitungen längslaufend**
Art der Leitung: Strom-/Fernmeldekabel
Vergütung nur, wenn nicht vom AN selbst hergestellt

Nachweis über Fotos zwingend erforderlich
Menge: 150,000 m

**4.03.002 Mehraufwand durch vorh. Leitungen längslaufend**
Art der Leitung: Strom-/Fernmeldekabelbündel;
Bündel bis max. 5 Kabel
Vergütung nur, wenn nicht vom AN selbst hergestellt

Nachweis über Fotos zwingend erforderlich
Menge: 100,000 m

**4.03.003 Mehraufwand durch vorh. Leitungen längslaufend**
Art der Leitung: Gashochdruckleitung DN150
Vergütung nur, wenn nicht vom AN selbst hergestellt

Nachweis über Fotos zwingend erforderlich
Menge: 5,000 m

**4.03.004 Mehraufwand durch vorh. Leitungen längslaufend**
Art der Leitung: Wasserleitung PVC bis DN150 in Betrieb
Vergütung nur, wenn nicht vom AN selbst hergestellt

Nachweis über Fotos zwingend erforderlich
Menge: 50,000 m

**4.03.005 Mehraufwand durch vorh. Leitungen querend**
Art der Leitung: Strom-/Fernmeldekabel
Vergütung nur, wenn nicht vom AN selbst hergestellt

Nachweis über Fotos zwingend erforderlich
Menge: 15,000 St

**4.03.006 Mehraufwand durch vorh. Leitungen querend**
Art der Leitung: Strom-/Fernmeldekabelbündel;
Bündel bis max. 5 Kabel
Vergütung nur, wenn nicht vom AN selbst hergestellt

Nachweis über Fotos zwingend erforderlich
Menge: 10,000 St

**4.03.007 Mehraufwand durch vorh. Leitungen querend**
Art der Leitung: Gashochdruckleitung DN150
Vergütung nur, wenn nicht vom AN selbst hergestellt

Nachweis über Fotos zwingend erforderlich
Menge: 2,000 St

**4.03.008 Mehraufwand durch vorh. Leitungen querend**
Art der Leitung: Wasserleitung PVC bis DN150 in Betrieb
Vergütung nur, wenn nicht vom AN selbst hergestellt

Nachweis über Fotos zwingend erforderlich
Menge: 3,000 St

**4.03.009 Suchschlitze für Leitungen**
bis T. ca. '1,90 m',
 B= '0,50 m'

lösen, fördern, lagern, teilweise umsetzen, teilweise
längsfördern, wieder aufnehmen, lagenweise wieder
einbauen
Menge: 30,000 m

**4.03.010 ZS für Handschachtung**
ohne Rücksicht auf Tiefe und Bodenart.
Bekannte Hindernisse werden
nach einschlägiger Position vergütet.
Menge: 10,000 m3

#### 4.04 Erdarbeiten

**4.04.001 ZS Leitungszone**
Füllmaterial aus reinem Sand einbauen für die
Seitenverfüllung und die obere Bettungsschicht in
Rohrgräben, profilgerecht,
mit vom AN zu liefernden Stoffen,
Bettung 10 cm
Schichtdicke Da + bis 20 cm, Breite gesamter Rohrgraben
Menge: 2480,000 m

**4.04.002 Lieferung, Einbau u. Verdichten von**
kiesigem Material (GW/GU nach DIN 18196) zur
Rohrgrabenauffüllung im Straßenbereich bis UK
Frostschutzschicht,

Vergütete Massen
entspr. Rohrgrabenaushub abzgl.
Verdrängung, Rohrüberdeckung und
Einbaustärken der Oberflächenwiederherstellung.
Menge: 120,000 m3

**4.04.003 Fördern, Einbau u. Verdichten von**
gelagertem kiesigem Material zur Rohrgrabenauffüllung
im Straßenbereich bis UK Frostschutzschicht,

Vergütete Massen
entspr. Rohrgrabenaushub abzgl.
Verdrängung, Rohrüberdeckung und
Einbaustärken des frostsicheren Oberbaus inkl.
Bodenaustausch für den Oberbau
Menge: 20,000 m3

#### 4.05 Zuschlag für Oberflächenarbeiten

*Hinweis*

**4.05.001 Gebundenen Oberbau aufbrechen im RG**
Gebundenen Oberbau aufbrechen und
aufnehmen. Material soweit erforderlich
zerkleinern. Verwertungsklasse A; Bereich
Rohrgraben und Restflächen
Befestigung aus Asphalt; Dicke ca. 6-25 cm;
Aufbruchbreite bis 1,00 m
Material in Eigentum des AN übernehmen und
einer Verwertung nach Wahl des AN zuführen.
Menge: 40,000 m3

**4.05.002 ZS für Zwischenlagerung**
Zwischenlagerung innerhalb Baustelle.
Menge: 40,000 m3

**4.05.003 Schicht ohne Bindemittel aufnehmen**
StLKNr. 11.24  112/006.91.90.99
Schicht ohne Bindemittel aufnehmen.
(21)A  Schicht 'Frostschutzkies (vom AN eingebaut)'
Dicke bis 5-10 cm.
(31)A  Fläche 'Fahrbahn, Gehweg, Parkplätze'
(41)A  Baustoffgemisch 'in Eigentum des AN übernehmen
und nach Wahl des AN verwerten'
Menge: 10,000 m2

**4.05.004 Deckschicht ohne Bindemittel herstellen**
StLKNr. 11.08  910/401.02.01.02
Deckschicht ohne Bindemittel (DoB) herstellen
(11)A  auf 'FSS '
in Wegen,
(31)A  Einbaudicke cm '5 '
Baustoffgemisch 0/16 gebrochenes Material
Menge: 10,000 m2

**4.05.005 Asphalt trennen**
Asphaltoberbau geradlinig trennen durch
Schneiden senkrecht,
Geh- u. Radwegbereich
Trenntiefe von 6 bis 12 cm
Menge: 140,000 m

**4.05.006 Asphalt trennen**
Asphaltoberbau geradlinig trennen durch
Schneiden senkrecht, Trenntiefe von 10 bis 18 cm
Menge: 80,000 m

**4.05.007 Aspahlt trennen**
Asphaltoberbau geradlinig trennen durch
Schneiden senkrecht, Trenntiefe von 18-26 cm.
Menge: 265,000 m

**4.05.008 FSS herstellen im RG**
Frostschutzschicht (FSS) herstellen,
Einbaubereich Rohrgraben und Restflächen,
Baustoffgemisch ohne industriell
hergestellte Gesteinskörnung, Einbaudicke
40 - 50 cm, Baustoffgemisch 0/63,
Verformungsmodul EV2 min. MN/m2 120;
Verhältniswert der Verformungsmodule
EV2/EV1 max 2,2.
Die vorübergehende Auffüllung der FSS bis
OK vorhandene Asphaltschicht und den
Wiederausbau und in Eigentum des AN
übernehmen, auf UK neue Asphaltschicht sind
einzurechnen. Die FSS wird lediglich bis UK
ATS neu vergütet.
Menge: 250,000 m3

**4.05.009 Planum herstellen im Rohrgraben**
Planum herstellen auf FSS.
Einbaubereich Rohrgraben und Restflächen,
Max. Abweichung von der
Sollhöhe +2/-2 cm.
Menge: 230,000 m2

**4.05.010 Schichtenverbund herstellen im RG**
Schichtenverbund durch Ansprühen der
Unterlage mit bitumenhaltigem Bindemittel
herstellen, maschinell mit
Rampenspritzgerät. Einbaubereich Rohrgraben und
Restflächen. Verschmutzte Unterlage bzw.
einzelne verschmutzte Stellen vorher
reinigen.Kehrgut in Eigentum des AN
übernehmen und einer Verwertung nach Wahl
des AN zuführen. Bindemittel C40BF1-S,
Bindemittelmenge ca. 250 g/m2.
Menge: 230,000 m2

**4.05.011 AC 22 TN herstellen im RG**
aus AC 22 TN auf FSS, Einbaubereich Rohrgraben und
Restflächen, Einbaudicke 8 cm, mit
Bindemittel Bitumen 50/70.
in Verkehrsflächen Gehwegbereich
Menge: 50,000 m2

**4.05.012 AC 22 TN herstellen im RG**
aus AC 22 TN auf FSS, Einbaubereich Rohrgraben und
Restflächen, Einbaudicke 10,5 cm, mit
Bindemittel Bitumen 50/70.
Menge: 40,000 m2

**4.05.013 AC 32 TN herstellen im RG**
aus AC 32 TN auf FSS, Einbaubereich Rohrgraben und
Restflächen, Einbaudicke 14 cm, mit
Bindemittel Bitumen 50/70.
Menge: 145,000 m

**4.05.014 AC 11 D N herstellen im RG**
incl. Abstumpfung der Oberfläche.
Einbaubereich Rohrgraben und
Restflächen.
Einbaudicke 4,0 cm, mit Bindemittel Bitumen
50/70, Gesteinskörnungen SZ18 mit
Edelsplitt, Edelbrechsand aus Gesteinsart
wie Edelsplitt, Natursand, Kalksteinmehl -
splittreich.
Menge: 145,000 m2

**4.05.015 AC 8 D N herstellen im RG**
incl. Abstumpfung der Oberfläche.
Einbaubereich Rohrgraben und
Restflächen,
Einbaudicke 3,5 cm, mit Bindemittel Bitumen
70/100, Gesteinskörnungen SZ26  mit
Edelsplitt, Edelbrechsand aus Gesteinsart
wie Edelsplitt, Natursand, Kalksteinmehl -
splittreich.
Menge: 40,000 m2

**4.05.016 AC 5 D L herstellen**
StLKNr. 07.23  113/368.11.10.00.00
Asphaltdeckschicht aus Asphaltbeton für Asphaltdeckschichten AC 5 D L herstellen. Anlieferung des
Asphaltmischguts in thermoisolierten
Transportbehältern.
In Verkehrsflächen für Geh- und Radwege.
Einbaudicke = 3 cm.
Bindemittel = 70/100.
Menge: 50,000 m2

**4.05.017 Anschluss mit Fugenband herstellen**
Anschluss an bestehende Decken oder
Bauteile in der Dicke der
Asphaltdeckschicht mit anschmelzbarem
Fugenband herstellen. Dicke der Deckschicht
3,5 bis 4,0 cm Breite des Fugenbandes mm
10.
Menge: 500,000 m

**4.05.018 Bordstein aufnehmen**
StLKNr. 07.23  115/031.12.11.00
Bordstein aufnehmen.
Bordstein = Hoch- und Rundbordstein aus Beton, Breite
bis 18 cm, Höhe bis 30 cm.
Fundament aus Beton, über 10 bis 20 cm dick, aufbrechen.
Wiederverwendbare Bordsteine säubern, auf Paletten stapeln, innerhalb der Baustelle fördern und sortiert lagern.
Nicht wiederverwendbare Bordsteine und übriges Aufbruchgut nach Wahl des AN verwerten.
Menge: 15,000 m

**4.05.019 Streifen/ Rinne aus Betonst. aufn.**
StLKNr. 07.23  115/036.31.11.99
Streifen oder Rinne mit Pflastersteinen aus Beton aufnehmen. Aufbruch der Tragschicht wird gesondert
vergütet.
Pflasterstein über 10 bis 12 cm dick.
Breite des Streifens/der Rinne bis 20 cm.
Mit Fugenfüllung aus hydraulisch gebundenem Fu-
genmörtel.
Fundament aus Beton/Mörtel, bis 10 cm dick, aufbrechen.
(41)A Steine und Aufbruchgut 'Steine innerhalb
Baustelle
lagern; übriges Aufbruchgut ini Eigentum des AN
übernehmen. '
Menge: 15,000 m

**4.05.020 Rinne mit Pflasterst. des AG herst.**
Rinne mit Pflastersteinen des AG herstellen. Steine von
AN ausgebaut. (vgl. OZ001)
Steine aufnehmen, fördern und abladen. Steine vor dem
Versetzen von ungebundenen Verschmutzungen säubern.
Als Läufer vor Bordstein herstellen (Bordrinne)
Format für Rastermaß des Pflastersteins 350x180x120 mm
Pflasterstein aus Beton
Breite 1-zeilig.
Beton für Fundament mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Menge: 15,000 m

**4.05.021 Bordstein des AG setzen**
StLKNr. 07.23  115/321.11.11.11
Bordstein des AG setzen. Breite der Rückenstütze mind.
15 cm.
Bordstein aus Beton ca. 24/25 bis 18/30 cm.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle.
Rückenstütze bis 10 cm unter Oberkante Bordstein. Beton
mit einer Druckfestigkeit (Einzelwert) am Bohrkern von
mind. 12 MPa.
Fundamentbeton mit einer Druckfestigkeit (Einzelwert)
am Bohrkern von mind. 12 MPa.
Menge: 15,000 m

#### 4.06 Kabelschutzrohre

*Hinweis*
Kabelschutzrohre aus Lager Stadtwerke Waldkraiburg
GmbH, Geretsrieder Straße 34 holen und verlegen, incl
Trassenwarnband gelb mit
Aufschrift und Abstandshalter alle 2,0 m

aus Material .PP., Innenwand .glatt., außen glatt.

**4.06.001 DN 100**
Material: Kabelschutzrohr aus PE-HD mit Steckmuffe nach
DIN 16874, aus Lager Stadtwerke Waldkraiburg GmbH,
Geretsrieder Straße 34 holen und verlegen
incl Trassenwarnband gelb mit
Aufschrift und Abstandshalter alle 2,0 m

Typ: Vollwandrohr, glatte Innen- und Außenflächen
incl Durchgängigkeitsprüfung.

Muffentyp: angeformte Steckmuffe (SM)

Dichtring: Kompressionslippendichtung Typ  "SX"
(werkseitig eingelegt)

Farbe: rot mit stadtwerkespezifischen Aufdruck

liefern und verlegen

Stangenware

Entfernung: ca. 3,0 km
Menge: 300,000 m

**4.06.002 Bogen DN 100, 15° - 45°**
Material: Kabelschutzrohrbogen aus PE-HD mit Steckmuffe
nach DIN 16874, aus Lager Stadtwerke Waldkraiburg GmbH,
Geretsrieder Straße 34 holen und verlegen

Typ: Vollwandrohr, glatte Innen- und Außenflächen
incl Durchgängigkeitsprüfung.

Dichtring: Kompressionslippendichtung Typ "SX"
(werkseitig eingelegt)

Radius: 1,0 m
Gradzahl: 15° bis 30°

Farbe: schwarz

Entfernug: ca 3,0 km
Menge: 15,000 St

**4.06.003 ZS für Formstücke**
ZS für Formstücke DN 100

Überschubmuffe, Muffenstopfen usw.

aus Lager Stadtwerke Waldkraiburg GmbH, Geretsrieder
Straße 34 holen und verlegen

Entfernug: ca 3,0 km
Menge: 70,000 St

**4.06.004 DN 160**
Material: Kabelschutzrohr aus PE-HD mit Steckmuffe nach
DIN 16874, aus Lager Stadtwerke Waldkraiburg GmbH,
Geretsrieder Straße 34 holen und verlegen
incl Trassenwarnband gelb mit
Aufschrift und Abstandshalter alle 2,0 m

Typ: Vollwandrohr, glatte Innen- und Außenflächen
incl Durchgängigkeitsprüfung.

Muffentyp: angeformte Steckmuffe (SM)

Dichtring: Kompressionslippendichtung Typ  "SX"
(werkseitig eingelegt)

Farbe: rot oder schwarz mit stadtwerkespezifischen
Aufdruck

liefern und verlegen

Stangenware

Entfernung: ca. 3,0 km
Menge: 1410,000 m

**4.06.005 Bogen Dn 160, 15° - 45°**
Material: Kabelschutzrohrbogen aus PE-HD mit Steckmuffe
nach DIN 16874, aus Lager Stadtwerke Waldkraiburg GmbH,
Geretsrieder Straße 34 holen und verlegen

Typ: Vollwandrohr, glatte Innen- und Außenflächen
incl Durchgängigkeitsprüfung.

Dichtring: Kompressionslippendichtung Typ "SX"
(werkseitig eingelegt)

Radius: 1,0 m
Gradzahl: 15° bis 30°

Farbe: schwarz

Entfernug: ca 3,0 km
Menge: 50,000 St

**4.06.006 ZS für Formstücke**
ZS für Formstücke DN 160

Überschubmuffe, Muffenstopfen usw.

aus Lager Stadtwerke Waldkraiburg GmbH, Geretsrieder
Straße 34 holen und verlegen

Entfernug: ca 3,0 km
Menge: 10,000 St

#### 4.07 Kabelsysteme

*Hinweis*
Kabelsysteme aus Lager Stadtwerke Waldkraiburg GmbH,
Geretsrieder Straße 34 holen und verlegen, incl
Trassenwarnband gelb mit Aufschrift

**4.07.001 Liefern u. Einziehen der Mittelspannungsleitung**
Mittelspannungsleitung NA2X(S)F2Yv 3x1x150mm² aus Lager
Stadtwerke Waldkraiburg GmbH, Geretsrieder Straße 34
holen und in Leerrohr einziehen
per Systemmeter
einschl. Dokumentation (Zugprotokoll)

Entfernung: ca. 3,0 km
Menge: 710,000 m

**4.07.002 Liefern u. Einziehen der Niederspannungsleitung**
Niederspannungsleitung NA2X2Y-J 4x150mm² aus Lager
Stadtwerke Waldkraiburg GmbH, Geretsrieder Straße 34
holen und in Leerrohr einziehen
per Systemmeter
einschl. Dokumentation (Zugprotokoll)

Entfernung: ca. 3,0 km
Menge: 1880,000 m

**4.07.003 Liefern u. Verlegen der Niederspannungsleitung**
Niederspannungskabel NA2X2Y-J 4x150 mm²
Rollenware Trommeldurchmesser 2,0 m

aus Lager Stadtwerke Waldkraiburg GmbH, Geretsrieder
Straße 34 holen,

im Sandbett verlegen,
incl Trassenwarnband gelb mit
Aufschrift

Entfernung: im Mittel ca. 3,0 km
Menge: 3520,000 m

**4.07.004 Verbindungsmuffen Mittelspannung**
Verbindungsmuffen für die Mittelspannungsleitungen
werden vom AG gestellt und ausgeführt.
Der Aufwand für die Unterbrechnung ist zu kalkulieren
Menge: 1,000 St

**4.07.005 Verbindungsmuffen Niederspannung**
Verbindungsmuffen für die Niederspannungsleitungen
werden vom AG gestellt und ausgeführt.
Der Aufwand für die Unterbrechnung ist zu kalkulieren
Menge: 10,000 St

#### 4.08 Kabelverteilerschränke

*Hinweis*
Kabelverteilerschränke wird von AG gestellt, auf
Baustelle liefern und nach Herstellerangaben setzen.

**4.08.001 Kabelverteilerschrank DIN 00/460 (KV 2)**
Kabelverteilerschrank (KV 2) Größe 00 von AG gestellt
auf Baustelle liefern und nach Herstellerangaben
setzen.

Eingrabsockel: 455x950x310 mm (B x H x T)

inkl. Kunststoffsockelrost KSR und Sockelfüller (48 l)

Typ S X00 950/320

Entfernung: Bauhof - Baustelle ca. 3,0 Km
Menge: 49,000 St

**4.08.002 Kabelverteilerschrank DIN 0/850 (KV 4)**
Kabelverteilerschrank (KV 4) Größe 0 von AG gestellt
auf Baustelle liefern und nach Herstellerangaben
setzen.

Eingrabsockel: 590x869x320 mm (B x H x T)

inkl. Kunststoffsockelrost KSR und Sockelfüller (48 l)

Typ S X00 950/320

Entfernung: im Mittel ca. 3,0 km
Menge: 4,000 St

#### 4.09 Schächte

*Hinweis*
Alle Kabelschächte müssen mit einem geprägten
Edelstahlschild (ca. 15 x 10 cm) im Schachtinneren (bei
offener Schachtabdeckung lesbar) mit der eingepräten
Schachtnummer versehen werden.

Diese Leistungen sind in die Schachtposition mit
einzurechnen.

**4.09.001 Kabelzugschacht aus Beton 2000x2000 mm mit Abdeckung**
Gesamthöhe = 286 cm, Klasse D 400

aus Stahlbetonfertigteilen = C 40/50 DIN 1045
bestehend aus:

1 Unterteil mit Boden 230 cm hoch mit Sickerloch
1 Übergangsplatte 24 cm hoch mit Einstieg l.W. 140 x 70
cm
1 Höhenausgleich auf Übergangsplatte 20 cm hoch
l. W. 140 x 70 cm
2 Kabelschachtabdeckung mit / ohne Belüftung 12 cm hoch
aus Beton-Guss

liefern und setzen auf 10 cm Rieselauflage

Fabrikat: Beton Bernrieder oder gleichwertig
Menge: 1,000 St

**4.09.002 Kabelzugschacht aus Beton 2000x1500 mm mit Abdeckung**
Kabelzugschacht als Topfschacht l.W. 200 x 150 cm

Gesamthöhe = 169 cm, Klasse D 400
aus Stahlbetonfertigteilen = C 35/45 DIN 1045
bestehend aus:

1 Unterteil mit Boden 113 cm hoch mit Sickerloch
1 Übergangsplatte 24 cm hoch mit Einstieg l.W. 140 x 70
cm
1 Höhenausgleich auf Übergangsplatte 20 cm hoch
l. W. 140 x 70 cm
1 Kabelschachtabdeckung ohne Belüftung 12 cm hoch aus
Beton-Guss l.W. 144 x 70 cm

liefern und setzen auf 10 cm Rieselauflage

Fabrikat: Beton Bernrieder oder gleichwertig
Menge: 2,000 St

#### 4.10 Kernbohrung

*Hinweis*
Kernbohrungen in Wände aus Stahlbeton, Beton und
Mauerwerk waagerecht, Bauteildicke bis 40 cm, einschl.
lösen und beseitigen des Bohrkerns, einschl.
Beschichtung der Kernbohrungswandungen zur Versiegelung
der Betonporen und zum Korrosionsschutz des
Bewehrungsstahls bzw. Versiegelung des Mauerweks .
Außerdem sind die Kernbohrungen vor dem Setzen der
Mauerdurchführungen (z.B. Hauff - MIS 90) auf der
Gebäudeaußenseite mit Bitumen zu bestreichen.
Abrechnung je cm Bohrtiefe.

**4.10.001 Kernbohrung 200mm**
Kernbohrungen 200 mm in Trafostation oder Schacht aus
Beton herstellen,
Bauteildicke bis 30 cm, einschl. lösen und beseitigen
des Bohrkerns.

Abrechnung je cm Bohrtiefe.

Kernbohrung in Beton etc.  Durchmesser 200 mm  je cm
Menge: 358,000 cm

**4.10.002 Ringraumdichtung 200mm**
Dichteinsatz für Kernbohrung 200 mm u. Rohr 160-170 mm
Menge: 17,000 St

**4.10.003 Kernbohrung versiegeln**
Schnittflächen der Kernbohrung mit KB-Epoxidharz
versiegeln.
Menge: 17,000 St

### 5 LWL

#### 5.01 Baustelleneinrichtung

##### 5.01.01 Baustelleneinrichtung

**5.01.01.001 Baustelle einricht. vorhalten u. räumen**
Einrichten, Vorhalten und Räumen der Baustellen
einrichtung für Baustellen von längerer Dauer.
Baustelleneinrichtung herstellen,
einschließlich Beschaffen von Lager- und Arbeitsflächen sowie von Zufahrtswegen zur Baustelle
über die vom AG zur Verfügung gestellten hinaus.
Anlegen der Lager- und Arbeitsplätze.
Geräte, Werkzeuge und sonstige Betriebsmittel anfahren
und betriebsfertig aufstellen.
Baubüros, Unterkünfte, Werkstätten, abschließbare
Lagerräume und dgl. anfahren, aufbauen und einrichten.
Strom-, Wasseranschluss sowie Entsorgungseinrichtungen und dgl. für die Baustelle, soweit erforderlich,
herstellen.
Freimachen des Geländes sowie Oberbodenarbeiten
gehören zum Leistungsumfang.
Gerüste, Arbeitsbühnen und dgl. werden gesondert
vergütet, soweit sie nicht Nebenleistungen sind.
Baustelleneinrichtung vorhalten.
Vorhalten, Unterhalten und Betreiben der Anlagen und
Einrichtungen einschließlich Mieten, Pacht, Gebühren
und dgl..
Räumen der Baustelle von allen Geräten,
Anlagen, Einrichtungen und dgl. einschließlich Rückbau
der vom AN erstellten Zufahrtswege.
Alle Flächen entsprechend dem ursprünglichen Zustand
unter Wahrung der landschaftspflegerischen Belange
ordnungsgemäß herrichten.
Menge: 1,000 Psch

#### 5.02 Rohrsysteme LWL

##### 5.02.01 Materiallieferung Microductnetz

*Hinweis*
Vorbemerkung LWL-Leerrohrsystem Der Auftraggeber
erweitert sein bestehendes Fernwärmenetz. Im Zuge der
durchzuführenden Baumaßnahmen soll ein
LWL-Leerrohrsystem in Form eines Microductsystems für
ein Glasfasernetz im Rahmen des Fernwärmenetzausbaus
mitverlegt werden.
Die Arbeiten erfolgen im zentralen Ortsbereich und sind
im Terminplan eng an die Verlegung der
Fernwärmeleitungen und die damit verbundenen Tief-und
Straßenbauarbeiten verbunden. Bei der Durchführung der
Arbeiten für das Microductsystem ist somit der
Terminplan und der Bauablauf in der Fernwärmetrasse
maßgeblich. Alle das Microductsystem betreffenden
Arbeiten sind somit auf den obigen Ablauf abzustimmen.
Bauverzögerungen sind zwingend zu vermeiden. Vor allem
bei der Verlegung der Microducts für die Hausanschlüsse
sind die durch die Fernwärmeverlegung vorgegebenen
Termine einzuhalten.
Um die Koordination sicherstellen zu können, ist die
Anwesenheit eines weisungsbefugten Mitarbeiters bei den
Baubesprechungen (Jour Fixe, JF) erforderlich. Die
hierfür entstehenden Kosten sind in die Einheitspreise
mit einzukalkulieren.
Die vom Hersteller der Microducts und Microductverbände
vorgegebenen Verlegerichtlinien sind zwingend
einzuhalten. Bei der horizontalen und vertikalen
Verlegung sind insbesondere die darin vorgeschriebenen
minimalen Verlegeradien zwingend einzuhalten und die
Microductverbände sind geradlinig und gestreckt in den
Graben einzulegen. Höhensprünge sind nicht zulässig.
Verlegelängen in der Trasse sind möglichst lang zu
wählen, Steckverbindungen sind weitestgehend zu
vermeiden. Steckverbinder sind immer 5cm zueinander
versetzt zu montieren. Generell ist die Verbindung von
Microducts im Bereich von Biegungen nicht zulässig. Der
AN hat für sein Verlegepersonal Einweiseschulungen
nachzuweisen, beziehungsweise vor Baubeginn durch den
Rohrlieferanten speziell auf die Anwendung des
Microductsystems schulen zu lassen
(Baustelleneinweisung). Die Einweisung ist zu
dokumentieren.
Verbindungsstellen sind immer mit Digitalphotos und
GPS-Daten zu dokumentieren und elektronisch am offenen
Graben einzumessen.
Die Prüfung der Dichtheit und der Durchgängigkeit der
Leerrohre und Microducts hat durch den AN mit folgender
Methode zu erfolgen:
Alle Microducts Einzelröhrchen werden mit einem LWL
Kabel 12 E 9/125 µm testweise eingeblasen. Das Kabel
wird nach Prüfung wieder ausgeblasen. Die Ergebnisse
sind nach Angabe AN zu dokumentieren (Liste mit
folgenden Angaben: Bezeichnung, Länge, Schacht,
Bemerkung) und den AG zu übergeben.
Der AN hat die Microductverbände eindeutig und
dauerhaft im Abstand von 2,0 Metern sowie an Schacht-,
Gebäude- und Kabelverzweigereintritten mit der
zugehörigen Kennzeichnung entsprechend der vom AG
vorgegebenen Verlege-/Querschnittsskizze zu beschriften
(Beschriftungssystem geprägt oder erhaben) und zu
dokumentieren.

Alle Materialien des Microductsystems sind allseitig in
10cm Sandbettung und Umhüllung im Rohrgraben auf einer
gesonderter Zwischenplanie zu verlegen.

Werden mehrere Microductverbände im Graben verlegt
(max. 5 Verbände nebeneinander) nach Vorgabe AN, sind
diese untereinander mit einer Sandumhüllung von 3 cm zu
verlegen. Materiallieferung und Einbau - Sand 0/2 - ist
in die Verlegposition mit einzurechnen.
Hausanschlüsse werden nur in Verbindung mit
Fernwärmehausanschlüssen eingebaut. Die Microducts
werden direkt auf die Sanddeckung der Fernwärmerohre
verlegt. Nur im Bereich von außerhalb der Trasse
liegenden seitlichen Kabelverzweigern und Schächten
werden die Microductverbände in separaten, von der
Fernwärme unabhängigen Gräben verlegt.
Microductenden müssen grundsätzlich immer gegen das
Eindringen von Schmutz und Wasser mit geeigneten
Endkappen verschlossen gehalten werden. Die Enden
dürfen nur bei der direkten Montagearbeit offen sein.
Microducts dürfen nur mit speziellen, vom Hersteller
zugelassenen Schlauchschneidern senkrecht zur
Rohrmittelachse geschnitten werden. Jegliche
spanerzeugende Bearbeitung der Microducts wie zum
Beispiel sägen oder feilen ist unzulässig. Die
Microduct Farbcodes müssen vollständig kompatibel mit
dem Farbcode der Fa. Gabocom sein.
Gleiches gilt für die Aussen - und Innendurchmesser der
Microducts.

Die folgenden Positionen sind grundsätzlich zu liefern
und zu montieren. Der AG behält sich jedoch vor,
alternativ Material zur Montage durch den AN ganz oder
teilweise selbst zu stellen.

*Hinweis*
Materiallieferung Microductnetz
Die vorgegebenen (siehe Technische Anlagen) Farbcodes
und Farbreihenfolgen der Microduct Rohrverbände sind
verbindlich einzuhalten.
Das Material muss vollumfänglich Systemkompatibel mit
dem bereits im Netz verlegten System Gabocom sein.

*Hinweis*
Der Transport zur und das Handling und Vorhalten von
Materialien auf der Baustelle sind pauschal in die
Lieferpositionen einzukalkulieren und werden nicht
gesondert vergütet.

**5.02.01.001 MD-Verband 24x7**
Microductverband flexibel zur direkten Erdverlegung
geeignet.

Bestehend aus zwei Mantelrohren

Mantelrohr außen 50+0,5x0,5+0,2 mm

Mantelrohr gefüllt mit 24 Stück erdverlegbaren
Microducts 7 x 1,5 mm

Außenkontur variabel (rund bis oval bis nierenförmig)

Dicht gegen Gas und Wasser, Nenndruck 1 bar

Zulässige Zugbelastung des Mantelrohres = 700 N

Die einzelnen Minirohre sind zur eindeutigen
Identifikation eindeutig farblich gekennzeichnet mit
zwei verschiedenen Farben,
Reihenfolge: Farbstreifen, transparent, Farbstreifen,
transparent, Streifenbreite ca. 4,8 mm

Zeitstandfestigkeit nach DIN 8075

Geeignet zum Abdichten gegen Gas und Wasser bis 0,5 bar
mit Abdichtelement 50 mm

Geeignet zum Einziehen in bestehende Rohrtrassen

Fabrikat: Gabo Systemtechnik GmbH
Typ: SRV-G 50/24x7 tc
Menge: 1390,000 m

**5.02.01.002 MD Einzelrohr 1x7**
Einzelnes Microduct 1x7 geeignet zur direkten
Erdverlegung.
Außendurchmesser: 7 mm
Wandstärke: 1,5 mm
(Toleranzen: 7 mm +0,1; 1,5 mm +0,1)

Mit optimierten Gleitrippen innen und spezieller
Eignung zum Einblasen hochwertiger Glasfaserkabel über
große Längen

Berstdruck min. 60 bar

Scheiteldruckfestigkeit 2500 N bei 15 % Verformung
entspr. DIN EN 50086

Zeitstandsfestigkeit nach DIN 8075

UV Stabilität für 3 Jahre südeuropäisches Klima

Abriebfeste aufgedruckte oder geprägte fortlaufende
Metrierung

Fabrikat: gabo Systemtechnik GmbH
Typ: Speedpipe Ground 7 x 1,5
Menge: 910,000 m

**5.02.01.003 Doppelsteckmuffe permanent MD 7 mm**
Gas- und wasserdichte Doppelsteckmuffe zur permanenten
Verbindung zweier Microducts 7mm.

Zugfest = 200 N

Lösbar nach Entfernen des Sicherungsringes

Berstdruck mind. 15 bar

Fabrikat: gabo Systemtechnik GmbH
Typ: DSM 7 permanent
Menge: 250,000 St

**5.02.01.004 Endstopfen permanent für MD 7 mm**
Gas- und wasserdichte Endsteckmuffe zum permaneneten
Verschließen eines Microductendes 7mm.

Zugfest = 200 N

Lösbar nach Entfernen des Sicherungsringes

Berstdruck mind. 15 bar

Fabrikat: gabo Systemtechnik GmbH
Typ: ES 7 permanent
Menge: 850,000 St

**5.02.01.005 Microductverband 5x14**
Microductverband flexibel zur direkten Erdverlegung
geeignet.

Bestehend aus Mantelrohr außen 50 + 0,5 x 0,5 + 0,2 mm

Mantelrohr innen gefüllt mit 5 Stück erdverlegbaren
Microducts 14 x 2,0mm

Außenkontur variabel (rund bis oval bis nierenförmig)

Dicht gegen Gas und Wasser, Nenndruck 1 bar

Zulässige Zugbelastung des Mantelrohres = 700 N

Die einzelnen Minirohre sind zur eindeutigen
Identifikation eindeutig farblich gekennzeichnet mit
zwei verschiedenen Farben,
Reihenfolge: Farbstreifen, transparent, Farbstreifen,
transparent, Streifenbreite ca. 9,5 mm

Zeitstandfestigkeit nach DIN 8075

Geeignet für muffenloses Abzweigen

Geeignet zum Abdichten gegen Gas und Wasser bis 0,5 bar
mit Abdichtelement 50 mm

Geeignet zum Einziehen in bestehende Rohrtrassen

Fabrikat: gabo Systemtechnik GmbH
Typ: SRV-G 50/5x14 tc
Menge: 1070,000 m

**5.02.01.006 Doppelsteckmuffe permanent für Microduct 14 mm**
Gas- und wasserdichte Doppelsteckmuffe zur permaneneten
Verbindung zweier Microducts 14 mm.

Zugfest = 500 N

Lösbar nach Entfernen des Sicherungsringes

Berstdruck mind. 15 bar

Fabrikat: gabo Systemtechnik GmbH
Typ: DSM 14 permanent
Menge: 25,000 St

**5.02.01.007 Endstopfen permanent für Microduct 14 mm**
Gas- und wasserdichte Endsteckmuffe zum permaneneten
Verschliesen eines Microductendes 14mm.

Zugfest = 500 N

Lösbar nach Entfernen des Sicherungsringes

Berstdruck mind. 15 bar

Fabrikat: gabo Systemtechnik GmbH
Typ: ES 14 permanent
Menge: 125,000 St

#### 5.03 Verlegung Microductverbände und Kabelschutzrohre

##### 5.03.01 Verlegung Microductverbände und Kabelschutzrohre

*Hinweis*
Hinweis Verlegen und Einziehen von MD-Verbänden, MD und
Schutzrohren
In der Haupttrasse entlang der Straßenachse werden die
Microductverbände mittig über der Fernwärmeleitung nach
Bedarf in einer oder in mehreren Lagen verlegt. Die
Vorgaben des AG mit der Zuordnung der Lage der
einzelnen Microductverbände zueinander im Graben sind
einzuhalten. Microductverbände 24x7 sowie einzelne
Microducts, die im jeweiligen Streckenabschnitt für
Hausanschlüsse genutzt werden, sind grundsätzlich in
der obersten Lage zu verlegen. Vor Bauausführung werden
die Verlegepläne belegungsbezogen übergeben. Die
Einbindung von Ziehschächten oder Kabelverzweigern
außerhalb der Haupttrasse (z.B. in Gehwegen) ist
vorgesehen und wird in den Ausführungsplänen
dargestellt.

In die EP sind folgende Materialien und Leistungen
einzurechnen:
- Abwickeln und Ablängen von Microduct und Microduct-
Verbänden von Kabeltrommeln
- zum Auslegen und Einziehen benötigtes Werkzeug
- Auslegen der Microductverbände und Microducts in der
erforderlichen Anzahl und Länge für den jeweiligen
Bauabschnitt.
- Kennzeichnung der Microductverbände und Microducts im
Abstand von max. 2 Metern sowie an allen Anfangs- und
Endpunkten der Schutzrohrtrassen mit dauerhaft
beschrifteten Kabelkennzeichnungsschildern (geprägt
oder erhaben) bei der
Parallelverlegung von mehr als einem Verband,
Kennzeichnung gem Vorgabe AG (max. 10 Zeichen),
inklusive Lieferung und Beschriftung der
Kabelkennzeichnungsschilder.
- Lieferung und Einbau der Sandumhüllung (entsprechend
der Baustoffanweisung des Rohrherstellers)
- Das Vorbereiten des Microductverbandes/Microducts,
das Legen und Verschließen der Abdichtungen /
Rohrverbundmuffen (entsprechend der Montageanweisung
des Herstellers)
- Herstellen der erforderlichen Microductverbindungen
(entsprechend Montageanweisung des Herstellers) und
Lieferung der zugehörigen Steckverbinder zum Verbinden
von Teillängen.
- Alle Anschnitte der Microducts, Microduct-Verbände
und Kabelschutzrohre sind zum Schutz vor Eindringen von
Sand, Schmutz und Wasser sofort nach Anschnitt mit
typgerechten Schutzkappen bis zur endgültigen Montage
zu verschließen
- Verlegung eines Trassenwarnbandes
"ACHTUNG Glasfaserkabel" mittig, 20cm über der
Microductoberkante. TWB wird vom AG gestellt.

Für die Microduct- und Microductverband-Verlegung
stellt der AN eine Verlegeaufsicht für die
Beaufsichtigung der fach- und sachgerechten Verlegung.
Außerdem erstellt die Verlegeaufsicht die
Aufmassunterlagen für die Berichtigung der
Planunterlagen.
Der AN hat sein Personal und das seines Nachunternehmer
für die jeweilige Technik beim Hersteller zertifizieren
zu lassen. Die Zertifizierung ist vor Arbeitseinsatz
dem AG nachzuweisen.
Es darf für alle Arbeiten nur das vom Hersteller
vorgegebene Werkzeug verwendet werden, dieses ist durch
den AN zu beschaffen.
Die Verlegung ist unabhängig von den Graben- oder
Grubenabmessungen zu kalkulieren.
Die Abrechnung erfolgt nach tatsächlicher Grabenlänge.

**5.03.01.001 Verlegung von einem Microductverband**
Verlegung von einem Microductverband 5x14, 24x7 oder
2x7 in
einem Grabenabschnitt.

Je m Grabenlänge
Menge: 2460,000 m

**5.03.01.002 Trassenwarnband je Meter**
Trassenwarnband bauseits (wird vom AG gestellt) je
Meter
Aufdruck "Stadtwerke LWL"
verlegen über dem Sandbett über
dem Leerrohr
Menge: 7297,000 m

#### 5.04 Herstellen Hausanschluss

##### 5.04.01 Herstellen Hausanschluss

*Hinweis*
Alle Hauseinführungen sind mit einer Ringraumdichtung
vom Typ MIS 90 für Einführung LWL und Datenleitung von
Hauff-Technik herzustellen.

Es ist zu beachten, dass dies eine Sonderanfertigung
von Hauff-Technik und vom AN zu bestellen ist.

**5.04.01.001 Herstellen Hauseinführung 1x7**
Gem. Vorgabe AG zwei Microducts 7 von der Haupttrasse
in eingesandeten Rohrgraben mit allseitiger 10 cm
Sandumhüllung einlegen. Trassenwarnband 20 cm über
Microduct verlegen. Abzweig auf Haupttrasse mit
Steckkupplung herstellen und zur kontrollierten
Microduct-Umlenkung die Biegeradienkontrolle einbauen
und mit Kabelbinder befestigen. Ungenutzte Microducts
mit permanenten Endstopfen verschließen. Microduct
durch die Hauseinführung in das Gebäude einführen.
Hauseinführung klein gem. Herstellerangaben einbauen.
In diese Position ist die Verlegung des Microduct auf
einer Länge von bis zu 15 Metern zwischen Abzweig und
Hauseinführung einzukalkulieren. Microduct 1 Meter in
das Gebäude ragen lassen, Gasstop montieren, und mit
Rasterbogen parallel zur Wand fixieren.

Pauschal
Menge: 103,000 St

**5.04.01.002 Zuschlag zu Hauseinführung 1x7**
Verlegen der Microducts wie bei Hauseinführung 1x7 je
weiterer Meter
Menge: 60,000 m

#### 5.05 Setzen Schächte

##### 5.05.01 Setzen Schächte

*Hinweis*
Alle Kabelschächte müssen mit einem geprägten
Edelstahlschild (ca. 15 x 10 cm) im Schachtinneren (bei
offener Schachtabdeckung lesbar) mit der eingepräten
Schachtnummer versehen werden.
Alle Speed-Pipe-Schachteinführungen müssen gegen
eindringen von Kies und Erdreich mit Brunnenschaum
abgedichtet werden.
Diese Leistungen sind in die Schachtposition mit
einzurechnen.

**5.05.01.001 Schacht 800x1400 Beton**
Kabelschacht 140 x 80 x 105 cm im Lichten aus
Stahlbetonfertigteilen = C 35/45 DIN 1045,
bemessen nach DIN Fachbericht 101
für Einwirkungen aus:
- Fußgängerverkehr (außergewöhnlich max. 40 kN Radlast)
- Straßenverkehr (max. 100 kN Radlast) DIN 4085
"Berechnung des Erddrucks".
Schachtabdeckung nach DIN EN 124 und DIN 1229
Entsprechend erforderlicher Brückenklasse  bis Klasse D
400 Geeignet für den Einbau von zwei ausklappbaren
Muffenhalterungen
Bestehend aus:
1 Bodenplatte mit Sickerloch, 20 cm (566 kg)
1 Zwischenrahmen 40 cm hoch mit Aussparungen (437 kg)
Weitere Zwischenrahmen nach Bedarf
1 Satz (4 Stück) Stahldollen d = 10 mm (2 kg)
1 Zwischenrahmen 40 cm hoch mit Aussparungen (437 kg)
1 Oberrahmen 17 cm hoch (Konus) (273 kg)
Schachtabdeckung 140/70 cm i. L. bestehend aus:
1 Deckelrahmen in Wateenstahleinfassung, 12 cm hoch
2-seitig aufdübelbar (41 kg)
2 Deckel, Füllung entsprechend Vorgabe des AG, ohne
Lüftungsrost bis Klasse D 400 (169 kg)
2 Kabeleinführungsplatte EP 6  für 6 Rohranbindungen DN
110 Benötigtes Montage- und Verbrauchsmaterial
Abladen, Zwischenlagern und Transport auf der Baustelle
zum Einbau auf vorbereiteter Sohle gem. Einbauanweisung
liefern und einbauen

Fabrikat Mönninghoff
Typ: Kabelschacht 88 R1
Menge: 3,000 St

**5.05.01.002 Einführen bis zu 4 Microductverbänden in einen Schacht**
Einführen bis zu 4 Microductverbänden in einen Schacht.
Herstellen der Schachteinführungen nach
Herstellerangabe.
Abdichtung zum Schacht mit Brunnenschaum
Der Microductverband muss mind. 1 Meter in den Schacht
ragen. Kennzeichnung des Microductverbands gem. Vorgabe
AG. Durch Aufschrift und Kabelschilder (geprägt)
Kennzeichnungsschilder sind in diese Position
einzukalkulieren.
Menge: 10,000 St

#### 5.06 Dokumentation

##### 5.06.01 Dokumentation

*Hinweis*
Die Dokumentation ist nach Vorgabe des AG in
elektronischer Form zu erstellen. Aus der Dokumentation
müssen sich eindeutig alle hergestellten Verbindungen
und die tatsächliche Lage der einzelnen Microducts und
Verbindungsstellen nachvollziehen lassen. Änderungen
der Ausführungsplanung sind als Rotstiftkorrektur
anzuzeigen. Die Bezeichnung von Bauteilen, Verbänden
und Verbindungen wird vom AG vorgegeben.

**5.06.01.001 Erstellen der Dokumentation**
Erstellen der Dokumentation für die Microductanlage.
Darin muss folgendes enthalten sein:
Dokumentation der Microductverbände entsprechend ihrer
Lage je Streckenabschnitt in einem Plan einschließlich
der Hausanschlüsse und der zugehörigen
Microductbelegung im Verband (Röhrchen Nummer / Farbe).
Gegenüber der Ausführungsplanung abweichende
Ausführungen sind in Rotstiftkorrektur in den Plänen
dazustellen.

Bezeichnungen und Kennzeichnung der Verbände mittels
Bilddokumentation und Kennzeichnung der geographischen
Lage der Aufnahme. Alle Abzweige, Kupplungsstellen und
Endabdichtungen sind zu fotografieren. Es ist zu
beachten, dass
sämtliche Kupplungs - und Abzweigstellen durch den
Vermesser
mit aufzunehmen sind.

Art, Anzahl und Lage der Hausanschlüsse
Microducts im Kabelverzweiger, die bereits einem
Gebäude zugeordnet sind, sind mit den zugehörigen
Adressen zu beschriften.

Erstellen von Schachtkarten zur Dokumentation der
eingeführten Leerrohre mit deren Bezeichnung und Lage
im Schacht.
Menge: 1,000 Psch

**5.06.01.002 Einmessen und Leitungsdokumentation LWL**
Einmessen und Leitungsdokumentation LWL

Einmessen und Leitungsdokumentation gemäss
Zeichnungsvorschrift Stadtwerke Waldkraiburg vom
23.09.2014. Einzurechnen sind alle Aufwendungen für die
Vermessung und Dokumentation gemäss
Zeichnungsvorschrift - hier für die LWL Leitungen.
Abrechnung der einfachen Länge der Achse der verlegten
Kabel im Rohrgraben auch wenn mehrere Kabel bzw.
Leerrohre in einem Rohrgraben verlegt werden . Unter
dieser Positionen sind alle neuverlegten
Versorgungsleitungen sowie Hausanschlussleitungen
abzurechnen.
Menge: 2300,000 m

#### 5.07 Tiefbau LWL

##### 5.07.01 Tiefbau Erdarbeiten

**5.07.01.001 Deckung Sand LWL-Leitung**
Füllmaterial einbauen für die Seitenverfüllung und die
obere Bettungsschicht in Kabel - und Rohrgräben,
profilgerecht,
mit vom AN zu liefernden Stoffen, Schichtdicke Da + bis
10 cm, nicht bindiger Mittel- bis Grobsand, Korngröße
0-4 mm, rundkantig, Natursand, NS Korngruppe 0/2, gemäß
DIN EN 12620 bzw. TL Min-StB, für
Fernwärmeleitungen und Wasserleitungen.

Schichtbreite: 60 cm
Schichtdicke: 25 cm
Menge: 280,000 m3

**5.07.01.002 Zwischenplanie LWL Leerrohrsysteme**
Zwischenplanie zur Aufnahme der Bettungsschicht und der
Leitungsstränge des LWL Systems.
Oberfläche im teilverfüllten Rohrgraben profilgerecht
planieren, einschließlich Planiekies und Geräte.
Im Zuge der FW - Rohrgrabenverfüllung (lagenweise)
mittig im Graben, oberhalb der Fernwärmerohre nach
Angaben des AG.
Mindestüberdeckung LWL - Leerrohrsystem ist zu
beachten.
Abrechnung:
Es dürfen max. 5 Verbände nebeneinander verlegt werden!
Ab dem 6. Verband erfolgt die Verlegung in einer neuen
Lage nach Absprache mit den Stadtwerken.
Unabhängig von der Anzahl der verlegten Leerrohrstränge
oder Rohre beträgt die maximale Abrechnungsbreite der
Zwischenplanie 80 cm.
Länge = verlegte Trassenlänge.
Menge: 1840,000 m2

##### 5.07.02 Regiearbeiten und Sonstiges

**5.07.02.001 Polier, Schachtmeister**
Verrechnungssaetze fuer Arbeitskraefte bei
Stundenlohnarbeiten,
Polier, Schachtmeister.
Menge: 3,000 h

**5.07.02.002 Spezialbaufacharbeiter**
Verrechnungssaetze fuer Arbeitskraefte bei
Stundenlohnarbeiten,
Spezialbaufacharbeiter (Berufsgr. II).
Menge: 3,000 h

**5.07.02.003 Baufachwerker**
Verrechnungssaetze fuer Arbeitskraefte bei
Stundenlohnarbeiten,
Baufachwerker (Berufsgr. VI).
Menge: 5,000 h

**5.07.02.004 LKW Allrad 15t**
Verrechnungssaetze fuer Lastkraftwagen
einschliesslich der Kosten fuer den Fahrer bei
Stundenlohnarbeiten,
LKW mit Allradantrieb bis 15t Nutzlast.
Menge: 3,000 h

**5.07.02.005 Bagger über 0,4 bis 1,0 m3**
Verrechnungssaetze fuer Baugeraete einschliesslich
der Kosten fuer das Bedienungspersonal bei
Stundenlohnarbeiten,
Bagger ueber 0,4 bis 1,0 m3.
Menge: 3,000 h

**5.07.02.006 Frontlader bis 45 kW**
Verrechnungssaetze fuer Baugeraete einschliesslich
der Kosten fuer das Bedienungspersonal bei
Stundenlohnarbeiten,
Frontlader, luftbereift bis 45 kW.
Menge: 3,000 h

**5.07.02.007 Flächenrüttler bis 0,75 t**
Verrechnungssaetze für Baugeraete einschliesslich
der Kosten für das Bedienungspersonal bei
Stundenlohnarbeiten,
Flächenrüttler (Rüttelverdichter) bis 0,75 t.
Menge: 3,000 h

### 6 DATENLEITUNG

#### 6.01 Leitungssystem Daten

##### 6.01.01 FW-Steuerleitung

*Hinweis*
Anmerkung zur Ausführung

Bei der Verlegung der Datenkabel ist darauf zu achten,
dass möglichst wenig Muffenverbindungen benötigt
werden. Verlegung komplett im Sandbett gemeinsam mit
LWL nach Vorgaben AG. Bei sämtlichen Hauseinführungen
ist generell ein Überstand von 15m Mehrlänge ab
Anschlussraum (im Einzelfall mit dem AG zu klären)
einzuhalten. Das Sandbett wird unter den vorgesehenen
LV Positionen im Los LWL abgerechnet.

**6.01.01.001 Nachrichtenkabel A2YL(F)2Y 20 x 2 x 0,8**
Nachrichtenkabel A2YL(F)2Y 20 x 2 x 0,8
Rollenware
liefern, in Sandbett verlegen,
Menge: 1130,000 m

**6.01.01.002 Trassenwarnband je Meter**
Trassenwarnband bauseits (wird vom AG gestellt) je
Meter
Aufdruck "Stadtwerke DL"
verlegen über dem Sandbett über
dem Leerrohr
Menge: 750,000 m

**6.01.01.003 Einmessen und Leitungsdokumentation Steuerleitung**
Einmessen und Leitungsdokumentation Steuerleitung

Einmessen und Leitungsdokumentation gemäss
Zeichnungsvorschrift Stadtwerke Waldkraiburg vom
23.09.2014. Einzurechnen sind alle Aufwendungen für die
Vermessung und Dokumentation gemäss
Zeichnungsvorschrift - hier für die Steuerleitung.
Abrechnung der einfachen Länge der Achse der verlegten
Kabel im Rohrgraben auch wenn mehrere Kabel bzw.
Leerrohre in einem Rohrgraben verlegt werden . Unter
dieser Positionen sind alle neuverlegten
Versorgungsleitungen sowie Hausanschlussleitungen
abzurechnen.
Menge: 1130,000 m

### 7 REGIEARBEITEN

#### 7.01 Regiearbeiten

##### 7.01.40 Stellung von Arbeitskräften f. Regiearbe

**7.01.40.001 Polier, Schachtmeister**
Verrechnugnssätze für Arbeitskräfte,
Polier, Schachtmeister
Menge: 10,000 h

**7.01.40.002 Bauvorarbeiter**
Verrechnungssätze für Arbeitskräfte,
Bauvorarbeiter (Berufsgr.II).
Menge: 30,000 h

**7.01.40.003 Baufacharbeiter**
Verrechnungssätze für Arbeitskräfte
Baufacharbeiter (Berufsgr. VI).
Menge: 30,000 h

##### 7.01.41 Stellung von Geräten mit Bedienpersonal

**7.01.41.001 LKW-Kipper m. Allrad ca. 15t Nutzlast**
Menge: 20,000 h

**7.01.41.002 Bagger bis 7,5 to GG**
Menge: 20,000 h

**7.01.41.003 Bagger bis 25 to GG**
Menge: 25,000 h

**7.01.41.004 Kompressor mit 1 Abbauhammer**
Luftleistung 5 m³/min
Menge: 8,000 h

**7.01.41.005 Lader luftbereift**
bis 1 m³ Schaufelinhalt
Menge: 15,000 h

**7.01.41.006 Stampfer**
Menge: 7,000 h

**7.01.41.007 Flächenrüttler bis 100 kg EG**
Menge: 7,000 h

**7.01.41.008 elektr. Bohr- u. Abbauhammer bis 20 kg**
Menge: 7,000 h

**7.01.41.009 2-Achser-LKW mit Ladegerät**
Menge: 7,000 h

##### 7.01.43 Materiallieferung

**7.01.43.001 Beton C 16/20 XC 2**
Menge: 1,000 m3

**7.01.43.002 Beton C 25/30 XF 2**
Menge: 5,000 m3

**7.01.43.003 Rollkies 8/16, 16/32, 32/64 mm**
Menge: 5,000 m3

**7.01.43.004 Splitt 2/5, 5/8**
Menge: 1,000 m3

**7.01.43.005 Oberboden liefern**
Menge: 10,000 m3

**7.01.43.006 Sand 0/4**
Menge: 1,000 m3

**7.01.43.007 Trassenwarnband**
Menge: 100,000 m

**7.01.43.008 Beguabdeckung Klasse D**
incl Schmutzfänger nach DIN
Menge: 1,000 St

**7.01.43.009 Sonstige Materiallieferungen und Baustoffe**
Die im LV angegebene Verrechnungseinheiten entsprechen
dem Wert des Lieferumfanges ohne Zuschlag
(Stoffkostenzuschlag).
Für die Verrechnung gilt die vorgelegte
Materialrechnung (Faktura) ohne Umsatzsteuer.
Eine VE entspricht 1,00 _ der Faktura.
In den Einheitspreis ist der Zuschlag
(Stoffkostenzuschlag) einzubeziehen
z.B. Stoffkostenzuschlag 12% => EP = 1,12 _
Menge: 5000,000 VE

USt %: 19,00
